# 42310 Sanierung der Sporthalle Parkstraße 21 52525 Heinsberg
Angebotsaufforderung (GAEB DA XML 3.2, DA83)
Währung: EUR
Vergabeart: Freihändige Vergabe
Abgabeort: RHB Planungsgesellschaft mbH  Parkstraße 3 41849 Wassenberg
Auftraggeber: Stadt Heinsberg, Burgstraße 105, 52525 Heinsberg
Erstellt mit: AVAPLAN, AVAPLAN win64bit 26.2.3.4464, 15.07.2026

## Allgemeine Vorbemerkungen Elektrotechnik
ALLGEMEINE VORBEMERKUNGEN ELEKTROTECHNIK

1. Angaben zu den Gebäuden

Der AG beabsichtigt die Sanierung der Sporthalle
in HS- Oberbruch.

Zur Beurteilung der Gebäudegegebenheiten wird
ausdrücklich auf die Örtlichkeiten verwiesen. Dem
AN wird die Möglichkeit gegeben sich vor Angebotsabgabe über die örtlichen Gegebenheiten zu
informieren.

2. Ausführungstermine

Der AN verpflichtet sich mit Abgabe seines LVs, während der gesamten Ausführungsfrist Personal- und Ge-
räteeinsatz sowie Lieferfristen des benötigten Materi-
als zu disponieren. Zudem verpflichtet er sich, die betriebsfertige Ausführung der Arbeiten und Materiallieferungen während der Ausführungsfrist, einzuhalten.

Bei Bedarf werden zur Koordination vom AG während
der Ausführung wöchentliche Baubesprechungen mit
den Planern und den AN vorgesehen.

3. Weitere allgemeine Vorbemerkungen

3.1
Die ausgeschriebenen Arbeiten verstehen sich stets
inkl. aller für die Erbringung der Leistung erforderlichen Arbeiten, Werkzeuge und Materialien sowie inkl.
der fachgerechten Entsorgung des Abbruchmaterials.
Es sei denn, es ist in der jeweiligen Position anders
beschrieben. Abbruchmaterial geht ins Eigentum des
AN über.

3.2
Anfallender Schutt, Abbruchmaterial, etc., herrührend
aus den Arbeiten des AN, sind ordnungsgemäß zu entsorgen. Die Entsorgung der Abfälle, des Schuttes und
des Schrottes haben entsprechend der geltenden Vorschriften zu erfolgen und sind mittels Nachweis der Entsorgungsstellen zu belegen.

Die Kosten für die Entsorgung der Materialien sind
grundsätzlich in die betreffenden Positionen, in die
Einheitspreise einzukalkulieren.

3.3
Der Auftragnehmer ist nicht von seiner eigenen Pflicht
befreit, die Massen und sonstigen Angaben sorgfältig
auf Richtigkeit hin zu überprüfen.

3.4
Verschmutzungen der öffentlichen Verkehrsfläche, verursacht durch den AN, sind umgehend zu beseitigen.
Randsteine und Platten des Gehwegs sowie andere
öffentliche Verkehrsflächen, die durch den AN beschädigt werden, sind nach Abschluss der Arbeiten des AN
in den Ursprungszustand zu versetzen. Vor Beginn der
Arbeiten hat eine diesbezügliche Bestandsaufnahme
mit der Bauleitung des AG zu erfolgen. Diese ist vom
AN zu verlangen.

3.5
Die Abrechnung der Leistungen erfolgt nach Aufmaß.
Abgerechnet werden nur die tatsächlich eingebauten
Mengen bzw. Massen. Verschnitt wird nicht berücksichtigt.

3.6
Alle etwaig anfallenden Nebenkosten, An- und Abfahrt
sowie Auslösungen sind in die jeweiligen Einheitspreise
mit einzurechnen und werden nicht gesondert vergütet.

3.7
Hat der Bieter irgendwelche Bedenken gegen die Art
der geplanten Ausführung oder die in der Ausschreibung gewählten Materialien, so hat er dies vor Angebotsabgabe schriftlich mitzuteilen.

3.8
Stundenlohnarbeiten werden nur vergütet, wenn diese
von einem verantwortlichen Bauleiter des AG angeordnet und unterschrieben sind. Die Abrechnung hat nach
VOB/B §§ 14 und 15 inkl. aller erforderlichen Unterlagen zu erfolgen.

3.9
Montage- und Werkpläne:
Die Anfertigung von Montage- und Werkplänen durch
den AN ist unverzüglich nach Auftragserteilung bzw.
dem aktuellen Baufortschritt folgend auszuführen. Der
AN hat rechtzeitig und schriftlich (d.h. durch Zeichnungen belegt) Angaben zu machen, die bei der Erstellung
des Bauwerkes berücksichtigt werden sollen und für
die Fach- oder ordnungsgemäße Durchführung seiner
Leistungen erforderlich sind, z. B. Montageöffnungen,
Schlitze, Wand- und Deckendurchführungen, Angaben
zu Belastungen der stat. Konstruktion.

Montage und Werkpläne sind in 2-facher Ausfertigung
dem Architekten und/oder der Bauleitung so rechtzeitig zur Kenntnisnahme und Prüfung vorzulegen, dass
noch innerhalb von 10 Tagen vorgetragene Änderungen und Ergänzungswünsche ohne Auswirkung auf
den Fertigstellungstermin berücksichtigt werden können.

3.10
Bauleiter:
Vom AN ist ein verantwortlicher Fachbauleiter zu benennen und einzusetzen. Diesem obliegt auch die Aufsicht zur Einhaltung der Unfallverhütungsvorschriften
und damit die Pflicht zur Veranlassung entsprechender
Maßnahmen zum Schutz der am Bauvorgang beteiligten- und zur Vermeidung des Zutritts unbeteiligter Personen.

Ein Stellvertreter für die Urlaubszeit oder bei Krankheit ist bereits zu Beginn der Ausführung zu benennen.

Für seinen Gewerksumfang stellt der AN mit befreiender Wirkung für den Architekten als "Bauleiter" den
"Fachbauleiter" gem. § 56, Abs.1+2 d. BauO NW.

4. Hinweis zu verwendeten Systemen und Erzeugnissen

4.1
Besteht ein angebotenes System aus mehreren Einzelkomponenten, so ist nur die Verwendung der zum jeweiligen System des Herstellers passenden Komponenten zugelassen.

5. Anlagen

Planunterlagen:

- 42310_A_VT_GHV-UV1.1_260519
- 42310_A_VT_UV1.2_260519
- 42310_A_VT_UV1.2_260519
- 42310_A_EG_ELT-IT_260519
- 42310_A_KG_ELT-IT_260519
- 42310_A_S_230-400V_260519
- 42310_A_S_NWS_260519
- 42310_A_S_SAA_260519

## Allgemeine Hinweise
Allgemeine Hinweise

1. Bautageberichte - Rapporte

Der Auftragnehmer ist auf Aufforderung verpflichtet,
Bautageberichte (Rapporte) zu führen und dem Auftraggeber eine Durchschrift zu übergeben. Einzelheiten sind besonders zu vereinbaren.

2. Baustellenräumung

  1.  Die Baustelle ist sobald wie möglich zu räumen.
  Befolgt der Auftragnehmer eine dahingehende
  Aufforderung nicht innerhalb angemessener Frist,
  so kann der Auftraggeber die Baustelle auf Kosten des Auftragnehmers räumen lassen.
  2.  Vom Auftraggeber zur Verfügung gestellte Lagerplätze, Arbeitsplätze und Zufahrtswege sind bei
  der Räumung in früheren Zustand zurückzugeben soweit dies möglich ist und die spätere Verwendung dies erfordert.
  3.  Kenntnis der Bauleistung, der örtlichen Arbeitsbedingungen und der bauseitigen Ausführungsunterlagen an Zeichnungen und Berechnungen
  werden für die Kalkulation vorausgesetzt. Unterlagen können beim bauleitenden Büro eingesehen werden.
  4.  Bezüglich Gerüsten, Schutzgerüsten, Absperrungen und dergleichen sind die Bestimmungen
  und Vorschriften der Berufsgenossenschaft zu
  beachten. Kosten trägt der Unternehmer.
  5.  Aufmaße und Abrechnungen erfolgen in der Re-
  gel mit der Bauleitung.
  6.  Sämtlicher anfallender Bauschutt ist laufend zu
  entfernen. Eventuell anfallende Gebühren und
  Kosten für die Beseitigung sind in die EPs mit
  einzukalkulieren. Unternehmen, die einer diesbezüglichen Aufforderung nicht nachkommen, werden die anfallenden Kosten, die durch die Reinigung Dritter anfallen, in Abzug gebracht.
  7.  Für das Bauvorhaben ist eine Bauwesenversicherung abzuschließen. Die Kosten werden anteilig umgelegt.
  8.  Alle Bohr- und Stemmarbeiten werden mit einer
  Absaugung durchgeführt.
  9.  Alle Räume müssen tadellos gereinigt sein.
10.  Der Unternehmer hat die Pflicht, sämtliche Ma-
  ße der Zeichnungen, vor Ausführung der Arbeit,
  auf ihre Richtigkeit hin zu überprüfen. Etwaig
  festgestellte Differenzen sind kurzfristig mit
  der Bauleitung zu klären.

## Zusätzliche technische Vorschriften für die Elektrotechnik (ZTV)
Zusätzliche Technische Vorschriften für die
Elektrotechnik (ZTV)

1. Technische Vorbemerkungen für die Ausführung von Elektroanlagen

Für die Ausführung der Arbeiten gelten die anerkannten Regeln der Technik, sowie die entsprechenden Normen und sonstigen Richtlinien und Vorschriften in jeweils neuester Fassung.

Im Besonderen:
- die einschlägigen VDE-Bestimmungen, insbesondere DE 0100, 0108, 0190
- die DIN-Norm A189

- die technischen Anschlussbedingungen (TAB) der
  örtlichen Elektrizitäts-Versorgungs-Unternehmen
  (EVU)
- die Vorschriften der örtlichen Feuerwehr bzw. des
  Brandschutzingenieurs
- die Vorschriften des Technischen Überwachungsvereins (TÜV)
- die Vorschriften des Gewerbeaufsichtsamtes
- die Vorschriften und Richtlinien des Verbandes der
  Sachversicherer VDS
- die Vorschriften und Richtlinien der Deutschen
  Bundespost DBP und Telekom
- die Verdingungsordnung für Bauleistungen VOB
  Teil B und C u. sowie anwendbar
- die Verdingungsordnung für Lieferungen VOL
- die aktuelle Musterleitungsanlagenrichtlinie MLAR

1.1 Leistungsumfang
Zum Leistungsumfang gehören sämtliche Nebenarbeiten sowie die betriebsfertige Montage, und sind
daher auch, wenn in der Leistungsbeschreibung
nicht besonders erwähnt, in die Einzelpreise einzukalkulieren:

1.1.1 Das Vorbereiten sämtlicher Anträge und Be-
triebserlaubnisbescheinigungen bei Behörden oder
dergl. in der Art, dass diese vom Auftraggeber bzw.
Bauherrn nur noch unterschrieben werden müssen.

1.1.2 Das rechtzeitige anfertigen und einreichen von
Konstruktions- und Ausführungszeichnungen, Schaltplänen, Schlitzplänen, Plänen für Sockel und Nischen,
ferner alle Leitungspläne, Montagepläne für die Montage der evtl. Subunternehmer nach den Projektplänen und weiteren näheren Angaben des technischen
Beraters unter Berücksichtigung der örtlichen Verhältnisse. Diese müssen der Bauleitung rechtzeitig vor Ar-
beitsbeginn zur Genehmigung vorgelegt werden.

Freigegebene Zeichnungen erhalten einen besonderen Stempel. Der Auftragnehmer ist verpflichtet, nur
nach solchen genehmigten Unterlagen zu arbeiten.

1.1.3 Das Stemmen und Schließen der für die eigenen Arbeiten erforderlichen Schlitze und Durchbrüche, auch in Beton, soweit diese nicht in den Arbeitsplänen 1:100 eingezeichnet sind sowie das Beseitigen des von diesen Arbeiten herrührenden Schuttes
in den von der Bauleitung angegebenen zeitlichen
Abständen.

1.1.4 Die ständige ingenieurmäßige Überwachung
der Arbeiten an der Baustelle. Außerdem die Teilnahme einer weisungsbefugten und über die Belange der Baustelle gut informierte Person an Baubesprechungen, das Anfertigen dieser Besprechungsergebnisse in Niederschriften, die Weiterleitung der
Besprechungsergebnisse an die Monteure, die Ab-
stimmung der Arbeiten und Verhandlungen mit anderen Unternehmen, außerdem die Gestellung von
Hilfskräften bei der Ausführung und Prüfung der Aufmaße.

1.1.5 Die betriebsfertige Montage an der Verwendungsstelle, bestehend aus dem Zusammenbau
der evtl. einzeln angelieferten Teile, dem Einbau o-
der der Aufstellung der gelieferten bzw. beigestellten Teile, einschl. vorschriftsmäßiger Befestigung
und dem Einsetzen der Zubehörteile.

1.1.6 Das gründliche Entrosten und Streichen sämtlicher zum Lieferumfang gehörenden Eisenteile mit
zwei rostschützenden Grundanstrichen und einem
Fertiganstrich (Farbton und Material nach Wahl der
Bauleitung). Schnittstellen oder dergl. bei feuerverzinkten Teilen müssen kaltverzinkt werden.

1.1.7 Eingehende Einweisung des Bedienungspersonals in sämtliche Anlagenteile.

1.1.8 Im Leistungsverzeichnis nicht erwähnte Sicherheitsmaßnahmen sind mit in die Einheitspreise einzukalkulieren, wenn diese zur Betriebssicherheit der
Anlage erforderlich sind.

1.1.9 Die im Leistungsverzeichnis angegebenen Mengen und Massen sind überschlägig ermittelt und für
die Ausführung keinesfalls verbindlich.

1.2 Abnahmeunterlagen

Der Auftragnehmer ist verpflichtet, dem Bauherrn oder
dem von ihm bestellten Vertreter bei der Abnahme der
Anlagenteile nachstehend aufgeführte Bescheinigungen, Prüfberichte, Unterlagen und dergl. zu übergeben.

Der Auftragnehmer trägt sämtliche Kosten und Gebühren, die durch das Einholen der Prüfberichte, Gutachten, Bescheinigungen, Revisionszeichnungen usw. entstehen. Für die Anweisung der Schlussrechnung und
Abnahme ist das Vorhandensein der Abnahmeunterlagen erforderlich.

1.2.1 Bescheinigung, dass sämtliche elektrische Anlagen nach den Bestimmungen der UVV, des EVU und
der übrigen weisungsberechtigten Behörden sowie den
VDE- Vorschriften und den Bestimmungen der ABB
(Ausschuss für Blitzableiterbau) (soweit erforderlich)
errichtet worden sind (3-fach).

1.2.2. Nachweis mit Messergebnissen über die Funktionsfähigkeit der Schutzmaßnahmen gemäß VDE
0100, Teil 600.

1.2.3. Abnahme- bzw. Prüfprotokoll von Geräten, für
die behördliche Abnahmen vorgeschrieben sind (3-
fach).

1.2.4 Protokoll über die gemessenen Werte der Er-
dungsanlagen (3-fach).

1.2.5 Mängelfreier Abnahmebericht des zuständigen
Technischen Überwachungsvereins oder anerkannten Sachverständigen (3-fach).

1.2.6 Übersichtsplan der Verteilungen einschl. Klemmenplan mit Leistungsangabe der angeschlossenen
Verbraucher sowie Angabe der verlegten Querschnitte und Adern in den Verbindungsleitungen nach dem
endgültigen fertiggestellten Stand (4- fach, davon 1 x
pausfähig).

1.2.7 Maßstabgerechte Revisionszeichnungen der Installation, aus denen auch die Lage der Verteilungen,
die Haupttrassenführung und schalttechnischen Einzelheiten hervorgehen (4-fach, davon 1 x pausfähig).

1.2.8 Bei Außenanlagen maßstabgerechte Revisionszeichnungen mit genauer Vermessung der Kabelstrecken und Kabelmerksteine sowie Kabel-Nr. und Farbe der Abdeckhauben (4-fach, davon 1 x pausfähig).

1.2.9 Maßstabgerechete Revisionszeichnungen der
Blitzschutzanlage, soweit vorhanden, aus denen die
genaue Leitungsführung und schalttechnischen Einzelheiten hervorgehen (4-fach, davon 1 x pausfähig).

Für diese Revisionszeichnungen sind ausschließlich
die Kurzzeichen für Blitzschutzanlagen entsprechend
ABB (Ausschuss für Blitzableiterbau) zu verwenden.

1.2.10 Alle erforderlichen Betriebs- und Anlagenbeschreibungen sowie Bedienungs- und Wartungsanweisungen nach fertiggestelltem Stand (3-fach).

1.2.11 Quittierte Bescheinigung über die eingehende Einweisung des Bedienungs- u. Wartungspersonals in sämtliche technische Anlagenteile (3-fach).

1.2.12 Aufstellen von Fernmelde- Kabellisten entsprechend den Verteilungen mit Zielpunkten, Ka-
beltyp, Adernzahl, Querschnitt und Länge.

1.2.13 Übersichtsplan der gesamten Verteilungen
mit Steigeleitungen, einschl. Angabe der verlegten
Querschnitte und Adern sowie Entfernung zur NHV
nach dem endgültig fertig gestellten Stand (4-fach,
davon 1 x pausfähig).

1.2.14 Die Planunterlagen / Revisionsunterlagen,
Bedienungs- und Wartungsanweisungen sind in Pa-
pierform, in einem DIN-A-4 Ordner sowie digital auf
CD-Rom dem Bauherrn zu übergeben. Ein ausführliches Inhaltsverzeichnis für alle Unterlagen ist anzufertigen.

Es wird darauf hingewiesen, dass die Revisionsunterlagen am Tage der Abnahme übergeben werden
müssen, da diese sonst nicht stattfinden kann.

1.3 Fabrikate /Typen

1.3.1 Die in der Ausschreibung verwendeten Fabrikatshinweise mit dem Zusatz "oder gleichwertig"
dienen nur der technischen Kennzeichnung. Dem
Bieter bleibt überlassen ein anderes, jedoch mindestens gleichwertiges Fabrikat anzubieten und zu
liefern, soweit dieses Produkt den geltenden Vorschriften entspricht, die Qualität und die Funktion
dem Richtfabrikat der Planung gleich kommt.

Werden gleichwertige Materialien angeboten, so
sind diese bei Angebotsabgabe zu nennen. Die Ausführung, Qualität, Ausrüstung, Leistung und Bedienbarkeit sowie technische Daten müssen den ausgeschriebenen Materialien voll entsprechen. Der Nachweis ist mit Angebotsabgabe zu erbringen.

1.3.2 Sämtliche angebotenen Materialien müssen
den geforderten technischen Werten entsprechen.
Fabrikat oder Typenbezeichnung entbindet ihn nicht
aus dieser Verpflichtung.

Sollte es sich herausstellen, dass die geforderten
technischen Werte nicht eingehalten wurden, so
ist der Auftraggeber bzw. die Bauleitung berechtigt,
Fabrikat und Typ des einzubauenden Materials
selbst zu bestimmen. Nachforderungen irgendwelcher Art können hieraus nicht abgeleitet werden.

2. Schutzmaßnahmen-Schaltanlagen und Verteilungen

2.1.1. Falls unter "Beschreibung der Anlage" nichts
anderes angegeben ist, als Schutzmaßnahme gegen
zu hohe Berührungsspannung, ist die Nullung nach
VDE 0100 § 10 zu den nachstehend angeführten Be-
dingungen anzuwenden.

2.1.2. Im gesamten Leitungsnetz sind grundsätzlich
Schutzleiter und Nullleiter getrennt zu führen.

2.1.3 Die VDE - gemäße Farbkennzeichnung sämtlicher Leiter ist unbedingt einzuhalten. Der Schutzleiter (PE) muss im gesamten Verlauf grüngelb gekennzeichnet sein. Die Ader ist von der Verteilung
ab durchgehend zu verlegen und darf in keinem Fall
als stromführender Leiter benutzt werden. Der Neutralleiter (N) ist in der gesamten Anlage in blauer
Farbe zu führen. Die Potentialausgleichsschiene
montiert auf Isolierstoffstützen, mit Abdeckung aus
Isolierstoff, wird in der Nähe der NSP-Hauptvertei-
lung montiert.

An diese sind u.a. anzuschließen:

- der Fundamenterder oder entsprechende Erder
- die Schutzleiterschiene der NSP - Hauptverteilung
- die metallene Wasserverbrauchsleitung
- die metallene Abwasserleitung
- die zentrale Heizungsanlage
- die Gasleitung, sofern ein Isolierstück in die Gasanschlussleitung eingebaut ist
- die Erdungsanlagen der Fernmeldeanlagen
- der Blitzschutzerder, sofern er nach den allgemeinen Blitzschutzbedingungen (ABB) ausgeführt
  ist.

2.1.4. In den zur Erdung, lt. Vorschrift verpflichteten
Räumen, sind sämtliche berührbaren Metallteile,
wie Kalt- und Warmwasserleitungen, Dusch- und Ba-
dewannen, Heizkörper usw. an das Erdungsnetz anzuschließen. Der Anschluss an die metallenen Rohrleitungen hat mit entsprechenden Erdungsschellen
bzw. Kabelschuhen und Schrauben zu erfolgen.

2.2. Schaltanlagen

2.2.1 Die Schaltanlagen und alle eingebauten Geräte müssen den Vorschriften des VDE, der UVV und
den gültigen Anschlussbedingungen des zuständigen EVU entsprechen.

2.2.2. Die Verdrahtung innerhalb der Anlagen ist
flexibel und bis 25 mm² Querschnitt, entsprechend
VDE- Vorschriften, farbig auszuführen. Bei Querschnitten über 25 mm² soll die Verdrahtung in
schwarz ausgeführt werden, wobei jedoch die Ka-
belschuhe farbig zu umwickeln sind. Für die An-
schlüsse sind Quetschkabelschuhe bzw. Kabel -
Endhülsen zu benutzen (kein Verzinnen der En-
den).

Die Leitungen sind gebündelt, in Rohren bzw.in
PVC - Verdrahtungskanälen, zu führen.

2.2.3 Sämtliche Messleitungen müssen so über
Klemmen geführt werden, so dass später noch
zusätzliche Messgeräte angeschlossen werden
können, ohne Leitungen abklemmen zu müssen.
Messstromkreise, die an Stromwandler angeschlossen sind, müssen über Abgleichwiderstände auf Nennbürde abgestimmt werden.

2.2.4 Es dürfen nur Schaltanlagen- Reihenklemmen in kriechstromfester Ausführung eingebaut
werden.

2.2.5 Der Bieter bzw. Auftragnehmer übernimmt
die volle Verantwortung für die erforderliche Kurzschlussfestigkeit und richtige Selektivität der An-
lage. Es darf nur der Kurzschlussstelle als nächster liegende Schalter bzw. Sicherung abschalten.
KU - Schaltungen sind nicht erlaubt.

Evtl. hierzu erforderliche Verzögerungsglieder, die
nicht auf einer Unterspannungsspule arbeiten dürfen oder evtl. erforderliche Änderungen der Dimensionen, müssen in die Einheitspreise einkalkuliert
werden, auch wenn sie im Leistungsverzeichnis
nicht besonders erwähnt oder anders angegeben
sind.

2.2.6 Der Bieter verpflichtet sich durch die Angebotsabgabe nur Materialien einzubauen, die den
in der Kurzschlussberechnung geforderten Werten entsprechen.

Auch eine Angabe von Fabrikat- und Typ- Bezeichnungen entbindet ihn nicht von dieser Verpflichtung.
Nachforderungen jeglicher Art können hieraus nicht
abgeleitet werden.

2.2.7 Selektivitätsdiagramm und Kurzschlußberechnung müssen spätestens mit den Konstruktionszeichnungen zur Genehmigung vorgelegt werden.
Die Freigabe dieser Zeichnungen wird von dem Vorhandensein dieser Unterlagen abhängig gemacht.

2.2.8 Zur Kennzeichnung der Abgänge zu den Verteilungen sowie der Einstellwerte von Auslöseorganen bei Leitungsschaltern und dergl. sind gravierte
Bezeichnungsschilder aus 2-schichtigem, verschiedenfarbigem Kunststoff (wie Resopal oder dergl.)
anzubringen. Farbe und Größe der Schilder sowie
die Beschriftung sind unaufgefordert mit der Bauleitung und dem Bauherrn abzustimmen.

2.2.9 Zu jeder Verteilung, in die NH-Sicherungen eingebaut sind, die sich nicht in NH-Sicherungs-Last-
trennschaltern oder NH-Sicherungs-Trennschaltern
befinden, ist mind. 1 NH-Sicherungs-Aufsteckgriff
mitzuliefern, der in der Verteilung zu befestigen ist.
Der Preis hierfür ist in die Verteilungspreise mit einzukalkulieren.

2.2.10 Bei Kompensationsanlagen ist darauf zu achten, dass auch bei Handschaltung, bei Spannungsausfall alle Kondensatoren abgeschaltet werden. Sie
dürfen nur nach Spannungswiederkehr, bei Automatikschaltung stufenweise und bei Handschaltung örtlich einzeln eingeschaltet werden können.

2.2.11 Die für die Transformatoren angegebenen
Leerlauf- und Kurzschlussverluste stellen Maximalwerte dar. Über die tatsächlichen Verluste ist ein
Prüffeldprotokoll vorzulegen.

2.3. Verteilungen

2.3.1. Die Verteilungen und ihre eingebauten Geräte
müssen den Vorschriften des VDE und der UVV so-
wie den gültigen Anschlussbedingungen des zuständigen EVU entsprechen.

2.3.2. Grundgestelle für den Aufbau der Geräte haben
aus einem verwindungssteifen Rahmen mit Querstangen zur Montage der Geräte zu bestehen. Der Aufbau
der Geräte ist so vorzunehmen, dass jedes Gerät ohne
Demontage der Abdeckplatte betriebsmäßig einzeln
zugänglich ist bzw. bedient werden kann und ein Auswechseln vorderseitig möglich ist.

2.3.3. Bei Verwendung von Montageblechen zum Aufbau der Geräte ist die Verdrahtung in Kunststoff-Ver-
drahtungskanälen zu führen.
2.3.4. Die Abdeckbleche sind so anzuordnen, dass
sie bei zusammengehörigen Gerätegruppen getrennt
leicht demontiert werden können und alle spannungsführenden Teile gut abdecken.
Abdeckplatten vor NH Sicherungen müssen transparent sein und vor jeder 3 pol. Sicherungsgruppe getrennt demontiert werden können.

Drucktaster, Leuchtmelder und Leuchtdrucktaster mit
Frontbefestigung sind beim Einbau innerhalb der Verteilung in eine gesonderte Abdeckplatte so einzubauen, dass diese bei Abnahme der übrigen Abdeckbleche
nicht mit demontiert werden muss.
Die Ausstanzungen in den Abdeckplatten sind sauber
und gratfrei auszuführen. Nicht benutzte Reserveausstanzungen sind sicher zu verschließen.

2.3.5 Bei Unterverteilungen sind für Licht-, Steckdosen-
u. Maschinenstromkreise je 30% Platzreserve vorzunehmen.
Die Zahl der Abgänge muss gleichmäßig auf Drehstrom
verteilt sein, d.h. die Zahl der Abgänge muss jeweils
durch 3 teilbar sein. Steckdosenstromkreise und Lichtstromkreise werden grundsätzlich getrennt. Sie erhalten
getrennte Vorsicherungen.

2.3.6 Jede Verteilung ist mit Zu- und Abgangsklemmen
entsprechend dem Nennstrom der zugehörigen Schaltgeräte auszustatten. Bei durchgeschleiften Leitungen
sind Doppelklemmen einzusetzen. Für reine Steuerstromkreise sind Klemmen für mind. 4 mm² - für alle
übrigen Stromkreise für mind. 10 mm² - vorzunehmen.
Es dürfen nur Schaltanlagen - Reihenklemmen in kriechstromfester Ausführung eingebaut werden. Um Isolationsprüfungen ohne abklemmen des Nullleiters durchführen zu können, müssen Nullleiter - Trennklemmen
benutzt werden. Dabei sind Phasenklemmen, Nullleiter-
Trennklemmen und Schutzleiterklemmen unmittelbar
nebeneinander anzuordnen. Sammelschienen sind mind.
über die gesamte Länge nach dem Nennstrom des Einspeiseschalters auszulegen.

2.3.7 Sämtliche ankommenden und abgehenden Kabel
und Leitungen sollen in der Verteilung noch einmal
durch Schellen abgefangen werden. Sie müssen Rückbezeichnungen pro Kabel bzw. Leitungen und pro Ader
erhalten. Für diese Rückbezeichnungen sollen gelbe,
selbstklebende Kennbänder aus wasserfestem imprägniertem Gewebe mit schwarzem Aufdruck benutzt werden.
2.3.8 Die Verdrahtung innerhalb der Verteilung ist flexibel und bis einschl. 25 mm² Querschnitt entsprechend den VDE-Vorschriften farbig auszuführen. Bei
Querschnitten über 25 mm² soll die Verdrahtung in
schwarz ausgeführt werden, wobei jedoch die Kabelschuhe farbig zu umwickeln sind. Für die Anschlüsse sind Quetschkabelschuhe bzw. Kabel - Endhülsen
zu benutzen (kein verzinnen der Enden). Die Leitungen sind gebündelt bzw. in PVC - Verdrahtungskanälen zu führen. Nebeneinander liegende Schaltergeräte,
gleicher Phase bzw. mit gleichen Zuleitungen, sind
über Sammelschienen anzuschließen.

2.3.9 Zur Kennzeichnung der Stromkreise der Verteilungen sind gravierte Bezeichnungsschilder aus zweischichtigem, verschiedenfarbigem Kunststoff (wie Re-
sopal oder dergl.) anzubringen. Die Farbe und die
Größe der Schilder sowie die Beschriftung sind unaufgefordert mit der Bauleitung und dem Bauherrn
abzustimmen.

2.3.10 Zu jeder Verteilung, in der NH-Sicherungen
eingebaut sind, die sich nicht in NH-Sicherungs-
Lasttrennschaltern oder NH-Sicherungs-Trennschal-
tern befinden, ist mind. 1 NH-Sicherungs-Aufsteck-
griff mitzuliefern, der in der Verteilung zu befestigen
ist. Der Preis hierfür ist in die Verteilungspreise mit
einzukalkulieren.

2.3.11 Ein komplettes Schaltbild mit Bezeichnung
der Klemmen, der Stromkreise, Angabe der angeschlossenen Verbraucher, ist in einer Tasche aus
Klarsichtfolie mitzuliefern und an der Innenseite der
Verteilungstür gut zu befestigen.

2.3.12. Alle Stahlteile sind mit zweimaligem Grundanstrich und sorgfältigem Fertiganstrich zu versehen.
Den Farbton und das Material gibt die Bauleitung auf
Anfrage bekannt. Beschädigungen des Anstriches
beim Transport oder dergl. müssen bis zur Übergabe
an den Bauherrn sorgfältig ausgebessert sein.

3. Elektroinstallation

3.1. Schalter/ Steckdosen

3.1.1 Alle Abzweig-, Schalter- und Gerätedosen müssen aus flammwidrigem Material bestehen. Sie müssen ordnungsgemäß putz- u. plattenbündig eingesetzt
werden. Schalter und Schalterabzweigdosen müssen
je 2 Befestigungsschrauben aufweisen, die eingebauten Apparaterahmen müssen zusätzlich angeschraubt
werden.
Eine Befestigung von Schalter und Steckdosen mittels
Spreizdübeln oder Krallenbefestigung allein ist nicht
gestattet.

3.1.2. Die Höhe von Schaltern und Steckdosen ist in
allen Räumen nach DIN 18015 geregelt, soweit im
Ausführungsplan nicht anders bestimmt.
- Schalter  : 1,05 m OKFF
- Steckdosen  : 0,30 m OKFF

3.1.3. Schalter und Abzweigdosen in Räumen mit Wandfliesenbelag bzw. Sicht- oder Verblendmauerwerk sind
auf Fugenkreuz anzuordnen.

3.1.4 Die Befestigung von Schaltern und Abzweigdosen
an gefliesten Wänden darf nicht durch Gips erfolgen.

3.1.5 Die UP-Schaltgeräte und Steckdosen sind mit
quadratischer Abdeckplatte, in weißer Ausführung, zu
liefern. Schalter sollen moderne Steckanschlüsse und
breite Wippen aufweisen, sofern im LV keine Fabrikate
und Typen angegeben sind.

3.1.6 Als Wechselstromsteckdosen dürfen nur Schuko-
Steckdosen mit getrenntem PE - Schutzleiterkontakt
verwendet werden.

3.1.7 Drehstromsteckdosen sind in allen Räumen in der
gleichen Phasenfolge anzuschließen.

3.1.8 Schalter- und Abzweigdosen einschl. Klemmarbeiten sind in den EP einzukalkulieren.

4. Leitungsverlegung

4.1. Kabel und Leitungen

4.1.1. Es dürfen nur Kabel und Leitungen mit Kupferleitern verlegt werden. Sie müssen den VDE-Vorschrif-
ten entsprechen.

4.1.2. Die Kabel sind grundsätzlich in einer Länge,
also ohne Verbindungsmuffen, zu verlegen. Alle Kabel
sind sowohl auf Pritschen, als auch auf Rinnen, an
Decken und an Wänden ordnungsgemäß ausgerichtet,
nebeneinander mit gegenseitigem Abstand so zu verlegen, dass eine gute Belüftung gewährleistet ist. Soweit
erforderlich, sind die Kabel auf Pritschen zusätzlich
zu befestigen.

4.1.3 Zwischen den einzelnen Brandabschnitten sind
alle Decken- und Wanddurchbrüche entsprechend DIN
4102 zu schließen, so dass kein Rauch durchdringen
kann. Dies gilt für die gesamten elektrischen Anlagen.
Die Wand- und Deckendurchbrüche sind so groß zu
dimensionieren, dass später -bei Bedarf- noch weitere
Kabel durchgezogen werden können. Hierfür sind entsprechend abgedichtete Leerrohre in genügender An-
zahl vorzusehen. Die Maßnahmen sind in die Einheitspreisliste einzukalkulieren.

4.1.4 Parallel laufende Kabel sollen auf Registerschienen (Stahl feuerverzinkt) mit Bügelschellen verlegt werden, wenn keine Kabelpritschen bzw. Kabelrinnen vorhanden sind. Die Registerschienen müssen mind. auf
einer Seite eine nutzbare Platzreserve von 15 cm aufweisen. Diese Registerschienen werden nicht besonders vergütet.

4.1.5 Erdverlegte Kabel müssen mind. eine Überdeckung von 80 cm besitzen. Sie sind im Sandbett
(Mindeststärke 5 cm) zu verlegen und mit Abdeckhauben aus Kunststoff oder Formsteinen abzudecken.
Hierbei ist ein farbiger Code zu verwenden, der auch
in den Plänen angegeben werden muss.
Beim Zufüllen müssen die Kabelgräben längenweise
verfüllt und verdichtet-, überschüssiges Erdmaterial
abgefahren- und die Oberfläche entsprechend dem
vorherigen Zustand wieder hergestellt werden.

4.1.6 Die Kabelgräben sind mit Kabeltrassenwarnbändern zu kennzeichnen, und zwar bis 0,5 m Breite 2 Stück und für je 25 cm angefangener Breite, 1
weiteres Warnband.
Oberirdisch sind die Kabelgräben in allen Eckpunkten, am Anfang und am Ende sowie in Abständen
von mind. 30 m durch Kabelmerksteine zu kennzeichnen. Diese Arbeiten sind in die Einheitspreise
mit einzukalkulieren.

4.1.7 Alle Leitungen sind grundsätzlich parallel oder
senkrecht zur Deckenebene entsprechend DIN
18015-3, zu verlegen. Schräg geführte Leitungen
werden nicht abgenommen.

4.1.8 Bei geschlossener Stapa- bzw. Kupa-Rohr-
Installation muss spätestens an jeder dritten Knickstelle, bzw. max. nach 10 m Rohr eine Zugdose
eingesetzt werden. Die Rohre müssen so verlegt
werden, dass sie mind. 1,5 cm unter der späteren
Putzflucht liegen.

Die Kosten sind in die EPs einzukalkulieren.

4.1.9 Bei Installation in Gipstrennwänden oder dergl.
dürfen Schlitze, Löcher und Durchbrüche nur gefräst
oder gebohrt werden. An den Auslässen in Wänden
und Decken, zum Anschluss von Leuchten oder
dergl. sind Wand- und Deckendosen einzusetzen,
die zugleich für die Montage von Beleuchtungskörpern verwendet werden.

4.1.10 Stegleitungen sollen mit Stahlnadeln, mit Isolierstoffunterlegscheibe und Rundkopf, Impu-Schellen
oder durch ankleben befestigt werden. Bei Decken- u.
Wandauslässen müssen spezielle Auslässe aus
Isolierstoff (Stegleitungs-Decken-Auslass) montiert
werden. Diese werden nicht besonders vergütet.

4.1.11 In feuchten oder korrosionsgefährdeten sowie
auch in rein technischen Räumen sollen Kabel und
Leitungen auf Putz verlegt werden. Die Befestigung
soll mit grauen Greif-Iso-Schellen aus schlagfestem
Kunststoff erfolgen, die in gleichen Abständen (max.
30 cm bei NYM) montiert werden müssen, oder in
offener Kunststoffrohrverlegung mit Polypschellenbefestigung.

Bei mehr als 3 parallel verlaufenden Leitungen
sollen Registerschienen aus feuerverzinktem
Stahl oder Kunststoff mit grauen Reihenschellen
aus schlagfestem Kunststoff verwendet werden.

Die Registerschienen müssen nach fertiggestellter Installation mindestens auf einer Seite eine
nutzbare Platzreserve von 15 cm aufweisen.

Diese werden nicht besonders vergütet.

Bei mehr als 10 parallel verlaufenden Leitungen
sind Kabelrinnen aus feuerverzinktem, gelochtem
Stahlblech mit umgebördelten Kanten zu installieren (max. Breite 600 mm, Mindesttragfähigkeit
100 kg/m).

Auf Kabelrinnen dürfen nur Kabel und Leitungen
bis 15 mm Durchmesser verlegt werden. Bei größerem Durchmesser sind Kabelpritschen zu verwenden.

4.1.12 Innerhalb von abgehängten Decken werden
Mantelleitungen verlegt, die mit Kabelklammern
befestigt oder auf Kabeltragsystemen ausgelegt
werden.

4.1.13 Bei Durchführungen von Feuchtraumleitungen bzw. Kabeln durch Mauern oder Decken sind
diese durch Schutzrohre (Kunststoff-Panzerrohre
Ausführung A und C nach VDE 0605, kältefest bis -
40 Grad C) zu führen. Die Rohre müssen putzbündig abschließen. Für jede Leitung ist ein getrenntes Rohr zu verlegen.

Diese Rohre dürfen nur mit einem Füllfaktor von
50% belegt werden. Zusätzlich müssen nach beendeter Installation noch 20% Reserverohre vorhanden sein (mindestens jedoch 2 Stück). Diese
Schutzrohre werden nicht besonders vergütet.

4.1.14 In Produktionsräumen, Werkstätten, La-
ger-räumen und Räumen mit Fahrverkehr sind alle
AP-Leitungen bis zu einer Höhe von 2,0 m über
OKFF,in Büros oder ähnlichen Räumen bis zu einer Höhe von 0,6 m über OKFF, durch eine offene
Stahlpanzer-Installation zu schützen. Bei der Verlegung von Stahlrohren ist darauf zu achten, dass
alle Rohrstöße und Rohrenden gut entgratet sind.

Sämtliche Rohrenden sind mit Endtüllen aus Isolierstoff zu versehen.

4.1.15 Leitungsverbindungen bei UP-Installation
dürfen nur in Abzweigdosen und Schalterabzweigdosen durchgeführt werden. Es sollen Einzel-
Schraubklemmen aus elastischem Isolierstoff
verwendet werden.

4.1.16 Bei Decken- oder Wandauslässen sind die
Leitungsenden mindestens 0,30 m lang zum An-
schluss der Leuchten auszuführen. Die Enden
sind mit Lüsterklemmen aus elastischem Kunststoff zu versehen.

4.1.17 Das Ankleben von Schellen ist nicht gestattet.

4.1.18 Verlegungsart für Kabel und Leitungen:

a) ohne Befestigung in Leerrohr einziehen, in Kabelkanälen bzw. auf Rinnen verlegen.
b) in Kabelschlaufen, im abgehängten Deckenbereich verlegen,
c) auf Abstandschellen oder offene Rohrinstallation
  mit Kabelklemmen oder Nagelschellen a. P. verlegen,
d) u. P. einschl. Schlitzarbeiten mit Nagelschellen
  oder in Fugen des Sichtmauerwerks verlegen.

4.2 Fernmeldeleitungen und - Kabel

4.2.1. Für die Installation des Kabel- und Leitungsnetzes von Fernmeldeanlagen gelten die vorstehenden Bedingungen sinngemäß.

4.2.2. Bei Installationen des Kabel- und Leitungsnetzes bzw. von Leerrohren durch den AN muss
das Netz durch den Auftragnehmer rechtzeitig in
die Projektpläne eingezeichnet bzw. das eingezeichnete Netz überprüft werden.

4.2.3. Sämtliche Kabel und Leitungen müssen am
Anfang und am Ende sowie in einem Abstand von
max. 30 m, mit einem dauerhaften Kabelkennungsstreifen versehen werden, auf dem folgende Daten
ersichtlich sein müssen:

- Kabel-Nr. (entsprechend Kabelliste)
- Kabeltyp
- Adernzahl

4.2.4. Leitungsverbindungen dürfen nur in den vorgesehenen Verteilerkästen durchgeführt werden.
Außer ausgesprochenen Rangierverbindungen
müssen alle Verbindungen mit modernen Verbindungsklemmen z. B. LSA - plus ausgeführt werden.

4.2.5 Starkstromkreise und Schwachstromkreise
müssen nach VDE 0100 und VDE 0800, elektrisch
sicher voneinander getrennt sein. An Kreuzungs-
und Näherungsstellen müssen Kabel- Drähte usw.
der beiden Leitungsarten mindestens 10 mm voneinander entfernt sein, sofern sie nicht in verschiedenen angebrachten Trennstegen voneinander getrennt sind. Des Weiteren sind die Vorschriften der
Deutschen Bundespost zu beachten, insbesondere die FTZ-Norm 731 TV 1 sowie die Informationsschrift der DBP, "Leernetze für Fernmeldeeinrichtungen in Gebäuden".

Bei der Leitungsverlegung sind, wie auch schon
teilweise oben aufgeführt, folgende Punkte mit in
die Einheitspreise einzukalkulieren und werden
nicht gesondert vergütet:
- Fräs- und Stemmarbeiten in Beton und Mauerwerkswänden,
- Bohrarbeiten in sämtlichen Wandstärken und
  Materialien; nach Leitungsverlegung sind diese
  wieder ordnungsgemäß zu schließen.

5 Leuchten und Lampen

5.1 Elektrische Eigenschaften

5.1.1. Sämtliche Leuchten müssen folgende Zeichen
tragen:
a) VDE-Zeichen
b) Funkschutzzeichen "N" = Normal nach VDE
c) F - Kennzeichnung nach VDE 0710, sollten sie
  diese Zeichen nicht tragen, so ist ein Prüfbericht
  vorzulegen, welcher aussagt, dass das fehlende
  Zeichen in Kürze erteilt wird.

5.1.2 Sämtliche Einbauteile in Leuchten, wie Vorschaltgeräte, Kondensatoren, Fassungen, Schalter, Steckvorrichtungen, Leitungen, Anschlussklemmen, müssen
den VDE-Bestimmungen entsprechen und fest eingebaut sein.

5.1.3. Vorschaltgeräte müssen brummfrei, gekapselt,
vergossen, kurzschlussfest und auswechselbar sein.
Sie müssen das VDE-Zeichen und den Hinweis der
Zulassung durch mindestens einen Lampenhersteller
(Philips oder Osram) tragen. Nennspannung 230 V
+ - 5%.

5.1.4 Vorschaltgeräte für die Verwendung als kapazitives Vorschaltgerät müssen außerdem die Angabe
der Kapazität und der zulässigen Toleranz bzw. To-
leranzgruppe des dazugehörigen Kondensators tragen.

Kondensatoren müssen auf die Vorschaltgeräte abgestimmt sein. Sie müssen VDE 0560 entsprechen und
die Kennzeichen F und FP besitzen. Die Kondensatoren müssen auswechselbar sein.

5.1.5 In Leuchten bzw. Tragschienen für Lichtbandanordnung müssen die Leitungen innerhalb des Lichtbandes ungeschnitten durchgeführt sein. Die Verbindung an den Stoßstellen muss einwandfrei, in
Schraubklemmen erfolgen. Die Leuchte soll durch
Steckverbinder verbunden werden.

5.2. Lichttechnische Eigenschaft:

5.2.1. Die Leuchten müssen hinsichtlich ihrer lichttechnischen Eigenschaften, z. B. Lichtstärkeverteilung, Leuchtenwirkungsgrad der DIN EN 12464,
entsprechen.

5.2.2. Lichttechnisch wirksame Teile und Flächen
von Leuchtenabdeckungen, Reflektoren und dergl.
müssen ausreichend alterungsbeständig sein.

5.2.3. Sollte im Leistungstext keine andere Leuchtmittelfarbe beschrieben sein, gilt die Lichtfarbe 840.

5.3. Mechanische Eigenschaften:

5.3.1. Die Leuchten müssen so konstruiert und hergestellt sein, dass eine sichere Montage und einfache Wartung (Ein-Mann-Montage) gewährleistet ist
(VDE 710 § 9b und 18A/2).

5.3.2. Leuchten mit Vorschaltgeräten müssen deckenseitig durchgehend geschlossen sein. An jedem Deckblech sind 2 Schlitzlöcher für die Befestigung vorzusehen.

5.3.3. Befestigungsschrauben von Abdeckungen und
dergl., die bei der Wartung oder Reparatur gelöst werden müssen, sollen korrosionsfest und unverlierbar
sein. Es dürfen an diesen Stellen nur Rändelschrauben eingesetzt werden.

5.3.4. Die Leuchten müssen mit einer 3- bzw. 5- poligen Apparateanschlussklemme 2,5 mm² (Montage
der Klemme möglichst in der Mitte des Deckbleches)
und einer kräftigen Erdungsschraube ausgerüstet sein.
Sämtliche Verbindungsleitungen (auch von der Klemme zum Vorschaltgerät, zum Kondensator, zu den
Fassungen und zu den Erdungsschrauben) sind mit
Leitungen für erhöhte Wärmebeständigkeit auszuführen u. am Leuchtengehäuse zu befestigen.

5.3.5. Sämtliche Metallteile müssen entsprechend
ihrem Verwendungszweck mit einem entsprechenden Korrosionsschutz versehen sein. Mindestanforderung: Grundierung (Phosphatierung) und Einbrennlackierung (innen und außen) Die Lackierung muss
genügend licht- und alterungsbeständig sein.
5.3.6 Leuchten mit Abdeckwannen müssen zwischen
Abdeckwanne und Unterteil durch einen alterungsbeständigen Zell-Kunststoff zuverlässig abgedichtet sein.
Die Wannen müssen durch federnde Hebelverschlüsse
am Leuchtenkörper befestigt sein.

5.3.7 Abdeckwannen dürfen nur aus hochwertigem,
nicht regeneriertem Mathycrylat, wie Plexiglas, bestehen. Sie müssen eckenstabil aus einem Stück hergestellt sein und dürfen nicht geklebt sein.

5.3.8 Bei Ex-Leuchten und Spezialleuchten z.B. säurefesten Leuchten ist ein Prüfzeugnis der Physikalischtechnischen Bundesanstalt, Braunschweig, dem An-
gebot bzw. der Lieferung beizufügen.

5.4 Lieferbedingungen

5.4.1 Der Materialpreis bei Lieferung der Leuchten bzw.
Lampen muss enthalten:
Die Lieferung der betriebsfertigen, verpackten Leuchten einschl. evtl. Spezialbefestigungsteilen frei Verwendungsstelle. Das Abladen an der Baustelle und
Einlagern in einem von der Bauleitung zu bestimmenden Raum, alle Kosten für Transport, Verladung, Verpackungsentsorgung und Versicherung.

5.4.2. Evtl. Schäden, die während des Transportes,
beim Abladen oder Einlagern eintreten, auch wenn sie
sich erst bei der Montage bzw. Inbetriebnahme herausstellen, gehen zu Lasten des Auftragnehmers und
sind innerhalb einer von der Bauleitung zu bestimmenden Frist kostenlos zu beseitigen.

5.4.3. Dem Angebot, spätestens aber bei Auftragserteilung, sind bereits Abbildungen bzw. Konstruktionszeichnungen der angebotenen Leuchten, aufgelistet
nach den einzelnen Positionen, beizufügen.
Von jeder Leuchte ist nach Aufforderung durch die
Bauleitung ein Muster kostenlos zu stellen.

5.4.4. Leuchten und Lampen, die den vorgenannten
Vorschriften nicht entsprechen, werden nicht abgenommen. Sollte es sich herausstellen, dass die
gelieferten Leuchten und Lampen nicht den geforderten Bedingungen entsprechen, so ist die Bauleitung
bzw. der Bauherr berechtigt, die erforderlichen Än-
derungen auf Kosten des Lieferanten durchzuführen.
Die entstehenden Änderungskosten werden von der
Schlussrechnung abgezogen.

5.4.5. Die genaue Stückzahl und der Liefertermin der
Leuchten ist mit der Bauleitung unaufgefordert abzustimmen.

5.5. Montagebedingungen

5.5.1. Um eine einwandfreie Demontage der Leuchten
zu garantieren, ist das "Anschließen" der Leuchten
unter Verwendung eines Bolzensetzapparates oder
dergl. nicht gestattet.

5.5.2 Mit Ausnahme von Lichtbandanordnungen mit
Montageschienen dürfen in Leuchten keine Leitungen
geschleift werden.

5.5.3 Alle Leuchten in Lichtbandanordnungen sind in
fortlaufendem Wechsel an die drei Phasen des Drehstromnetzes anzuschließen.

5.5.4 In den Räumen, in denen mit Feuchtigkeit und
Dämpfen gerechnet werden muss, darf nur Befestigungsmaterial aus Messing oder Edelstahl benutzt
werden.

5.5.5. Sämtliche Kunststoff- oder Kunstglaswannen
sind so vorzubehandeln, dass der elektrostatische
Effekt, der die Staubablagerung begünstigt, unwirksam wird.

5.5.6 Montageunterlagen sind die Ausführungszeichnungen für die Elektroinstallation. Vor Beginn der
Montagearbeiten ist eine genaue örtliche Anordnung
der Leuchten mit der Bauleitung unaufgefordert abzustimmen.

5.5.7 Der Montagepreis der Leuchten und Lampen
muss enthalten:
Den Transport der Leuchten und Lampen an der Baustelle, vom Lager des Bauherrn, falls Leuchten beigestellt werden, zum Montageort, evtl. auch das Um-
lagern während der Bauzeit, das Auspacken und Reinigen der Leuchten und Lampen, das Beseitigen des
Verpackungsmaterials, die Montage der evtl. auch in
Einzelteilen gelieferten Leuchten und betriebsfertiges
Anschließen in der Art, dass die Leuchten ohne Be-
schädigung evtl. wieder demontiert werden können.

Das erforderliche Klein, Isolier- und Befestigungsmaterial, das Einsetzen der Lampen, die Haftung für evtl.
auftretende Schäden beim Transport zur Verwendungsstelle oder an bereits fertig montierten Leuchten
und Lampen, bis zur Übergabe an den Bauherrn. Spiegelraster, Raster, Reflektoren usw. sind erst kurz vor
Nutzung bzw. Übergabe nach Verlegung des Bodenbelages und Grundreinigung der Räume einzusetzen.
Der Aufwand wird nicht besonders vergütet.

6. Anerkenntnis und Bestätigung

Sofern ein Artikel seitens des Herstellers kostenneutral in verschiedenen Ausführungen verfügbar ist und
sich daraus keine Unterschiede in Montageleistungen ergeben (Dekoraufdrucke, Farbpalette, etc.) oder
wenn in einer LV-Position eine Auswahl verschiedener
Ausführungen gezielt abgefragt ist, so ist grundsätzlich vor der Materialbestellung eine Freigabe der Ausführung bei der Bauleitung einzuholen.

Soweit in der Leistungsbeschreibung nicht ausdrücklich anders angefragt, gelten die im Leistungsverzeichnis enthaltenen Angaben über z. B. Bauart,
Bauteil, Baustoff Abmessungen etc. der komplette
Herstellungsvorgang und Ablauf bis zur fertigen Leistung sowie Lieferung, abladen, lagern, vertragen,
montieren, programmieren, messen und Inbetriebnahme etc. als beschrieben.

## 42310 - ST-HS Sporthalle Oberbruch
EP-Anteile: Material; Lohn

### Abschnitt 1 Niederspannungsschaltanlagen

*Hinweis: Hinweistext*
Ausführungshinweis Niederspannungsschaltanlagen:

Die nachfolgend aufgeführten Komponenten
der Niederspannungsschaltanlagen verstehen
sich als komplett betriebsfertig montiert und
angeschlossen.

Sämtliche Nebenarbeiten, benötigte Kleinmaterialien und Zubehör sind anteilig in die
Einheitspreise mit einzukalkulieren und sind
somit abgegolten.

Vor Bestellung der Niederspannungsschaltanlagen sind detaillierte Montage- und Aufbauzeichnungen zu erstellen, mit dem örtlichen
Energieversorger abzustimmen, und schriftlich
zu bestätigen.

*Hinweis: Hinweis Verteiler:*
Hinweis Verteiler allgemein:

Energie- Schaltgerätekombination nach IEC
61439, DIN 61439, Teil 1 und Teil 2, VDE
0660 / Teil 600.

Die Betriebsmittelkennzeichnung ist bei Ge-
räten und Bauelementen grundsätzlich,durch
ortsfeste Schilder, auf jedem Gerät vorzusehen.

Die Kennzeichnung muss dauerhaft und gut
lesbar sein. Die  Betriebskennzeichnungen
und Aufschriften müssen in Übereinstimmung
mit der Bezeichnung in den Revisionsunterlagen erfolgen. Gleiches gilt für Reihen- und
sonstige Klemmen.

In den Verteilungen ist an geeigneter Stelle
eine ausreichend dimensionierte Blech- oder
Kunststofftasche zur Aufbewahrung der technischen Unterlagen einzubauen, soweit diese
vom Hersteller nicht vorhanden ist.

Endstromkreise, Steuerstromkreise, EIB/KNX-
Ausgänge, etc sind über Reihenklemmen als
Abgangsklemmen in den jeweiligen Verteilungen zu führen. Dies ist in die Einheitspreise mit
einzukalkulieren und wird nicht gesondert vergütet.

Die Kosten für die anteilige Verdrahtung, Verdrahtungskanäle, etc sind mit den Einheitspreisen abgegolten. Bei Einbaugeräten für die
Installationsverteiler und Schaltanlagen, ist jeweils eine einheitliche Bauform eines Fabrikats zu verwenden.

Die Verteilungen sind gemäß den geltenden
VDE-Bestimmungen komplett zusammen gebaut und verdrahtet, anschlussfertig zu liefern
und betriebsfertig zu montieren.
Aufzubauen sind Installationsverteiler und
Schaltanlagen nach den zur Zeit gültigen TAB-
Bestimmungen des zuständigen VNB´s, den
DIN VDE-Vorschriften sowie den allgemein
anerkannten Regeln der Technik inklusive allem erforderlichen systemgebundenem Zubehör. Eine Platzreserve von 30% ist zu berücksichtigen.

Die Aufteilung und Anordnung der Einbaugeräte sind vor der Montage und Installation mit
der Bauleitung abzustimmen.

Sämtliche Berechnungen, Bauartnachweise,
Dokumentationen, Konformitätserklärungen, usw.
gemäß der aktuellen DIN EN 61439 sind zu erbringen und nachzuweisen. Dies ist in die Einheitspreise mit einzukalkulieren und wird nicht
gesondert vergütet.

*Hinweis: Ansicht Verteiler*
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
#### Titel 1.1 Anpassung NSHV

**1.1.10 Anpassung der bestehenden NSHV**
*** Pauschalposition
Demontage und Anpassung der bestehenden NSHV.

Bestandszuleitung fachgerecht abklemmen und
außer Betrieb nehmen.
Zugehörige Sicherungen stilllegen und gegen
Wiedereinschalten sichern.
Vorhandenen Reserveabgang mit 200 A für die neue Zuleitung
vorbereiten und bestücken. Anschluss der neuen Zuleitung
einschließlich aller erforderlichen Anschlussarbeiten,
mechanischer Befestigungen sowie
Kennzeichnung durchführen.

Sämtliche Arbeiten einschließlich Kleinmaterial, Prüfungen
und betriebsfertiger Übergabe ausführen.
Menge: 1,000 psch
Kostengruppe - DIN 276/2008: 443

#### Titel 1.2 Gebäudehauptverteiler mit Unterverteilung1

**1.2.10 UV-Standschrank 1.980 x 1.050 x 210 mm; IP 43**
UV als Standschrank 1.980 x 1.050 x 210 mm
IP 43 Standmontage mit Außenbefestigung
uns Sockel.

bestehend aus:

ausreichend VT-Reihen zur Aufnahme
verschiedenen REG´s,
Felder zur Aufnahme von Reihenklemmen,
Leerfelder, Montageplatten, RJ45 Schnittstelle,
etc. gemäß TAB und Anschlussbedingungen
des Energieversorgers.

Gehäuse kombinierbar. Mit Leitungseinführungsmöglichkeiten oben, unten und
rückseitig. Seitlich vorgeprägte Durchführungsmöglichkeiten, z.B. für Sammelschienen-Durchführungen, seitliche
Leitungseinführungen

Tür aus Stahlblech, werkzeugloses Ein-,
Aushängen und Justieren der Tür, Türverschluss serienmäßig plombierbar, nachträglich einfacher Einbau aller marktüblichen
Schrankschließungen.
Bodenaufbausockel

Platzeinheiten  : 576
Baubreite  : 4
Bauhöhe  : 12

Außenabmessungen:
Breite  : 1050 mm
Höhe  : 1980 mm
Tiefe  :  210 mm

Liefern, komplett zusammengebaut und verdrahtet mit allen Einbaufeldern, einschließlich
absetzen, einführen und anschließen aller ankommenden und abgehenden Leitungen sowie
Beschriftung auf Resopalschildern und unverlierbarer Kennzeichung aller angeschlossenen
Leitungen.
Menge: 1,000 St
Kostengruppe - DIN 276/2008: 443

**1.2.20 Lasttrennleiste NH00**
Lasttrennleiste NH00
160A, 3 pol.
liefern und inkl. aller Nebenarbeiten und
benötigtem Zubehör, wie NH Sicherungen,
betriebsfertig montieren
Menge: 4,000 St
Kostengruppe - DIN 276/2008: 443

**1.2.30 Kabelrangierkanal 4-feldig**
Kabelrangierkanal,4-feldig,
H 175 x B 1050 x T 135 mm, RAL 9016, aufsteckbar, für IP44/54 Elektro-Installationskanal-System,
Rangierkanal-Set RK aus Kunststoff, als Übergang
zwischen verlegten Leitungen oder Installationskanälen und Verteilerschränke.

Rangierkanal-Set bestehend aus Kanalprofil mit
Sollbruchstellen zum Ausklinken für Installationskanäle für Tiefe 40, 50 und  60 mm. Steckbare
und verschiebbare Profilhalter mit Putzausgleich,
mit Rastnasen für Verteilerschränke IP44/55 mit
Tiefe 150 und 205 mm.

Zwei Profilhalter für Schränke bis Feldbreite 800 mm
sowie drei Profilhalter bis Feldbreite 1.300 mm.
Aufsteckbare Endkappen für links und rechts sind
zu verschließen.

liefern, auf Putz montieren und inkl. aller Nebenarbeiten und benötigtem Zubehör betriebsfertig
anschließen
Menge: 1,000 St
Kostengruppe - DIN 276/2008: 443

**1.2.40 Klemmstein 5 x 35 mm²**
Klemmstein DIN VDE 0606, Nennisolationsspannung 500V AC, 5-pol., für Leitungsquerschnitte bis 35 mm² mit Schraubanschlüssen
für Verteilereinbau.

liefern und inkl. aller Nebenarbeiten und benötigtem Zubehör betriebsfertig montieren
Menge: 4,000 St
Kostengruppe - DIN 276/2008: 443

**1.2.50 Blitzstrom-Kombiableiter Typ 1+2**
4-poliger, modularer Kombi-Ableiter für 230/400
V- TN(C)-S-Systeme bestehend aus Basisteil
und gesteckten Schutzmodulen.
Ableiter Typ 1 + Typ 2 nach EN 61643-11
RADAX-Flow-Funkenstrecken-Technologie
zur Folgestrombegrenzung

Einfacher, werkzeugloser Schutzmodul-Wech-
sel durch Modulverriegelungssystem mit Modulentriegelungstaste, Funktions-/Defektanzeige
durch Markierung im Sichtfenster, gekapselte,
nicht ausblasende Bauform.

Höchste Dauerspannung  : 264 V ac
Schutzpegel  : <= 1,5 kV
Blitzstoßstrom
(10/350)  : 100 kA
Folgestromlöschfähigkeit  : 50 kAeff

Geprüft durch VDE zur Verwendung in Schaltanlagen mit prospektiven Kurzschlussströmen
bis 100 kAeff. Ausschaltselektiv bis 50 kAeff:
zu 20 A gG-Sicherung, Vibrations- und Schock
geprüft nach EN 60068-2

Sinus-Vibration  : 5 g (11 Hz - 200 Hz)
  4 g (200 Hz - 500 Hz)
Random-
Vibration  : 1,9 g (5 Hz - 500 Hz)
Schock  : 30 g

Energetische Koordination nach DIN EN
62305-4 (VDE 0185-305-4) zu Typ 2- und 3-
Ableiter der Red/Line-Familie sowie direkt
zum Endgerät. Reiheneinbaugerät nach DIN
43880, 8TE Schutzmodul-Kodierung, Durchgangsklemmen für alle Leiteranschlüsse bis
125 A

liefern und inkl. aller Nebenarbeiten und benötigtem Zubehör betriebsfertig montieren
Menge: 1,000 St
Kostengruppe - DIN 276/2008: 443

**1.2.60 Lasttrennschalter REG 4-pol., 160 A**
Lasttrennschalter 4-pol., 160 A, REG, nach DIN
VDE 0632 und DIN VDE 0106/100, 400V.

liefern und inkl. zugelassenem Befestigungsmaterial betriebsfertig montieren
Menge: 1,000 St
Kostengruppe - DIN 276/2008: 443

**1.2.70 Sicherungslasttrennschalter, D02, 35A, 3-pol. Sammelschiene**
Sicherungslasttrennschalter D02, 3-polig für
Sammelschienenmontage nach DIN VDE 0638,
DIN EN 60947-3, inkl. Sicherung und Passringeinsatz nach Anforderung, 400 V AC, 63 A,
AC22B, 50 kA mit Meldesystem für Sicherungsausfall, Schraubkappenlose Stecktechnik, geeignet
für D0-Sicherungseinsätze nach DIN 43620/1.

In  : 63 A, 690V AC

liefern und inkl. aller Nebenarbeiten und benötigtem Zubehör betriebsfertig montieren
Menge: 5,000 St
Kostengruppe - DIN 276/2008: 443

**1.2.80 Sicherungslasttrennschalter, D02, 50A, 3-pol. Sammelschiene**
Sicherungslasttrennschalter D02, 3-polig für
Sammelschienenmontage nach DIN VDE 0638,
DIN EN 60947-3, inkl. Sicherung und Passringeinsatz nach Anforderung, 400 V AC, 63 A,
AC22B, 50 kA mit Meldesystem für Sicherungsausfall, Schraubkappenlose Stecktechnik, geeignet
für D0-Sicherungseinsätze nach DIN 43620/1.

In  : 63 A, 690V AC

liefern und inkl. aller Nebenarbeiten und benötigtem Zubehör betriebsfertig montieren
Menge: 5,000 St
Kostengruppe - DIN 276/2008: 443

**1.2.90 RCD-Schutzschalter 63/0,03A**
RCD-Schutzschalter 63/0,03A, nach DIN EN
61008, Teil 1, Berührungsschutz DIN VDE
0106-100, für Wechsel- und pulsierende
Gleichfehlerströme nach DIN VDE 06641.

Bemessungsstrom  : 63 A

Bemessungsfehlerstrom  : 30mA
  3-pol.+N, 400V AC

liefern und inkl. aller Nebenarbeiten und benötigtem Zubehör betriebsfertig montieren
Menge: 4,000 St
Kostengruppe - DIN 276/2008: 443

**1.2.100 RCD-Schutzschalter 63/0,03A Typ B/SK**
RCD-Schutzschalter 4-polig 10kA 63A 30mA
Typ B SK nach VDE 0664 T 100, VDE 0664 T
10, EN 61008-1 zum Erfassen von Wechselfehler- und glatten Gleichfehlerströmen.

Berührungsschutz IP2x nach DIN VDE 0106
Teil 100.

liefern und inkl. aller Nebenarbeiten und benötigtem Zubehör betriebsfertig montieren
Menge: 5,000 St
Kostengruppe - DIN 276/2008: 443

**1.2.110 Leitungsschutzschalter 16A, 1-polig, B**
Leitungsschutzschalter nach DIN VDE 0641/
11-08.92 (EN 60 898), Berührungsschutz nach
DIN VDE 0106/100 mit VDE Zeichen.

Nennisolationsspannung  : 400 V AC, 1-polig
Energiebegrenzungsklasse  : 3
Schaltvermögen  : 6 kA
Auslösecharakteristik  : B
Nennstrom  : 16A

liefern und inkl. aller Nebenarbeiten und benötigtem Zubehör betriebsfertig montieren
Menge: 21,000 St
Kostengruppe - DIN 276/2008: 443

**1.2.120 Leitungsschutzschalter 16 A, 3-polig, B**
Leitungsschutzschalter nach DIN VDE 0641/
11-08.92 (EN 60 898), Berührungsschutz nach
DIN VDE 0106/100 mit VDE Zeichen.

Nennisolationsspannung  : 400 V AC, 3-polig
Energiebegrenzungsklasse  : 3
Schaltvermögen  : 6 kA
Auslösecharakteristik  : B
Nennstrom  : 16 A

liefern und inkl. aller Nebenarbeiten und benötigtem Zubehör betriebsfertig montieren
Menge: 2,000 St
Kostengruppe - DIN 276/2008: 443

**1.2.130 Leitungsschutzschalter 20 A, 3-polig, B**
Leitungsschutzschalter nach DIN VDE 0641/
11-08.92 (EN 60 898), Berührungsschutz nach
DIN VDE 0106/100 mit VDE Zeichen.

Nennisolationsspannung  : 400 V AC, 3-polig
Energiebegrenzungsklasse  : 3
Schaltvermögen  : 6 kA
Auslösecharakteristik  : B
Nennstrom  : 20 A

liefern und inkl. aller Nebenarbeiten und benötigtem Zubehör betriebsfertig montieren
Menge: 8,000 St
Kostengruppe - DIN 276/2008: 443

**1.2.140 Leitungsschutzschalter 20 A, 3-polig, C**
Leitungsschutzschalter nach DIN VDE 0641
/11-08.92 (EN 60 898), Berührungsschutz
nach DIN VDE 0106/100 mit VDE Zeichen.

Nennisolationsspannung  : 400 V AC
  3-polig
Energiebegrenzungsklasse  : 3
Schaltvermögen  : 6 kA
Auslösecharakteristik  : C
Nennstrom  : 20 A

liefern und inkl. aller Nebenarbeiten und benötigtem Zubehör betriebsfertig montieren
Menge: 2,000 St
Kostengruppe - DIN 276/2008: 443

**1.2.150 FI-LS Schalter 10A, 30mA, 6KA, Typ B**
Fehlerstrom-Leitungsschutzschalter nach DIN
VDE 0664-20 / EN61009-1 mit Quick-Connect-
Klemme nach DIN EN 60898-1; VDE 0641-11,
am Abgang bis 10 A und am Zugang bis 63 A.
Berührungsschutz nach IP2 x DIN VDE 0106,
Teil 100, Prüftaste, Gerät mit VDE Zeichen.
Kurzschlussfestigkeit bei 63 A gL Vorsicherung bis 6 kA, pulsstromsensitiv und stoßstromfest bis 250 A.

Bemessungsspannung  : 240 V
Bemessungsstrom  : 10 A
Fehlerstrom-
Typ  : A
Energiebegrenzungsklasse  : 3
Bemessungsschaltvermögen
nach EN 60898  : 6 kA
Bemessungsschaltvermögen
nach IEC 60947-2: 10 kA
Frequenz  : 50 Hz
Auslösecharakteristik  : B
mitschaltender Neutralleiter

liefern und inkl. aller Nebenarbeiten und benötigtem Zubehör betriebsfertig montieren
Menge: 8,000 St
Kostengruppe - DIN 276/2008: 443

**1.2.160 FI-LS Schalter 16A, 30mA, 6KA, Typ B**
Fehlerstrom-Leitungsschutzschalter nach DIN
VDE 0664-20 / EN61009-1 mit Quick-Connect-
Klemme nach DIN EN 60898-1; VDE 0641-11,
am Abgang bis 16A und am Zugang bis 63A.
Berührungsschutz nach IP2 x DIN VDE 0106,
Teil 100, Prüftaste, Gerät mit VDE Zeichen.
Kurzschlussfestigkeit bei 63 A gL Vorsicherung bis 6 kA, pulsstromsensitiv und stoßstromfest bis 250 A.
Bemessungsspannung  : 240 V
Bemessungsstrom  : 16 A
Fehlerstrom-
Typ  : A
Energiebegrenzungsklasse  : 3
Bemessungsschaltvermögen
nach EN 60898  : 6 kA

Bemessungsschaltvermögen
nach IEC 60947-2: 10 kA
Frequenz  : 50 Hz
Auslösecharakteristik  : B
mitschaltender Neutralleiter

liefern und inkl. aller Nebenarbeiten und benötigtem Zubehör betriebsfertig montieren
Menge: 2,000 St
Kostengruppe - DIN 276/2008: 443

**1.2.170 Hilfskontakt 6 A, 2-pol. 2 x S für vorher beschriebene FI-LS-Schalter**
Hilfskontakt 6 A, 2-pol. 2 x S, 240V,
Berührungsschutz mit VDE Zeichen, zur
Montage an vorher beschriebene Leitungsschutzschalter, FI-LS, AFDD´s, usw.

liefern und inkl. aller Nebenarbeiten und benötigtem Zubehör betriebsfertig montieren
Menge: 12,000 St
Kostengruppe - DIN 276/2008: 443

**1.2.180 Prüfprotokoll gemäß DIN VDE 0100-600**
Prüf- und Messprotokoll für die gesamte
elektrotechnische Anlage nach DIN VDE
100, Teil 600:2017-06, Erstellen und in
3-facher, digitaler Ausführung (CD, USB-
Stick, etc.) der Bauleitung übergeben.

Es sind die Prüfprotokolle des ZVEH zu
verwenden.

Zudem ist dem Verteiler eine Ausführung
in schriftlicher Form beizulegen.
Menge: 1,000 St
Kostengruppe - DIN 276/2008: 444

**1.2.190 Technische Endabstimmung Heizungs- und Lüftungsanlage**
*** Pauschalposition
Durchführung einer technischen Endabstimmung
mit dem Heizungsbauer und dem Lüftungsbauer
zur verbindlichen Festlegung der erforderlichen
elektrischen Energieversorgungen.
Festzulegen sind insbesondere Anschlussleistungen,
Nennströme, Absicherungen, Leitungstypen- und
querschnitte, Einspeisepunkte sowie erforderliche
Schutzmaßnahmen.

Abstimmung hat gewerkübergreifend zu
erfolgen, die Ergebnisse  sind schriftlich zu
dokumentieren und bilden die Grundlage für
Planung und Ausführung.
Menge: 1,000 psch
Kostengruppe - DIN 276/2008: 444

#### Titel 1.3 Feldverteiler UV 1.2

**1.3.10 Feldverteiler 288 TE Aufputzmontage**
System-Gehäuse für die Zählerplatz- und
Verteilertechnik als schutzisoliertes, halogenarmes Stahlblech-Leergehäuse.

Schutzart  : IP 43
  gemäß DIN VDE 0603,
  DIN 43870, DIN EN
  61439, geeignet für AP-
  Montage
Bemessungsspannung  : 230/400 V, 50 HZ
Farbe  : grauweiß, RAL 9002
  pulverbeschichtet

Gehäuse anreihbar, mit Leitungseinführungsmöglichkeiten oben und unten, inkl. Leitungseinführungsplatten.

Türen aus Stahlblech mit außen liegenden
Scharnieren, Türöffnungswinkel 270°, serienmäßig mit Stangenschloss und Doppelbart-
Schließeinsatz 3 mm, umrüstbar auf andere
handelsübliche Schließeinsätze sowie
Schwenkhebel für Zylinderschloss.

Gehäuse komplett mit systembedingtem
Klein- und Befestigungsmaterial.

Höhe  : 1.250 mm
Breite  : 800 mm
Tiefe  : 210 mm
RAL Farbnummer  : 9016
Schutzart  : IP 44
Schutzklasse  : Schutzklasse II
Anzahl Türen  : 2
Anzahl der Verteilerreihen  : 24
Anzahl der
Schlösser  : 1
Farbe  : Verkehrweiß
Material des
Gehäuses  : Stahl
Türschliessungstyp  : Klappgriff mit Vorreiber

Komplett zusammengebaut mit allen Einbaufeldern, einschließlich absetzen, einführen
und anschließen aller ankommenden und
abgehenden Leitungen sowie Beschriftung auf
Resopalschildern und unverlierbarer Kennzeichnung aller angeschlossenen Leitungen.

liefern, auf Putz montieren und inkl. aller Ne-
benarbeiten und benötigtem Zubehör betriebsfertig anschließen

Zuleitung  : NHXMH-J 5 x 25 mm²
Menge: 1,000 St
Kostengruppe - DIN 276/2008: 443

**1.3.20 Kabelrangierkanal 3-feldig**
Kabelrangierkanal, 3-feldig,
H 175 x B 800 x T 135 mm, RAL 9016,
aufsteckbar, für IP44/55
Elektro-Installationskanal-System, Rangierkanal-Set RK aus Kunststoff, als Übergang zwischen verlegten Leitungen oder In-
stallationskanälen und Verteilerschränke.

Rangierkanal Set bestehend aus Kanalprofil
mit Sollbruchstellen zum Ausklinken für In-
stallationskanäle für Tiefe 40, 50 und 60 mm.
Steckbare und verschiebbare Profilhalter mit
Putzausgleich, mit Rastnasen für Verteilerschränke IP44/55 mit Tiefe 150 und 205 mm.

Zwei Profilhalter für Schränke bis Feldbreite
800 mm sowie drei Profilhalter bis Feldbreite
1300 mm. Aufsteckbare Endkappen für links
und rechts sind zu verschließen.

liefern, auf Putz montieren und inkl. aller Ne-
benarbeiten und benötigtem Zubehör betriebsfertig anschließen.
Menge: 1,000 St
Kostengruppe - DIN 276/2008: 443

**1.3.30 Klemmstein 5 x 35 mm²**
Klemmstein DIN VDE 0606, Nennisolationsspannung 500V AC, 5-pol., für Leitungsquerschnitte bis 35 mm² mit Schraubanschlüssen
für Verteilereinbau.

liefern und inkl. aller Nebenarbeiten und benötigtem Zubehör betriebsfertig montieren
Menge: 1,000 St
Kostengruppe - DIN 276/2008: 443

**1.3.40 Überspannungsableiter TNS**
4-poliger Überspannungs-Ableiter mit integrierter Vorsicherung für 230/400 V TN-S-Systeme,
mit Fernmeldekontakt für Überwachungseinrichtung (potentialfreier Wechsler) Ableiter Typ 2
nach EN 61643-11 Hochleistungsfähige Varistor-
Technologie; Basisteil mit gesteckten Schutzmodulen, mit integrierten Vorsicherungen.

Höchste Dauerspannung  : 275 V ac
Schutzpegel  :  <= 1,5 kV
Nennableitstoßstrom  : 12,5 kA

Energetische Koordination nach DIN EN 62305-4
mit Typ 1- und Typ 3-Ableiter der Red/Line-Familie
Überwachung:
Thermo-Dynamik-Control, Funktions- und Defektanzeige bei Überlastung des Ableiters und ausgelöster integrierter Vorsicherung, Schutzmodul-
Kodierung, Multifunktionsanschlussklemmen für
Leiter und Kammschienenanschluss; Reiheneinbaugerät nach DIN 43880, 4TE.

liefern und inkl. aller Nebenarbeiten und
benötigtem Zubehör betriebsfertig montieren
Menge: 1,000 St
Kostengruppe - DIN 276/2008: 446

**1.3.50 Lasttrennschalter REG 4-pol. 63 A**
Lasttrennschalter 4-pol. 63 A, REG,
nach DIN VDE 0632 und DIN VDE
0106/100, 400V.

liefern und inkl. aller Nebenarbeiten und benötigtem Zubehör betriebsfertig montieren.
Menge: 1,000 St
Kostengruppe - DIN 276/2008: 443

**1.3.60 Sicherungslasttrennschalter, D02, 35A, 3-pol. Sammelschiene**
Sicherungslasttrennschalter D02, 3-polig für
Sammelschienenmontage nach DIN VDE 0638,
DIN EN 60947-3, inkl. Sicherung und Passringeinsatz nach Anforderung, 400 V AC, 63 A,
AC22B, 50 kA mit Meldesystem für Sicherungsausfall, Schraubkappenlose Stecktechnik, geeignet
für D0-Sicherungseinsätze nach DIN 43620/1.

In  : 63 A, 690V AC

liefern und inkl. aller Nebenarbeiten und benötigtem Zubehör betriebsfertig montieren
Menge: 5,000 St
Kostengruppe - DIN 276/2008: 443

**1.3.70 Sicherungslasttrennschalter, D02, 50A, 3-pol. Sammelschiene**
Sicherungslasttrennschalter D02, 3-polig für
Sammelschienenmontage nach DIN VDE 0638,
DIN EN 60947-3, inkl. Sicherung und Passringeinsatz nach Anforderung, 400 V AC, 63 A,
AC22B, 50 kA mit Meldesystem für Sicherungsausfall, Schraubkappenlose Stecktechnik, geeignet
für D0-Sicherungseinsätze nach DIN 43620/1.

In  : 63 A, 690V AC

liefern und inkl. aller Nebenarbeiten und benötigtem Zubehör betriebsfertig montieren
Menge: 1,000 St
Kostengruppe - DIN 276/2008: 443

**1.3.80 RCD-Schutzschalter 63/0,03A**
RCD-Schutzschalter 63/0,03A, nach DIN EN
61008, Teil 1, Berührungsschutz DIN VDE
0106-100, für Wechsel- und pulsierende
Gleichfehlerströme nach DIN VDE 06641,
Bemessungsstrom 63 A, Bemessungsfehlerstrom 30mA, 3-pol.+N, 400V AC.

liefern und inkl. aller Nebenarbeiten und benötigtem Zubehör betriebsfertig montieren
Menge: 3,000 St
Kostengruppe - DIN 276/2008: 443

**1.3.90 RCD-Schutzschalter 63/0,03A Typ B/SK**
RCD-Schutzschalter 4-polig 10kA 63A 30mA
Typ B SK nach VDE 0664 T 100, VDE 0664 T
10, EN 61008-1 zum Erfassen von Wechselfehler- und glatten Gleichfehlerströmen.

Berührungsschutz IP2x nach DIN VDE 0106
Teil 100.

liefern und inkl. aller Nebenarbeiten und benötigtem Zubehör betriebsfertig montieren
Menge: 1,000 St
Kostengruppe - DIN 276/2008: 443

**1.3.100 Leitungsschutzschalter 16 A, 1-polig, B**
Leitungsschutzschalter nach DIN VDE 0641
/11-08.92 (EN 60 898), Berührungsschutz
nach DIN VDE 0106/100 mit VDE Zeichen.

Nennisolationsspannung  : 400 V AC
  1-polig
Energiebegrenzungsklasse  : 3
Schaltvermögen  : 6 kA
Auslösecharakteristik  : B
Nennstrom  : 16 A

liefern und inkl. aller Nebenarbeiten und benötigtem Zubehör betriebsfertig montieren
Menge: 17,000 St
Kostengruppe - DIN 276/2008: 443

**1.3.110 Leitungsschutzschalter 16 A, 3-polig, B**
Leitungsschutzschalter nach DIN VDE 0641/
11-08.92 (EN 60 898), Berührungsschutz
nach DIN VDE 0106/100 mit VDE Zeichen.

Nennisolationsspannung  : 400 V AC
  3-polig
Energiebegrenzungsklasse  : 3
Schaltvermögen  : 6 kA
Auslösecharakteristik  : B
Nennstrom  : 16 A

liefern und inkl. aller Nebenarbeiten und benötigtem Zubehör betriebsfertig montieren.
Menge: 1,000 St
Kostengruppe - DIN 276/2008: 443

**1.3.120 Leitungsschutzschalter 20 A, 3-polig, B**
Leitungsschutzschalter nach DIN VDE 0641
/11-08.92 (EN 60 898), Berührungsschutz
nach DIN VDE 0106/100 mit VDE Zeichen.

Nennisolationsspannung  : 400 V AC
  3-polig

Energiebegrenzungsklasse  : 3
Schaltvermögen  : 6 kA
Auslösecharakteristik  : B
Nennstrom  : 20 A
liefern und inkl. aller Nebenarbeiten und benötigtem Zubehör betriebsfertig montieren
Menge: 2,000 St
Kostengruppe - DIN 276/2008: 443

**1.3.130 Leitungsschutzschalter 20 A, 3-polig, C**
Leitungsschutzschalter nach DIN VDE 0641
/11-08.92 (EN 60 898), Berührungsschutz
nach DIN VDE 0106/100 mit VDE Zeichen.

Nennisolationsspannung  : 400 V AC
  3-polig
Energiebegrenzungsklasse  : 3
Schaltvermögen  : 6 kA
Auslösecharakteristik  : C
Nennstrom  : 20 A

liefern und inkl. aller Nebenarbeiten und benötigtem Zubehör betriebsfertig montieren
Menge: 1,000 St
Kostengruppe - DIN 276/2008: 443

**1.3.140 FI-LS Schalter 10A, 30mA, 6KA, Typ B**
Fehlerstrom-Leitungsschutzschalter nach DIN
VDE 0664-20 / EN61009-1 mit Quick-Connect-
Klemme nach DIN EN 60898-1; VDE 0641-11,
am Abgang bis 10 A und am Zugang bis 63 A.
Berührungsschutz nach IP2 x DIN VDE 0106,
Teil 100, Prüftaste, Gerät mit VDE Zeichen.
Kurzschlussfestigkeit bei 63 A gL Vorsicherung bis 6 kA, pulsstromsensitiv und stoßstromfest bis 250 A.

Bemessungsspannung  : 240 V
Bemessungsstrom  : 10 A
Fehlerstrom-
Typ  : A

Energiebegrenzungsklasse  : 3
Bemessungsschaltvermögen
nach EN 60898  : 6 kA
Bemessungsschaltvermögen nach
IEC 60947-2  : 10 kA
Frequenz  : 50 Hz
Auslösecharakteristik  : B
mitschaltender Neutralleiter

liefern und inkl. aller Nebenarbeiten und benötigtem Zubehör betriebsfertig montieren.
Menge: 8,000 St
Kostengruppe - DIN 276/2008: 443

**1.3.150 Hilfskontakt 6 A, 1-pol. 1 x Ö, 1 x S für vorher beschriebene LS-Schalter**
Hilfskontakt 6 A, 1-pol. 1 x Ö, 1 x S, 240V,
Berührungsschutz mit VDE Zeichen, zur
Montage an vorher beschriebene Leitungsschutzschalter, FI-LS, AFDD´s, usw.

liefern und inkl. aller Nebenarbeiten und benötigtem Zubehör betriebsfertig montieren
Menge: 4,000 St
Kostengruppe - DIN 276/2008: 443

**1.3.160 Prüfprotokoll gemäß DIN VDE 0100-600**
Prüf- und Messprotokoll für die gesamte elektrotechnische Anlage nach DIN VDE 100, Teil 600:2017-06,
Erstellen und in 3-facher, digitaler Ausführung (CD,
USB-Stick, etc.) der Bauleitung übergeben.

Es sind die Prüfprotokolle des ZVEH zu
verwenden.

Zudem ist dem Verteiler eine Ausführung
in schriftlicher Form beizulegen.
Menge: 1,000 St
Kostengruppe - DIN 276/2008: 444

**1.3.170 Technische Endabstimmung Lüftungsanlage**
*** Pauschalposition
Durchführung einer technischen Endabstimmung
mit dem Lüftungsbauer
zur verbindlichen Festlegung der erforderlichen
elektrischen Energieversorgungen.
Festzulegen sind insbesondere Anschlussleistungen,
Nennströme, Absicherungen, Leitungstypen- und
-querschnitte, Einspeisepunkte sowie erforderliche
Schutzmaßnahmen. Abstimmung hat
gewerkübergreifend zu erfolgen, die Ergebnisse
sind schriftlich zu dokumentieren und bilden die
Grundlage für Planung und Ausführung.
Menge: 1,000 psch
Kostengruppe - DIN 276/2008: 444

#### Titel 1.4 Feldverteiler UV 1.3

**1.4.10 Feldverteiler 288 TE Aufputzmontage**
System-Gehäuse für die Zählerplatz- und
Verteilertechnik als schutzisoliertes, halogenarmes Stahlblech-Leergehäuse.

Schutzart  : IP 43
  gemäß DIN VDE 0603,
  DIN 43870, DIN EN
  61439, geeignet für AP-
  Montage
Bemessungsspannung  : 230/400 V, 50 HZ
Farbe  : grauweiß, RAL 9002
  pulverbeschichtet

Gehäuse anreihbar, mit Leitungseinführungsmöglichkeiten oben und unten, inkl. Leitungseinführungsplatten.

Türen aus Stahlblech mit außen liegenden
Scharnieren, Türöffnungswinkel 270°, serienmäßig mit Stangenschloss und Doppelbart-
Schließeinsatz 3 mm, umrüstbar auf andere
handelsübliche Schließeinsätze sowie
Schwenkhebel für Zylinderschloss.

Gehäuse komplett mit systembedingtem
Klein- und Befestigungsmaterial.

Höhe  : 1.250 mm
Breite  : 800 mm
Tiefe  : 210 mm
RAL Farbnummer  : 9016
Schutzart  : IP 44
Schutzklasse  : Schutzklasse II
Anzahl Türen  : 2
Anzahl der Verteilerreihen  : 24
Anzahl der
Schlösser  : 1
Farbe  : Verkehrweiß
Material des
Gehäuses  : Stahl
Türschliessungstyp  : Klappgriff mit Vorreiber

Komplett zusammengebaut mit allen Einbaufeldern, einschließlich absetzen, einführen
und anschließen aller ankommenden und
abgehenden Leitungen sowie Beschriftung auf
Resopalschildern und unverlierbarer Kennzeichnung aller angeschlossenen Leitungen.

liefern, auf Putz montieren und inkl. aller Ne-
benarbeiten und benötigtem Zubehör betriebsfertig anschließen

Zuleitung  : NHXMH-J 5 x 25 mm²
Menge: 1,000 St
Kostengruppe - DIN 276/2008: 443

**1.4.20 Kabelrangierkanal 3-feldig**
Kabelrangierkanal, 3-feldig,
H 175 x B 800 x T 135 mm, RAL 9016,
aufsteckbar, für IP44/55
Elektro-Installationskanal-System, Rangierkanal-Set RK aus Kunststoff, als Übergang zwischen verlegten Leitungen oder In-
stallationskanälen und Verteilerschränke.

Rangierkanal Set bestehend aus Kanalprofil
mit Sollbruchstellen zum Ausklinken für In-
stallationskanäle für Tiefe 40, 50 und 60 mm.
Steckbare und verschiebbare Profilhalter mit
Putzausgleich, mit Rastnasen für Verteilerschränke IP44/55 mit Tiefe 150 und 205 mm.

Zwei Profilhalter für Schränke bis Feldbreite
800 mm sowie drei Profilhalter bis Feldbreite
1300 mm. Aufsteckbare Endkappen für links
und rechts sind zu verschließen.

liefern, auf Putz montieren und inkl. aller Ne-
benarbeiten und benötigtem Zubehör betriebsfertig anschließen.
Menge: 1,000 St
Kostengruppe - DIN 276/2008: 443

**1.4.30 Klemmstein 5 x 35 mm²**
Klemmstein DIN VDE 0606, Nennisolationsspannung 500V AC, 5-pol., für Leitungsquerschnitte bis 35 mm² mit Schraubanschlüssen
für Verteilereinbau.

liefern und inkl. aller Nebenarbeiten und benötigtem Zubehör betriebsfertig montieren
Menge: 1,000 St
Kostengruppe - DIN 276/2008: 443

**1.4.40 Überspannungsableiter TNS**
4-poliger Überspannungs-Ableiter mit integrierter Vorsicherung für 230/400 V TN-S-Systeme,
mit Fernmeldekontakt für Überwachungseinrichtung (potentialfreier Wechsler) Ableiter Typ 2
nach EN 61643-11 Hochleistungsfähige Varistor-
Technologie; Basisteil mit gesteckten Schutzmodulen, mit integrierten Vorsicherungen.

Höchste Dauerspannung  : 275 V ac
Schutzpegel  :  <= 1,5 kV
Nennableitstoßstrom  : 12,5 kA

Energetische Koordination nach DIN EN 62305-4
mit Typ 1- und Typ 3-Ableiter der Red/Line-Familie
Überwachung:
Thermo-Dynamik-Control, Funktions- und Defektanzeige bei Überlastung des Ableiters und ausgelöster integrierter Vorsicherung, Schutzmodul-
Kodierung, Multifunktionsanschlussklemmen für
Leiter und Kammschienenanschluss; Reiheneinbaugerät nach DIN 43880, 4TE.

liefern und inkl. aller Nebenarbeiten und
benötigtem Zubehör betriebsfertig montieren
Menge: 1,000 St
Kostengruppe - DIN 276/2008: 446

**1.4.50 Lasttrennschalter REG 4-pol. 63 A**
Lasttrennschalter 4-pol. 63 A, REG,
nach DIN VDE 0632 und DIN VDE
0106/100, 400V.

liefern und inkl. aller Nebenarbeiten und benötigtem Zubehör betriebsfertig montieren.
Menge: 1,000 St
Kostengruppe - DIN 276/2008: 443

**1.4.60 Sicherungslasttrennschalter, D02, 35A, 3-pol. Sammelschiene**
Sicherungslasttrennschalter D02, 3-polig für
Sammelschienenmontage nach DIN VDE 0638,
DIN EN 60947-3, inkl. Sicherung und Passringeinsatz nach Anforderung, 400 V AC, 63 A,
AC22B, 50 kA mit Meldesystem für Sicherungsausfall, Schraubkappenlose Stecktechnik, geeignet
für D0-Sicherungseinsätze nach DIN 43620/1.

In  : 63 A, 690V AC

liefern und inkl. aller Nebenarbeiten und benötigtem Zubehör betriebsfertig montieren
Menge: 5,000 St
Kostengruppe - DIN 276/2008: 443

**1.4.70 Sicherungslasttrennschalter, D02, 50A, 3-pol. Sammelschiene**
Sicherungslasttrennschalter D02, 3-polig für
Sammelschienenmontage nach DIN VDE 0638,
DIN EN 60947-3, inkl. Sicherung und Passringeinsatz nach Anforderung, 400 V AC, 63 A,
AC22B, 50 kA mit Meldesystem für Sicherungsausfall, Schraubkappenlose Stecktechnik, geeignet
für D0-Sicherungseinsätze nach DIN 43620/1.

In  : 63 A, 690V AC

liefern und inkl. aller Nebenarbeiten und benötigtem Zubehör betriebsfertig montieren
Menge: 1,000 St
Kostengruppe - DIN 276/2008: 443

**1.4.80 RCD-Schutzschalter 63/0,03A**
RCD-Schutzschalter 63/0,03A, nach DIN EN
61008, Teil 1, Berührungsschutz DIN VDE
0106-100, für Wechsel- und pulsierende
Gleichfehlerströme nach DIN VDE 06641,
Bemessungsstrom 63 A, Bemessungsfehlerstrom 30mA, 3-pol.+N, 400V AC.

liefern und inkl. aller Nebenarbeiten und benötigtem Zubehör betriebsfertig montieren
Menge: 3,000 St
Kostengruppe - DIN 276/2008: 443

**1.4.90 RCD-Schutzschalter 63/0,03A Typ B/SK**
RCD-Schutzschalter 4-polig 10kA 63A 30mA
Typ B SK nach VDE 0664 T 100, VDE 0664 T
10, EN 61008-1 zum Erfassen von Wechselfehler- und glatten Gleichfehlerströmen.

Berührungsschutz IP2x nach DIN VDE 0106
Teil 100.

liefern und inkl. aller Nebenarbeiten und benötigtem Zubehör betriebsfertig montieren
Menge: 1,000 St
Kostengruppe - DIN 276/2008: 443

**1.4.100 Leitungsschutzschalter 16 A, 1-polig, B**
Leitungsschutzschalter nach DIN VDE 0641
/11-08.92 (EN 60 898), Berührungsschutz
nach DIN VDE 0106/100 mit VDE Zeichen.

Nennisolationsspannung  : 400 V AC
  1-polig
Energiebegrenzungsklasse  : 3
Schaltvermögen  : 6 kA
Auslösecharakteristik  : B
Nennstrom  : 16 A

liefern und inkl. aller Nebenarbeiten und benötigtem Zubehör betriebsfertig montieren
Menge: 17,000 St
Kostengruppe - DIN 276/2008: 443

**1.4.110 Leitungsschutzschalter 16 A, 3-polig, B**
Leitungsschutzschalter nach DIN VDE 0641/
11-08.92 (EN 60 898), Berührungsschutz
nach DIN VDE 0106/100 mit VDE Zeichen.

Nennisolationsspannung  : 400 V AC
  3-polig
Energiebegrenzungsklasse  : 3
Schaltvermögen  : 6 kA
Auslösecharakteristik  : B
Nennstrom  : 16 A

liefern und inkl. aller Nebenarbeiten und benötigtem Zubehör betriebsfertig montieren.
Menge: 1,000 St
Kostengruppe - DIN 276/2008: 443

**1.4.120 Leitungsschutzschalter 20 A, 3-polig, B**
Leitungsschutzschalter nach DIN VDE 0641
/11-08.92 (EN 60 898), Berührungsschutz
nach DIN VDE 0106/100 mit VDE Zeichen.

Nennisolationsspannung  : 400 V AC
  3-polig

Energiebegrenzungsklasse  : 3
Schaltvermögen  : 6 kA
Auslösecharakteristik  : B
Nennstrom  : 20 A

liefern und inkl. aller Nebenarbeiten und benötigtem Zubehör betriebsfertig montieren
Menge: 2,000 St
Kostengruppe - DIN 276/2008: 443

**1.4.130 Leitungsschutzschalter 20 A, 3-polig, C**
Leitungsschutzschalter nach DIN VDE 0641
/11-08.92 (EN 60 898), Berührungsschutz
nach DIN VDE 0106/100 mit VDE Zeichen.

Nennisolationsspannung  : 400 V AC
  3-polig
Energiebegrenzungsklasse  : 3
Schaltvermögen  : 6 kA
Auslösecharakteristik  : C
Nennstrom  : 20 A

liefern und inkl. aller Nebenarbeiten und benötigtem Zubehör betriebsfertig montieren
Menge: 1,000 St
Kostengruppe - DIN 276/2008: 443

**1.4.140 FI-LS Schalter 10A, 30mA, 6KA, Typ B**
Fehlerstrom-Leitungsschutzschalter nach DIN
VDE 0664-20 / EN61009-1 mit Quick-Connect-
Klemme nach DIN EN 60898-1; VDE 0641-11,
am Abgang bis 10 A und am Zugang bis 63 A.
Berührungsschutz nach IP2 x DIN VDE 0106,
Teil 100, Prüftaste, Gerät mit VDE Zeichen.
Kurzschlussfestigkeit bei 63 A gL Vorsicherung bis 6 kA, pulsstromsensitiv und stoßstromfest bis 250 A.

Bemessungsspannung  : 240 V
Bemessungsstrom  : 10 A
Fehlerstrom-
Typ  : A

Energiebegrenzungsklasse  : 3
Bemessungsschaltvermögen
nach EN 60898  : 6 kA
Bemessungsschaltvermögen nach
IEC 60947-2  : 10 kA
Frequenz  : 50 Hz
Auslösecharakteristik  : B
mitschaltender Neutralleiter

liefern und inkl. aller Nebenarbeiten und benötigtem Zubehör betriebsfertig montieren.
Menge: 8,000 St
Kostengruppe - DIN 276/2008: 443

**1.4.150 Hilfskontakt 6 A, 1-pol. 1 x Ö, 1 x S für vorher beschriebene LS-Schalter**
Hilfskontakt 6 A, 1-pol. 1 x Ö, 1 x S, 240V,
Berührungsschutz mit VDE Zeichen, zur
Montage an vorher beschriebene Leitungsschutzschalter, FI-LS, AFDD´s, usw.

liefern und inkl. aller Nebenarbeiten und benötigtem Zubehör betriebsfertig montieren
Menge: 4,000 St
Kostengruppe - DIN 276/2008: 443

**1.4.160 Prüfprotokoll gemäß DIN VDE 0100-600**
Prüf- und Messprotokoll für die gesamte elektrotechnische Anlage nach DIN VDE 100, Teil 600:2017-06,
Erstellen und in 3-facher, digitaler Ausführung (CD,
USB-Stick, etc.) der Bauleitung übergeben.

Es sind die Prüfprotokolle des ZVEH zu
verwenden.

Zudem ist dem Verteiler eine Ausführung
in schriftlicher Form beizulegen.
Menge: 1,000 St
Kostengruppe - DIN 276/2008: 444

**1.4.170 Technische Endabstimmung Lüftungsanlage**
*** Pauschalposition
Durchführung einer technischen Endabstimmung
mit dem Lüftungsbauer
zur verbindlichen Festlegung der erforderlichen
elektrischen Energieversorgungen.
Festzulegen sind insbesondere Anschlussleistungen,
Nennströme, Absicherungen, Leitungstypen- und
-querschnitte, Einspeisepunkte sowie erforderliche
Schutzmaßnahmen. Abstimmung hat
gewerkübergreifend zu erfolgen, die Ergebnisse
sind schriftlich zu dokumentieren und bilden die
Grundlage für Planung und Ausführung.
Menge: 1,000 psch
Kostengruppe - DIN 276/2008: 444

#### Titel 1.5 Dokumentation Selektivitätsnachweis

**1.5.10 Selektivitätsnachweis**
*** Pauschalposition
Selektivitätsnachweis für die Hauptschaltanlagen:

Rechnerischer Nachweis für die ausgewählten
Schutzgeräte und Kabelquerschnitte einschl.
Bewertung der Selektivität für das gesamte Versorgungsnetz einschl. Energiebilanzerstellung
für alle angeschlossenen Verbraucheranlagen
(Gewerkeschränke) Angaben über die Netzstruktur (1-polige Darstellung), Kabellängen und
Verbraucherdaten erfolgen über die Bauleitung.

Schnittstelle der Selektivitätsbetrachtung sind
die Abgangsklemmen der vorgenannten Verteiler.

Der Selektivitätsnachweis ist als wesentliche
Grundlage der Montageplanung der Elektroanlage, spätestens mit Einreichung der Montagepläne der Hauptschaltanlagen zur Montage-
Freigabe, vorzulegen. Der Nachweis muss
nachstehende Teile enthalten.

- Energiebilanz in tabellarischer Form

- 1-pol. Netzbild mit Geräteparametern (für die
  Quellen, Schutzgeräte, Kabelstrecken)

- 1-pol. Netzbild mit Lastfluss- und Spannungsfalldarstellung je Stromkreis

- 1-pol. Netzbild mit Darstellung der minimalen
  und maximalen Kurzschlussbelastung

- I2t-Kennliniendiagramme aller Leistungsschalter und der größten NH-Abgangs-
  sicherungen je Schaltanlage und Netz (hierbei müssen die Kennlinien der Leistungsschalter die tatsächlich eingestellten Parameter wiedergeben)

- Tabellarische Auflistung aller Schutzgeräte
  einschl.Einstellbereiche und Einstellwerte
  (dient auch der späteren Inbetriebnahmedokumentation)

- Nachweis der zulässigen Erwärmung nach
  DIN EN 61439-1

Der Nachweis ist mit einem anerkannten, TÜV-
zertifiziertem IT-Tool zu erstellen.

z.B. Siemens/SIMARIS oder gleichwertig

Selektivitätsnachweis erstellen und die Unterlagen 3-fach und auf Datenträger der Bauleitung übergeben.
Menge: 1,000 psch
Kostengruppe - DIN 276/2008: 443

#### Titel 1.6 Wartung der ELT-Anlagen

**1.6.10 Instandhaltung der Elektrotechnischen Anlagen**
*** Bedarfsposition ohne GB
Instandhaltung nach Instandhaltungsvertrag

Für die vorher beschriebenen Elektrotechnischen Anlagen ist zur Aufrechterhaltung der
Funktion, eine Instandhaltung für den Zeitraum von 4 Jahren, nach Inbetriebnahme der
Anlage, zu übernehmen.

Die Instandhaltungsarbeiten sind gemäß den
aktuell, gültigen DIN VDE/ DIN EN Normen,
den Herstellerangaben sowie den allgemeinen,
anerkannten Regeln der Technik durchzuführen.

Der Bauherr behält sich vor, die Instandhaltungsarbeiten zusammen mit den Bauleistungen zu beauftragen.

Alle notwendigen Arbeitsmaterialien, Fahrtzeiten, Fahrtkosten sind in den Preis mit einzurechnen und werden nicht gesondert vergütet.

Über jede durchgeführte Inspektion und Wartung ist ein Bericht anzufertigen und dem Bauherrn unverzüglich in 2-facher Ausfertigung zu
überreichen. Ein Anlagenbetriebsbuch ist zu
führen.

Es ist ein Jahres-Instandhaltungs-Preis anzugeben, die jährliche Wartungen der jeweiligen
NS-Schaltanlagen und der gesamten NS-In-
stallationsanlagen beinhaltet.

Dem Angebot ist ein Instandhaltungsvertrag
beizufügen!
Menge: 4,000 St
Kostengruppe - DIN 276/2008: 443

### Abschnitt 2 Niederspannungsinstallationsanlagen

#### Titel 2.1 Leitungsnetz

*Hinweis*
Hinweis Leitungsverlegung Allgemein:

Die Kabel und Leitungen der nachfolgend aufgeführten Positionen sind in Teillängen und
entsprechend der Installationsart zu verlegen
und beidseitig, betriebsfertig anzuschließen.

In den Preisen sind alle erforderlichen Klein-
und Befestigungsmaterialien, die zur Leitungsverlegung erforderlich sind, einzurechnen.

Zu allen Arbeiten sind Revisionspläne und
Dokumentationen zu erstellen.

**2.1.10 NHXMH-J 1 x 6 mm², halogenfrei**
NHXMH-J 1 x 6 mm², nach DIN VDE 0250
und DIN 0472, Teil 813

liefern und inkl. aller Nebenarbeiten und
benötigtem Zubehör betriebsfertig verlegen
Menge: 54,000 m
Kostengruppe - DIN 276/2008: 444

**2.1.20 NHXMH-J 1 x 10 mm², halogenfrei**
NHXMH-J 1 x 10 mm², nach DIN VDE 0250
und DIN 0472, Teil 813

liefern und inkl. aller Nebenarbeiten und
benötigtem Zubehör betriebsfertig verlegen
Menge: 56,000 m
Kostengruppe - DIN 276/2008: 444

**2.1.30 NHXMH-J 1 x 16 mm², halogenfrei**
NHXMH-J 1 x 16 mm², nach DIN VDE 0250
und DIN 0472, Teil 813

liefern und inkl. aller Nebenarbeiten und
benötigtem Zubehör betriebsfertig verlegen
Menge: 387,000 m
Kostengruppe - DIN 276/2008: 444

**2.1.40 NHXMH-J 3 x 1,5 mm², halogenfrei**
NHXMH-J 3 x 1,5 mm², nach DIN VDE 0250
und DIN 0472, Teil 813

liefern und inkl. aller Nebenarbeiten und
benötigtem Zubehör betriebsfertig verlegen
Menge: 215,000 m
Kostengruppe - DIN 276/2008: 444

**2.1.50 NHXMH-J 3 x 2,5 mm², halogenfrei**
NHXMH-J 3 x 2,5 mm², nach DIN VDE 0250
und DIN 0472, Teil 813

liefern und inkl. aller Nebenarbeiten und
benötigtem Zubehör betriebsfertig verlegen
Menge: 1270,000 m
Kostengruppe - DIN 276/2008: 444

**2.1.60 NHXMH-J 5 x 1,5 mm², halogenfrei**
NHXMH-J 5 x 1,5 mm², nach DIN VDE 0250
und DIN 0472, Teil 813

liefern und inkl. aller Nebenarbeiten und
benötigtem Zubehör betriebsfertig verlegen
Menge: 387,000 m
Kostengruppe - DIN 276/2008: 444

**2.1.70 NHXMH-J 5 x 2,5 mm², halogenfrei**
NHXMH-J 5 x 2,5 mm², nach DIN VDE 0250
und DIN 0472, Teil 813

liefern und inkl. aller Nebenarbeiten und
benötigtem Zubehör betriebsfertig verlegen
Menge: 2189,000 m
Kostengruppe - DIN 276/2008: 444

**2.1.80 NHXMH-J 5 x 4 mm², halogenfrei**
NHXMH-J 5 x 4 mm², nach DIN VDE 0250
und DIN 0472, Teil 813

liefern und inkl. aller Nebenarbeiten und
benötigtem Zubehör betriebsfertig verlegen
Menge: 389,750 m
Kostengruppe - DIN 276/2008: 444

**2.1.90 NHXMH-J 5 x 6 mm², halogenfrei**
NHXMH-J 5 x 4 mm², nach DIN VDE 0250
und DIN 0472, Teil 813

liefern und inkl. aller Nebenarbeiten und
benötigtem Zubehör betriebsfertig verlegen
Menge: 95,000 m
Kostengruppe - DIN 276/2008: 444

**2.1.100 NHXMH-J 5 x 25 mm², halogenfrei**
NHXMH-J 5 x 25 mm², nach DIN VDE 0250
und DIN 0472, Teil 813

liefern und inkl. aller Nebenarbeiten und
benötigtem Zubehör betriebsfertig verlegen
Menge: 58,000 m
Kostengruppe - DIN 276/2008: 444

**2.1.110 N2XH-J 5 x 95mm², halogenfrei**
N2XH-J 5 x 95 mm², nach DIN VDE 0250 und
DIN 0472, Teil 813

liefern und inkl. aller Nebenarbeiten und
benötigtem Zubehör betriebsfertig verlegen
Menge: 165,000 m
Kostengruppe - DIN 276/2008: 444

**2.1.120 J-H(ST)H 2 x 2 x 0,8 mm², halogenfrei**
J-H(ST)H 2 x 2 x 0,8 mm² halogenfrei,
nach DIN VDE 0815 und DIN 0472, Teil 813

liefern und inkl. aller Nebenarbeiten und
benötigtem Zubehör betriebsfertig verlegen
Menge: 1440,000 m
Kostengruppe - DIN 276/2008: 444

**2.1.130 J-H(ST)H 4 x 2 x 0,8 mm², halogenfrei**
J-H(ST)H 4 x 2 x 0,8 mm² halogenfrei, nach
DIN VDE 0815 und DIN 0472, Teil 813

liefern und inkl. aller Nebenarbeiten und
benötigtem Zubehör betriebsfertig verlegen
Menge: 54,000 m
Kostengruppe - DIN 276/2008: 444

**2.1.140 Geräte-Verbindungsdose tief, luftdicht, in Mauerwerk**
als Schalterklemmdose aus Isolierstoff, DIN VDE
0606 luftdicht, Innendurchmesser 58 mm, Tiefe 66 mm,
kombinierbar, für Spreiz- und Schraubbefestigung,
inkl. Fräsarbeiten in Mauerwerk, Befestigungsarbeiten
und Befestigungsmaterial.

liefern und inkl. aller Nebenarbeiten und benötigtem
Zubehör betriebsfertig montieren und anschließen
Menge: 24,000 St
Kostengruppe - DIN 276/2008: 444

**2.1.150 Geräte-Verbindungsdose Elektronik, luftdicht mit Multimembran, in Mauerwerk**
Geräte-Verbindungsdose, luftdicht mit Multimembran,
als Electronic-Dose für Unterputz/Mauerwerksinstalla-
tion, Unterputzdose. Ausführung Unterputz-Geräte-
Verbindungsdose als Elektronik-Dose nach DIN EN
60670/DIN VDE 0606 und DIN 49073, aus Kunststoff,
luftdichte Ausführung nach DIN 18015-5.

Installationsöffnung  : Ø 60 mm,
Einbauöffnung  : 152 mm x 82 mm
Tiefe  : 68 mm
Kombinationsabstand  : 71 mm
mit seitlichem Klemmraum für Geräteeinsätze
und elektronische Komponenten sowie zur
Einhaltung von Biegeradien,
Schutzart  : IP 20 nach DIN EN 60529
flammwidrig nach DIN
EN 60695  : bis 650° C
halogenfrei nach DIN VDE 0604-2-100, für Unterputzinstallation, inkl. Fräsarbeiten in Mauerwerk,
Befestigungsarbeiten und Befestigungsmaterial

liefern und inkl. aller Nebenarbeiten und benötigtem
Zubehör betriebsfertig montieren und anschließen
Menge: 2,000 St
Kostengruppe - DIN 276/2008: 444

**2.1.160 Hohlwand-Geräte-Verbindungsdose tief, luftdicht**
als Hohlwandschalterklemmdose, 61 mm
tief, DIN VDE 0606 luftdicht zum Einbau in
Holz, Gipskarton- und andere Plattenwände
bis 40 mm Stärke, einschließlich herstellen
eines Fräslochs von 68 mm Durchmesser

liefern und inkl. aller Nebenarbeiten und benötigtem Zubehör betriebsfertig anschließen
Menge: 104,000 St
Kostengruppe - DIN 276/2008: 444

**2.1.170 Geräte-Verbindungsdose tief, luftdicht mit Multimembran, in Hohlwand**
als Hohlwandschalterklemmdose, 61 mm tief, DIN
VDE 0606 luftdicht zum Einbau in Holz, Gipskarton-
und andere Plattenwände bis 40 mm Stärke, einschließlich herstellen eines Fräslochs von 68 mm
Durchmesser.

liefern und inkl. aller Nebenarbeiten und benötigtem
Zubehör betriebsfertig montieren und anschließen
Menge: 4,000 St
Kostengruppe - DIN 276/2008: 444

**2.1.180 Abzweigdose 88 x 88 mm, rws halogenfrei**
Feuchtraum-Isolierstoff-Abzweigdose DIN VDE
0606, aus Isolierstoff, als Abzweigdose, halogenfrei, Grundfläche bis 88 mm x 88 mm,
Schutzart IP 54, mit ca. 4 Würgestutzen, mit
ca. 5 Klemmen bis 4 mm², in Aufputzausführung, reinweiss

liefern und inkl. aller Nebenarbeiten und benötigtem Zubehör betriebsfertig montieren
und anschließen
Menge: 65,000 St
Kostengruppe - DIN 276/2008: 444

**2.1.190 Erdungsanschluss Metallteile**
Erdungsanschluss herstellen an Kabeltragsystemen, Leitungsanlagen der Heizungs-,
Lüftungs- oder Sanitärtechnik, Kupferrohr,
usw. inkl. Erdungsbandschelle, dauerhafter
Zielbezeichnung und sonstigem Kleinmaterial.

liefern und inkl. aller Nebenarbeiten und benötigtem Zubehör betriebsfertig montieren
Menge: 12,000 St
Kostengruppe - DIN 276/2008: 444

#### Titel 2.2 Leitungsnetz mit geprüftem Funktionserhalt

*Hinweis: Systembeschreibung*
Systembeschreibung E30 Verkabelung

Kabelanlagen mit integriertem Funktionserhalt
nach DIN 4102, Teil 12

Die elektrischen Leitungsanlagen von bauaufsichtlich vorgeschriebenen notwendigen
Sicherheitseinrichtungen müssen so beschaffen sein, dass diese Sicherheitseinrichtungen im Falle eines Brandes nicht
vorzeitig ausfallen.

Die Betriebssicherheit notwendiger Sicherheitseinrichtungen ist gewährleistet, wenn
die elektrischen Leitungsanlagen so ausgeführt oder umkleidet werden, dass sie bei
äußerer Brandeinwirkung für eine ausreichende Zeitdauer funktionsfähig bleiben. Die
Dauer des Funktionserhalts der Leitungsanlagen muss mind. 30 Minuten betragen,
bei Brandmeldeanlagen, Anlagen zur Alarmierung und Erteilung von Anweisungen an
Besucher und Beschäftigte sowie RWA-An-
lagen.

Verlegesysteme

Für die im folgenden beschriebenen Kabel
und deren Verlegung sind die notwendigen
besonderen Maßnahmen, wie speziell geprüfte, zugelassene Dübel, zugelassene
Kabelleiter, Kabelrinnen sowie Kabelverlegesysteme der Firmen Dätwyler, MFK,
Niedax, OBO Bettermann, PUK, Rieth,
Tolartois, van Geel, Vergokan, Wilden
und anderen zu berücksichtigen.

Werksbescheinigung

Vom Unternehmer, der die Maßnahme zum
Funktionserhalt der Kabelanlage herstellt,
muss für jedes Bauvorhaben eine Übereinstimmungserklärung (Vorgabe der Bauregelliste A, Teil 3, Ausgabe 98/1) ausgestellt
werden. Mit dieser bestätigt er, dass die
von ihm ausgeführte Maßnahme den
Bestimmungen des allgemeinen bauaufsichtlichen Prüfzeugnisses entspricht.

Kennzeichnung

Die Kabelanlage ist vom Unternehmer mit
einem Schild dauerhaft zu kennzeichnen,
welches an der Kabelanlage anzubringen
ist und folgende Angaben enthalten muss:

Name des Unternehmers der die Kabelanlage hergestellt hat. Bezeichnung
der Kabelanlage lt. allgemeinem bauaufsichtlichem Prüfzeugnis, Funktionserhaltsklasse, Inhaber des allgemeinen bauaufsichtlichen Prüfzeugnisses,
Herstellungsjahr.

*Hinweis: Ausführungsbeschreibung E 30 mit Funktionserhalt auf Kabeltragsystem*
Ausführungsbeschreibung E 30/90 mit Funktionserhalt auf Kabeltragsystem:

Die nachfolgend aufgeführten Leitungen und
Kabel sind in verschiedenen Teillängen auf
Kabelleitern, Sammelhalterung, Metallkanälen
etc. mit zugelassenen und geprüften Metalldübeln/Schrauben oder in - nach Vorschriften
für Funktionserhalt verlegtem Staparohr -
betriebsfertig zu verlegen.

Es dürfen nur Hersteller verwendet werden,
welche mit den angebotenen Kabeltragsystemen als kabelspezifische Verlegeart nach
der DIN 4102, Teil 12, für die Funktionserhalt
Klasse E30 zusammen geprüft und zugelassen
sind!

**2.2.10 JEH(ST)H E30 2 x 2 x 0,8 mm² or, halogenfrei,**
JEH(ST)H E30 2 x 2 x 0,8 mm² or, halogenfrei,
nach DIN VDE 0815, und integriertem Funktionserhalt nach DIN 4102, Teil 12

liefern und inkl. zugelassenem Befestigungsmaterial betriebsfertig montieren.
Menge: 490,000 m
Kostengruppe - DIN 276/2008: 456

#### Titel 2.3 Leitungsführung

**2.3.10 Sammelhalterung Metall, 15 Ltg.**
Sammelhalter aus Metall für hohe mechanische
Standfestigkeit, auch im Brandfall. Als kabelspezifische Variante für den elektrischen Funktionserhalt nach DIN 4102, Teil 12, zugelassen für
Wand- und Deckenmontage.

liefern und inkl. aller Nebenarbeiten und benötigtem Zubehör betriebsfertig montieren
Menge: 480,000 St
Kostengruppe - DIN 276/2008: 444

**2.3.20 Sammelhalterung Metall, 30 Ltg.**
Sammelhalter aus Metall für hohe mechanische
Standfestigkeit, auch im Brandfall. Als kabelspezifische Variante für den elektrischen Funktionserhalt nach DIN 4102, Teil 12, zugelassen für
Wand- und Deckenmontage.

liefern und inkl. aller Nebenarbeiten und benötigtem Zubehör betriebsfertig montieren
Menge: 325,000 St
Kostengruppe - DIN 276/2008: 444

**2.3.30 Kabelklammer Kunststoff 10 Ltg.**
Kabelklammer aus Kunststoff für allgemeine
Anwendung, wie z.B. Montage von Kabeln
und Leitungen oberhalb abgehängter Zwischendecken.

Das Einlegen der Kabel und Leitungen muss
ohne Werkzeug möglich sein. Beidseitiges
einlegen der Kabel für 2 x max. 5 Kabel muss
möglich sein.

Geprüft für Kabel bis Durchmesser max. 10
mm und einem Gewicht der einzelnen Kabel
bis max. 0,230 kg/m. Befestigungsabstand
max. 0,5 m.

liefern und inkl. zugelassenem Befestigungsmaterial betriebsfertig montieren
Menge: 520,000 St
Kostengruppe - DIN 276/2008: 444

**2.3.40 Kabelklammer Kunststoff 16 Ltg.**
Kabelklammer aus Kunststoff für allgemeine
Anwendung, wie z.B. Montage von Kabeln
und Leitungen oberhalb abgehängter Zwischendecken.

Beidseitiges Einlegen der Kabel für 2 x max.
8 Kabel muss möglich sein.

liefern und inkl. zugelassenem Befestigungsmaterial betriebsfertig montieren
Menge: 590,000 St
Kostengruppe - DIN 276/2008: 444

**2.3.50 Sammelhalterung Kunststoff 20 Ltg.**
Sammelhalterung aus Kunststoff flammwidrig
nach DIN VDE 0471/DIN IEC 695 Teil 2-1,
Fassungsvermögen max. 20 Leitungen
NYM- 3 x 1,5 mm² inkl. Befestigunsmaterial

liefern und inkl. zugelassenem Befestigungsmaterial betriebsfertig montieren
Menge: 625,000 St
Kostengruppe - DIN 276/2008: 444

**2.3.60 Sammelhalterung Kunststoff 40 Ltg.**
Sammelhalterung aus Kunststoff flammwidrig
nach DIN VDE 0471/DIN IEC 695 Teil 2-1,
Fassungsvermögen max. 40 Leitungen
NYM- 3 x 1,5 mm² inkl. Befestigunsmaterial

liefern und inkl. zugelassenem Befestigungsmaterial betriebsfertig montieren
Menge: 350,000 St
Kostengruppe - DIN 276/2008: 444

*Hinweis: Ausführungshinweis offene Rohrverlegung*
Ausführungshinweis offene Rohrverlegung:

Die Rohr-Installation im AP-Bereich (Kunststoff-
Panzerrohr, Aluminium oder Stahlrohr) erfolgt
als sogenannte "offene Rohrinstallation".

Die Befestigung erfolgt mit Kunststoff-Abstand-
schellen bzw. Stahl- Aluminium-Abstands-
schellen. Max. Befestigungsabstand 0,4 m.

Die Rohrenden sind stets mit Endtüllen zu
verschließen. Bei der Rohr-Installation AP
sind parallel verlegte Rohre zu vermeiden.
Bei Kabelhäufung ist ein entsprechend
großer Rohrdurchmesser zu wählen.

Zu allen Arbeiten sind Revisionspläne
und Dokumentationen zu erstellen.

**2.3.70 Elektroinstallationsrohr DN 20, halogenfrei**
Elektroinstallationsrohr nach DIN EN 61386-21,
Maße DIN EN 60423, nicht flammenausbreitend,
aus Kunststoff, halogenfrei DIN EN 50267-2-2,
rauchgasarm DIN EN 61034-2, einwandig, glatt,
starr, angeformte Muffe.

Außendurchmesser  : 20 mm
Klassifizierungscode  : 33541
Druckfestigkeit  : mittel
Schlagfestigkeit  : mittel
Dauergebrauchs- und
Installationstemperatur  : min. -45°C
  max. +120°C

in Teillängen liefern und betriebsfertig verlegen
offen, Aufputz, mit Abstands- oder Caddyschellen
Menge: 66,000 m
Kostengruppe - DIN 276/2008: 444

**2.3.80 Elektroinstallationsrohr DN 25, halogenfrei**
Elektroinstallationsrohr nach DIN EN 61386-21,
Maße DIN EN 60423, nicht flammenausbreitend,
aus Kunststoff, halogenfrei DIN EN 50267-2-2,
rauchgasarm DIN EN 61034-2, einwandig, glatt,
starr, angeformte Muffe.
Außendurchmesser  : 25 mm
Klassifizierungscode  : 33541
Druckfestigkeit  : mittel
Schlagfestigkeit  : mittel
Dauergebrauchs- und
Installationstemperatur  : min. -45°C
  max. +120°C

in Teillängen liefern und betriebsfertig verlegen
offen, Aufputz, mit Abstands- oder Caddyschellen
Menge: 60,000 m
Kostengruppe - DIN 276/2008: 444

**2.3.90 Elektroinstallationsrohr DN 32, halogenfrei**
Elektroinstallationsrohr nach DIN EN 61386-21,
Maße DIN EN 60423, nicht flammenausbreitend,
aus Kunststoff, halogenfrei DIN EN 50267-2-2,
rauchgasarm DIN EN 61034-2, einwandig, glatt,
starr, angeformte Muffe.

Außendurchmesser  : 32 mm
Klassifizierungscode  : 33541
Druckfestigkeit  : mittel
Schlagfestigkeit  : mittel

Dauergebrauchs- und
Installationstemperatur  : min. -45°C
  max. +120°C

in Teillängen liefern und betriebsfertig verlegen
offen, Aufputz, mit Abstands- oder Caddyschellen
Menge: 30,000 m
Kostengruppe - DIN 276/2008: 444

**2.3.100 Elektroinstallationsrohr DN 25, Aluminium**
Elektroinstallationsrohr nach DIN EN 61386-1
ohne Gewindeenden, für den mechanischen
Schutz von Kabeln und Leitungen, mit gratfreier
Innenwand

Außendurchmesser  : 25 mm
Klassifizierungscode  : 44561
Länge  : 3.000mm
Materialstärke  : 1,3 mm
Dauergebrauchs- und
Installationstemperatur  : min. -45°C
  max. +120°C
in Teillängen liefern und betriebsfertig verlegen
offen, Aufputz, mit Abstands- oder Caddyschellen
Menge: 16,000 m
Kostengruppe - DIN 276/2008: 444

**2.3.110 Elektroinstallationsrohr DN 32, Aluminium**
Elektroinstallationsrohr nach DIN EN 61386-1
ohne Gewindeenden, für den mechanischen
Schutz von Kabeln und Leitungen, mit gratfreier
Innenwand

Außendurchmesser  : 32 mm
Klassifizierungscode  : 44561
Länge  : 3.000mm
Materialstärke  : 1,3 mm
Dauergebrauchs- und
Installationstemperatur  : min. -45°C
  max. +120°C
in Teillängen liefern und betriebsfertig verlegen
offen, Aufputz, mit Abstands- oder Caddyschellen
Menge: 10,000 m
Kostengruppe - DIN 276/2008: 444

#### Titel 2.4 Kabeltragsysteme als kabelspezifische Verlegeart mit geprüftem Funktionserhalt E30

*Hinweis: Hinweistext Funktionserhalt*
Ausführungshinweis Kabeltragsysteme mit
Funktionserhalt:

Kabeltragsystem für den Funktionserhalt nach
DIN 4102, Teil 12, als kabelspezifische Tragekonstruktion der Funktionserhaltklassen E 30
und E 90.

Es sind ausschließlich, die mit der angebotenen
kabelspezifischen Verlegeart zusammen geprüften Kabel und Leitungen mit integriertem Funktionserhalt zu berücksichtigen.

Die Einheitspreise der angebotenen Systeme
enthalten die komplette Lieferung und betriebsfertige Montage inkl. systemgebundenem Zu-
behör.

Die angegebenen Systemlängen sind mit max.
Stütz- und Befestigungsabständen, gemäß der
Zulassung benannt, zu Formteilen ist ein max.
Abstand von 150 mm einzuhalten.

Es sind ausreichend Befestigungspunkte anhand
der Zulassung, unter Berücksichtigung der max.
Stützabstände, einzukalkulieren.

Die Kabelanlage ist nach Fertigstellung normgerecht zu kennzeichnen. Dem System entsprechende allgemeine, bauaufsichtliche Prüfzeugnisse sind dem Auftraggeber vorzulegen.

**2.4.10 Kabelleiter 400 mm**
Kabelleiter, mit durchgängig gelochtem Seitenholm, mit eingenieteten, nach oben offenen und
verstärkten C-Profil-Sprossen, zur Befestigung
von Kabeln und Leitungen mit Bügelschelle Typ
2056, eingerollter Seitenholm zur Verstärkung
und als Kantenschutz.

Korrosionsschutz  : bandverzinkt nach
  DIN EN 10327
Seitenhöhe  : 60 mm
Breite  : 400 mm
Länge  : 6.000 mm
Holmstärke  : 1,5 mm
Sprossenabstand  : 300 mm

Tragfähigkeit  : 3,1 kN/m
bei Stützabstand  : 1,5 m

inkl. Bolzenanker M10 x 95 mm und Befestigungswinkel 70 x 50 x 40 St FT

liefern und inkl. aller Nebenarbeiten und benötigtem Zubehör betriebsfertig montieren
Menge: 4,000 m
Kostengruppe - DIN 276/2008: 444

**2.4.20 Trennsteg Metall 45 mm**
Trennsteg zur Trennung von Kabeln und
Leitungen

Korrosionsschutz  : bandverzinkt nach
  DIN EN 10346
Seitenhöhe  : 45 mm
Länge  : 3.000 mm
liefern und inkl. aller Nebenarbeiten und systemgeprüftem Zubehör und Befestigungen auf
bestehenden Kabelleitern betriebsfertig montieren
Menge: 12,000 m
Kostengruppe - DIN 276/2008: 444

**2.4.30 Bügelschelle 12 - 16 mm**
Bügelschelle passend zu allen C-Profilschie-
nen mit 12 - 16 mm Schlitzweite. Schelle,
Schraube und Druckwanne aus tauchfeuerverzinktem Stahl.

liefern und inkl. aller Nebenarbeiten und benötigtem Zubehör betriebsfertig montieren
Menge: 18,000 St
Kostengruppe - DIN 276/2008: 444

**2.4.40 Bügelschelle 16 - 22 mm**
Bügelschelle passend zu allen C-Profilschie-
nen mit 16 - 22 mm Schlitzweite. Schelle,
Schraube und Druckwanne aus tauchfeuerverzinktem Stahl.

liefern und inkl. aller Nebenarbeiten und benötigtem Zubehör betriebsfertig montieren
Menge: 16,000 St
Kostengruppe - DIN 276/2008: 444

**2.4.50 Bügelschelle 22 - 28 mm**
Bügelschelle passend zu allen C-Profilschie-
nen mit 22 - 28 mm Schlitzweite. Schelle,
Schraube und Druckwanne aus tauchfeuerverzinktem Stahl.

liefern und inkl. aller Nebenarbeiten und benötigtem Zubehör betriebsfertig montieren
Menge: 18,000 St
Kostengruppe - DIN 276/2008: 444

**2.4.60 Bügelschelle 34 - 40 mm**
Bügelschelle passend zu allen C-Profilschie-
nen mit 34 - 40 mm Schlitzweite. Schelle,
Schraube und Druckwanne aus tauchfeuerverzinktem Stahl.

liefern und inkl. aller Nebenarbeiten und benötigtem Zubehör betriebsfertig montieren
Menge: 12,000 St
Kostengruppe - DIN 276/2008: 444

*Hinweis: Ausführungshinweis Metall-Sammelhalter*
Ausführungshinweis Metall-Sammelhalter:

Nachfolgend beschriebene Metall-Sammel-
halter sollen an der Decke und im Krichkeller
moniert werden.

Bei der Anwendung mit Funktionserhalt ist
ein Befestigungsabstand von max. 300 mm
einzuhalten. Kunststoffdübel sind nicht zulässig.

In den nachfolgenden Positionen sind anteilig
sämtliche zur betriebsfertigen und systemzugehörigen Montage benötigten Klein- und Be-
festigungsmaterialien einzurechnen.

**2.4.70 Sammelhalterung Metall, 15 Ltg.**
Sammelhalter aus Metall für hohe mechanische Standfestigkeit, auch im Brandfall. Als
kabelspezifische Variante für den elektrischen
Funktionserhalt nach DIN 4102, Teil 12, zugelassen.
Für Wand- und Deckenmontage.

liefern und inkl. aller Nebenarbeiten und benötigtem Zubehör betriebsfertig montieren
Menge: 24,000 St
Kostengruppe - DIN 276/2008: 444

**2.4.80 Sammelhalterung Metall, 30 Ltg.**
Sammelhalter aus Metall für hohe mechanische Standfestigkeit, auch im Brandfall. Als
kabelspezifische Variante für den elektrischen
Funktionserhalt nach DIN 4102, Teil 12 zugelassen.
Für Wand- und Deckenmontage.

liefern und inkl. aller Nebenarbeiten und
benötigtem Zubehör betriebsfertig montieren
Menge: 32,000 St
Kostengruppe - DIN 276/2008: 444

**2.4.90 Kabelklammer Metall 10 Ltg.**
Geprüfte Kabelklammer aus federndem, rostfreiem Stahl für die brandsichere Montage
von Kabeln und Leitungen oberhalb abgehängter Brandschutzdecken.

Das Einlegen der Kabel und Leitungen muss
ohne Werkzeug möglich sein. Nachweis der
Standsicherheit im Brandfall geprüft in Anlehnung an DIN 4102 für min. 30 Minuten.

Einlegen der Kabel für bis zu 8 Kabel.

Geprüft für Kabel bis zu einem max. Durchmesser von 10 mm und einem Gewicht der
einzelnen Kabel bis max. 0,230 kg/m.

Befestigungsabstand max. 0,5 m. (Die Verwendung von Kunststoffdübeln ist nicht gestattet).

liefern und inkl. aller Nebenarbeiten und benötigtem Zubehör betriebsfertig montieren
Menge: 25,000 St
Kostengruppe - DIN 276/2008: 444

*Hinweis: Ausführungshinweis Kabelrinne Deckenmontage*
Ausführungshinweis Kabelrinnen mit Funktionserhalt als Deckenmontage:

Nachfolgend beschriebene Kabelrinnen sollen
in Teillängen an der Betondecke montiert werden.

Befestigungsabstand  : max. 1,5 m
Befestigung:  : Hängestiel 600 mm
  mit Ausleger 300mm
  schwere Ausführung
Arbeitshöhe  : ca. 3,5 m

In den nachfolgenden Positionen sind anteilig
sämtliche zur betriebsfertigen und systemzugehörigen Montage wie z.B. Wandausleger und
benötigte Klein- und Befestigungsmaterialien
einzurechnen.

**2.4.100 Kabelrinne 60 x 300 x 3.050 mm**
Kabelrinne nach DIN EN 61537, VDE-zertifizierte
und Funktionserhalt (DIN 4102 T.12)  geprüfte
Kabelrinne mit Schnellverbindungssystem, inklusive aller relevanten Verbindungsbauteile zur zeitsparenden und wirtschaftlichen Installation, mit
gesickter Längsbodenlochung 7 x 20 mm zur Auslegermontage und ab Quersickung 7 x 32 mm zur
Kabelbelüftung und zur Montageerleichterung.
Mittenlochung 11 mm für die direkte Gewindestangenabhängung. Durchgängige Seitenlochung
7x 20 mm, als Verbinderlochung.

Korrosionsschutz  : bandverzinkt nach DIN EN 10327
Blechstärke  : 0,9 mm
Seitenhöhe  : 60 mm
Breite  : 300 mm
Länge  : 3.050 mm
Tragfähigkeit  : 1,2 kN/m bei Stützabstand 1 m

inkl. Bolzenanker M10 x 95 mm und
Befestigungswinkel 70 x 50 x 40 St FT

liefern und inkl. aller Nebenarbeiten und benötigtem Zubehör betriebsfertig montieren
Menge: 60,000 m
Kostengruppe - DIN 276/2008: 444

**2.4.110 Kabelrinne 60 x 200 x 3.050 mm**
Kabelrinne nach DIN EN 61537, VDE-zertifizierte
und Funktionserhalt (DIN 4102 T.12)  geprüfte
Kabelrinne mit Schnellverbindungssystem, inklusive aller relevanten Verbindungsbauteile zur zeitsparenden und wirtschaftlichen Installation, mit
gesickter Längsbodenlochung 7 x 20 mm zur Auslegermontage und ab Quersickung 7 x 32 mm zur
Kabelbelüftung und zur Montageerleichterung.
Mittenlochung 11 mm für die direkte Gewindestangenabhängung. Durchgängige Seitenlochung
7x 20 mm, als Verbinderlochung.

Korrosionsschutz  : bandverzinkt nach DIN EN 10327
Blechstärke  : 0,9 mm
Seitenhöhe  : 60 mm
Breite  : 200 mm
Länge  : 3.050 mm
Tragfähigkeit  : 1,2 kN/m bei Stützabstand 1 m

inkl. Bolzenanker M10 x 95 mm und
Befestigungswinkel 70 x 50 x 40 St FT

liefern und inkl. aller Nebenarbeiten und benötigtem Zubehör betriebsfertig montieren
Menge: 4,500 m
Kostengruppe - DIN 276/2008: 444

**2.4.120 Trennsteg für Kabelrinne**
Trennsteg für Kabelrinne zur Trennung von
Kabeln und Leitungen, zum Einbau in Kabelrinnen, schraublose Klemmbefestigung.

Korrosionsschutz  : bandverzinkt nach DIN
  EN 10327

Seitenhöhe  : 60 mm
Länge  : 3.000 mm

liefern und inkl. aller Nebenarbeiten und benötigtem Zubehör betriebsfertig montieren
Menge: 129,000 m
Kostengruppe - DIN 276/2008: 444

**2.4.130 Horizontaler 90°-Bogen**
Formteil für rastbare Kabelrinnen Seitenhöhe
60 mm. Schraubenlose Montage durch Rastfunktion. Potentialausgleich nach DIN EN 61573
ohne Zusatzbauteil gewährleistet. Einsetzbar im
 Innenbereich. Formteile müssen durch die Tragkonstruktion unterstützt werden.
Geeignet für den Einsatz im Funktionserhalt im
Zusammenhang mit Kabelrinnen, die nach DIN
4102 Teil 12 für den Funktionserhalt geprüft sind
. Geeignet für den Einsatz in Flucht- und Rettungswegen im Zusammenhang mit Kabelrinnen, die
als Kabeltragkonstruktion für den Einbau oberhalb
abgehängter Brandschutzdecken geprüft sind.

Werkstoff  : Stahl
Oberfläche  : bandverzinkt, DIN EN 10346, FS
Mengeneinheit  : Stück
Breite  : 300 mm
Höhe  : 60 mm
Verbinder  : integrierter Verbinder
Winkel  : 90°
Richtungsänderung  : horizontal
Funktionserhalt  : ja

liefern und inkl. aller Nebenarbeiten und benötigtem Zubehör betriebsfertig montieren
Menge: 5,000 St
Kostengruppe - DIN 276/2008: 444

**2.4.140 T-Stück zum Erstellen einer horizontalen Abzweigung**
T-Stück zum Erstellen einer horizontalen
Abzweigung, Formteil für rast- und schraubbare
Kabelrinnen Seitenhöhe 60 mm.
Schraubenlose Montage mit Doppelklemmen
oder Schraubverbindung mit Flachrundschrauben
FRS und Kombimuttern M6.
Potentialausgleich durchgehend durch Verbindung
mit Doppelklemmen oder Schrauben gewährleistet.
Einsetzbar im Innen- und Außenbereich.

Geeignet für den Einsatz im Funktionserhalt
im Zusammenhang mit Kabelrinnen,
die nach DIN 4102 Teil 12 für den
Funktionserhalt geprüft sind.

Werkstoff  : Edelstahl, rostfrei 1.4301, A2
Oberfläche  : blank, nachbehandelt, 2B
Mengeneinheit  : Stück
Breite  : 300 mm
Höhe  : 60 mm
Verbinder  : integrierter Verbinder
Funktionserhalt  : ja
Empfohlene Anzahl
der Schrauben  : 21

liefern und inkl. aller Nebenarbeiten und benötigtem Zubehör betriebsfertig montieren
Menge: 3,000 St
Kostengruppe - DIN 276/2008: 444

#### Titel 2.5 Brüstungskanal

*Hinweis: Ausführungshinweis Brüstungskanal*
Ausführungshinweis:

Nachfolgend beschriebene PC/ABS -Kanäle sollen
in Teillängen an der Wand oder an der Decke
montiert werden.

In den nachfolgenden Positionen sind anteilig
sämtliche zur betriebsfertigen und systemzugehörigen Montage benötigten Klein- und Be-
festigungsmaterialien einzurechnen.

**2.5.10 PC/ABS Brüstungskanal ca. 70 x 170 mm rws**
Brüstungskanal aus halogenfreiem PC/ABS,
als Geräteeinbaukanal bestehend aus Unterteil
mit Bodenlochungund Schutzfolie,
Deckel mit Schutzfolie, Länge 2 m, geeignet
für den Einbau von Trennstegen, boden- oder
frontbefestigten Einbaudosen und Geräten,
schwer entflammbar, selbstverlöschend, keine
Geräteblenden erforderlich

Deckelöffnung  : 76 mm
RAL  : 9010
Abmessungen  : ca. 70 x 170 mm rws
Halogenfrei  : Ja

liefern und inkl. zugelassenem Befestigungsmaterial betriebsfertig montieren
Menge: 10,000 m
Kostengruppe - DIN 276/2008: 444

**2.5.20 PC/ABS Trennwand für vorher beschriebenen BR-Kanal**
PC/ABS Trennwand passend für vorher
genannten Brüstungskanal, Halogenfrei.

liefern und inkl. zugelassenem Befestigungsmaterial betriebsfertig montieren
Menge: 10,000 m
Kostengruppe - DIN 276/2008: 444

**2.5.30 PC/ABS Wandabschlussblende für BR-Kanal 70 x 170 mm, rws**
Wandanschlussblende für Brüstungskanal
BR 70, 3-seitig für Brüstungskanäle BR,
PC/ABS, übergreifend, rws, Halogenfrei

liefern und inkl. zugelassenem Befestigungsmaterial betriebsfertig montieren
Menge: 4,000 St
Kostengruppe - DIN 276/2008: 444

**2.5.40 Einbaudose 1-fach für Installationsgeräte**
Einbaudose 1-fach, für Installationsgeräte für
vorher genannten BR-Kanal

liefern und inkl. zugelassenem Befestigungsmaterial betriebsfertig montieren
Menge: 4,000 St
Kostengruppe - DIN 276/2008: 444

**2.5.50 Einbaudose 2-fach für Installationsgeräte**
Einbaudose 2-fach, für Installationsgeräte für
vorher genanten BR-Kanal

liefern und inkl. zugelassenem Befestigungsmaterial betriebsfertig montieren
Menge: 11,000 St
Kostengruppe - DIN 276/2008: 444

**2.5.60 Geräteträger für Datengeräte**
Geräteträger für Datengeräte, schwarz

liefern und inkl. zugelassenem Befestigungsmaterial betriebsfertig montieren
Menge: 2,000 St
Kostengruppe - DIN 276/2008: 444

#### Titel 2.6 Steig-Kabeltrassen

*Hinweis: Hinweistext*
Ausführungshinweis Steig-Kabeltrassen

Nachfolgend beschriebenen Steig-Kabel-
trassen sollen in Teillängen an der Wand
oder an der Decke montiert werden.

In den nachfolgenden Positionen sind
anteilig sämtliche zur betriebsfertigen
und systemzugehörigen Montage benötigten Klein- und Befestigungsmaterialien einzurechnen.

**2.6.10 Kabelleiter 200 mm**
Kabelleiter, mit durchgängig gelochtem Seitenholm,
mit eingenieteten, nach oben offenen und verstärkten
C-Profil-Sprossen, zur Befestigung von Kabeln und
Leitungen mit Bügelschelle Typ 2056, eingerollter
Seitenholm zur Verstärkung und als Kantenschutz;

Korrosionsschutz  : bandverzinkt nach
  DIN EN 10327
Seitenhöhe  : 45 mm
Breite  : 300 mm
Länge  : 3.000 mm
Holmstärke  : 1,5 mm
Sprossenabstand  : 300 mm
Tragfähigkeit  : 3,1 kN/m
bei Stützabstand  : 1,5 m

inkl. Bolzenanker M10 x 95 mm und
Befestigungswinkel 70 x 50 x 40 St FT

liefern und inkl. zugelassenem Befestigungsmaterial betriebsfertig montieren
Menge: 14,000 m
Kostengruppe - DIN 276/2008: 444

**2.6.20 Gelochter Deckel für Kabelrinnen**
Gelochter Deckel für Kabelrinnen und -leitern
im Innenbereich, zum Schutz der Kabel vor
Beschädigungen und Schmutz.
Befestigung mit vormontierten Drehriegeln.

Werkstoff  : Stahl, St
Oberfläche  : bandverzinkt,
  DIN EN ISO 10346, FS
Mengeneinheit  : Meter
Länge  : 3000 mm
Breite  : 200 mm
Höhe  : 35 mm
Blechstärke  : 1 mm
Befestigungsart  : Drehriegel
Anzahl Drehriegel  : 6
liefern und inkl. zugelassenem Befestigungsmaterial betriebsfertig montieren
Menge: 14,000 m
Kostengruppe - DIN 276/2008: 444

**2.6.30 Kabelleiter 300 mm**
Kabelleiter, mit durchgängig gelochtem Seitenholm,
mit eingenieteten, nach oben offenen und verstärkten
C-Profil-Sprossen, zur Befestigung von Kabeln und
Leitungen mit Bügelschelle Typ 2056, eingerollter
Seitenholm zur Verstärkung und als Kantenschutz;

Korrosionsschutz  : bandverzinkt nach
  DIN EN 10327
Seitenhöhe  : 60 mm
Breite  : 300 mm
Länge  : 3.000 mm
Holmstärke  : 1,5 mm
Sprossenabstand  : 300 mm
Tragfähigkeit  : 3,1 kN/m
bei Stützabstand  : 1,5 m

inkl. Bolzenanker M10 x 95 mm und
Befestigungswinkel 70 x 50 x 40 St FT

liefern und inkl. zugelassenem Befestigungsmaterial betriebsfertig montieren
Menge: 12,000 m
Kostengruppe - DIN 276/2008: 444

**2.6.40 Trennsteg Metall 45 mm**
Trennsteg zur Trennung von Kabeln und
Leitungen

Korrosionsschutz  : bandverzinkt nach
  DIN EN 10346
Seitenhöhe  : 45 mm
Länge  : 3.000 mm

liefern und inkl. aller Nebenarbeiten und
systemgeprüftem Zubehör und Befestigungen auf bestehenden Kabelleitern
betriebsfertig montieren.
Menge: 21,000 m
Kostengruppe - DIN 276/2008: 444

**2.6.50 Bügelschelle 8 - 12 mm**
Bügelschelle passend zu allen C-Profil-
schienen mit 16 - 17 mm Schlitzweite.
Schelle, Schraube und Druckwanne
aus tauchfeuerverzinktem Stahl.

liefern und inkl. zugelassenem Befestigungsmaterial betriebsfertig montieren
Menge: 95,000 St
Kostengruppe - DIN 276/2008: 444

**2.6.60 Bügelschelle 22 - 28 mm**
Bügelschelle passend zu allen C-Profil-
schienen mit 16 - 17 mm Schlitzweite.
Schelle, Schraube und Druckwanne aus
tauchfeuerverzinktem Stahl.

liefern und inkl. zugelassenem Befestigungsmaterial betriebsfertig montieren
Menge: 75,000 St
Kostengruppe - DIN 276/2008: 444

**2.6.70 Bügelschelle 34 - 40 mm**
Bügelschelle passend zu allen C-Profil-
schienen mit 16 - 17 mm Schlitzweite.
Schelle, Schraube und Druckwanne aus
tauchfeuerverzinktem Stahl.

liefern und inkl. zugelassenem Befestigungsmaterial betriebsfertig montieren
Menge: 50,000 St
Kostengruppe - DIN 276/2008: 444

#### Titel 2.7 C-Profilschiene

*Hinweis: Hinweistext*
Ausführungshinweis C-Profilschiene

Nachfolgend beschriebenen C-Profilschiene
soll in Teillängen an der Wand des Technikraums zur Aufnahme der vom Außenbereich
ankommenden Kabel montiert werden.

In den nachfolgenden Positionen sind anteilig
sämtliche zur betriebsfertigen und systemzugehörigen Montage benötigten Klein- und Be-
festigungsmaterialien einzurechnen.

**2.7.10 C-Profilschiene mit 16 mm Schlitzweite**
C-Profilschiene mit 16 mm Schlitzweite,
Material aus Stahl verzinkt

in Teillängen liefern und mit allem benötigtem
Klein- und Befestigungsmaterial betriebsfertig
montieren
Menge: 10,000 m
Kostengruppe - DIN 276/2008: 444

**2.7.20 Bügelschelle 8 - 12 mm**
Bügelschelle passend zu allen C-Profilschienen
mit 8 - 12 mm Schlitzweite. Schelle, Schraube
und Druckwanne aus tauchfeuerverzinktem Stahl.

liefern und inkl. zugelassenem Befestigungsmaterial betriebsfertig montieren
Menge: 36,000 St
Kostengruppe - DIN 276/2008: 444

**2.7.30 Bügelschelle 12 - 16 mm**
Bügelschelle passend zu allen C-Profilschienen
mit 12 - 16 mm Schlitzweite. Schelle, Schraube
und Druckwanne aus tauchfeuerverzinktem Stahl.

liefern und inkl. zugelassenem Befestigungsmaterial betriebsfertig montieren
Menge: 42,000 St
Kostengruppe - DIN 276/2008: 444

**2.7.40 Bügelschelle 16 - 22 mm**
Bügelschelle passend zu allen C-Profilschienen
mit 16 - 22 mm Schlitzweite. Schelle, Schraube
und Druckwanne aus tauchfeuerverzinktem Stahl.

liefern und inkl. zugelassenem Befestigungsmaterial betriebsfertig montieren
Menge: 25,000 St
Kostengruppe - DIN 276/2008: 444

**2.7.50 Bügelschelle 22 - 28 mm**
Bügelschelle passend zu allen C-Profilschienen
mit 22 - 28 mm Schlitzweite. Schelle, Schraube
und Druckwanne aus tauchfeuerverzinktem Stahl.

liefern und inkl. zugelassenem Befestigungsmaterial betriebsfertig montieren
Menge: 20,000 St
Kostengruppe - DIN 276/2008: 444

**2.7.60 Bügelschelle 34 - 40 mm**
Bügelschelle passend zu allen C-Profilschienen
mit 34 - 40 mm Schlitzweite. Schelle, Schraube
und Druckwanne aus tauchfeuerverzinktem Stahl.

liefern und inkl. zugelassenem Befestigungsmaterial betriebsfertig montieren
Menge: 15,000 St
Kostengruppe - DIN 276/2008: 444

#### Titel 2.8 Installationsgeräte

*Hinweis: Hinweistext*
Bei den nachfolgenden Installationsgeräten
ist jeweils ein einheitliches Programm eines
Fabrikats zu verwenden.

Richtfabrikat unter Putz:

Hersteller  : Merten
Typ  : M-Smart aktivweiß
  glänzend, Thermoplast

Hersteller / Typ: '..................................................' vom Bieter einzutragen

Abdeckrahmen mit Beschriftungsfeld und
Zentraleinsätze (1 - 5 fach) für folgende
Installationsgeräte sind in die Einheitspreise
mit einzurechnen und werden nicht gesondert vergütet.

Richtfabrikat auf Putz IP 44:

Hersteller  : Merten
Typ  : Aquastar lichtgrau

Hersteller / Typ: '..................................................' vom Bieter einzutragen

**2.8.10 Blindabdeckung**
Abdeckung für Relais, Rollladenmehrfachsteuerrelais, Summer, Leistungszusätze,
KNX-Unterputzgeräte usw.

Durch mechanische Bearbeitung (Bohren,
Fräsen, etc.) universell verwendbar. Ohne
Krallen, für Schraubbefestigung.

liefern und inkl. aller Nebenarbeiten und benötigtem Zubehör betriebsfertig montieren
Menge: 12,000 St
Kostengruppe - DIN 276/2008: 444

**2.8.20 Steckdose NN Kinderschutzausführung**
Steckdose mit Schutzkontakt VDE 0620 als
Installationseinsatz zum Einbau in Gerätedose, Standardausführung mit Abdeckung,
Kinderschutz, 2-polig 16A, 250V AC, An-
schlussklemmen als Verbindungsklemmen.
liefern und inkl. aller Nebenarbeiten und benötigtem Zubehör betriebsfertig montieren
Menge: 62,000 St
Kostengruppe - DIN 276/2008: 444

**2.8.30 Aus-Wechselschalter 10A AP IP 44**
Aus-Wechselschalter als Installationseinsatz
zum Einbau in Gerätedose, Standardausführung
mit Abdeckung, 10 A, 250 V AC, Anschlussklemmen als Verbindungsklemmen.

liefern und inkl. aller Nebenarbeiten und benötigtem Zubehör betriebsfertig montieren
Menge: 2,000 St
Kostengruppe - DIN 276/2008: 444

**2.8.40 Steckdose 1-fach AP IP 44**
Schuko-Steckdose 16 A 250 V ~mit Federklemmen für Leiter bis 2,5 mm², Verbindungsklemmen nach DIN VDE 0620

liefern und inkl. aller Nebenarbeiten und benötigtem Zubehör betriebsfertig montieren
Menge: 3,000 St
Kostengruppe - DIN 276/2008: 444

**2.8.50 Steckdose 2-fach AP IP 44**
Schuko-Steckdose 16 A 250 V ~mit Federklemmen für Leiter bis 2,5 mm², Verbindungsklemmen nach DIN VDE 0620

liefern und inkl. aller Nebenarbeiten und benötigtem Zubehör betriebsfertig montieren
Menge: 4,000 St
Kostengruppe - DIN 276/2008: 444

**2.8.60 SCHUKO-Steckdose, erh. Berührungsschutz mattsilber, PANZER**
SCHUKO-Steckdose, erhöhter Berührungsschutz,
Steckklemmen, mattsilber, PANZER Integrierter
erhöhter Berührungsschutz gemäß VDE 0620 Teil 1 .

Eigenschaften:
- Frontseitiges Nachrüsten von QuickFlex-Zusatz
  modulen ohne Demontage der Steckdose
- Schnellgewindeschrauben für die Krallenbefestigung
- Versenkte Krallen mit Rückstellfeder
- Hochglanzverzinkter Tragring isoliert zur Kralle
Mit Krallen- und Schraubbefestigung. Mit Steckklemmen.

Farbe  : mattsilber

liefern und inkl. zugelassenem Befestigungsmaterial betriebsfertig montieren
Menge: 6,000 St
Kostengruppe - DIN 276/2008: 444

**2.8.70 Rahmen, 2-fach, mattsilber, PANZER**
Rahmen, 2-fach, mattsilber, PANZER
Mit verschließbaren Befestigungslöchern.
Rahmen als Bohrschablone für Dübel
Durchm. 6 mm geeignet.

liefern und inkl. zugelassenem Befestigungsmaterial betriebsfertig montieren
Menge: 3,000 St
Kostengruppe - DIN 276/2008: 444

**2.8.80 Einbaudose für Unterputzmontage**
Mit Schraubbefestigung für Einsätze und Rahmen
von den Schalterprogrammen PANZER. Die Einbaudose kann auf alle Schalungen genagelt werden und
bietet mit dem großen Anschlussraum sowie mit den
zwei M25 Kabeleinführungen die ideale Lösung für den
Betonbau sowie für die Unterputz-Installation.

liefern und inkl. zugelassenem Befestigungsmaterial betriebsfertig montieren
Menge: 12,000 St
Kostengruppe - DIN 276/2008: 444

**2.8.90 Vandalen-Haartrockner**
Vandalensicherer Highspeed-Haartrockner in hochwertigem Stahlgehäuse mit 1,2 mm Wandstärke,
modernes Design mit einem schwarzen Düseneinsatz, effektive und schnelle Haartrocknung durch
eine optimierte Luftaustrittsdüse, berührungsloser
Aktivierung und eine besonders angenehme Trocknung durch einen warmen Luftstrom. Mit Thermo-
Schmelzsicherung und Sicherheits-Sensorabschaltung.
Geeignet für öffentliche Toiletteneinrichtungen,
Schwimmbäder, Schulen, Hotels & Gastronomie
sowie für Campingplätze oder Ferienhäuser.
Curved Design: die Form weitet sich nach unten und
bildet einen Bogen über den Händen, um die Luft
optimal zu verteilen.

Technische Daten:
Nenn-Betriebsspannung  : 230 V~, 50/60 Hz
Nennleistung  : 900 Watt
Motorleistung  : 500 Watt
Schalldruck  : 71 db
Max. Luftstrom  : 38 l/s Max.
Luftgeschwindigkeit  : 200 km/h
 Gehäusematerial  : Pulverbeschichtetes
  Stahlgehäuse
Gehäusefarbe  : weiß
Prüf- und Kennzeichen  : VDE/GS, EMV, CE
Schutzart  : IP23
Schutzklasse  : II
Maße (BxTxH)  : 280 x 182 x 293 mm
Gewich  : 4,0 kg

liefern und inkl. zugelassenem Befestigungsmaterial betriebsfertig montieren
Menge: 12,000 St
Kostengruppe - DIN 276/2008: 444

**2.8.100 Höheneinstellung für Vandalen-Haartrockner**
Die optimale Lösung für die Montage von vorgenannten Vandalen-Haartrocknern, zur flexiblen Nutzung
durch unterschiedlich große Personen, Erwachsene,
Kinder, gehandicapte Personen. Flachschlitten-Bau-
weise mit Gewichtausgleich und integrierter, verdeckter Netzanschluss-Dose.

- Führungsschiene mit eloxiertem Spezialaluminium
- Verdeckte, vandalensichere Kabelführung
- Stufenlos verstellbar mit Konstantkraft-
  Rollbandfeder

Elektrischer Festanschluss  : ja
Schutzkontaktstecker  : nein
integrierte Montageplatte  : nein

Maße (BxTxH)  : 172 x 75 x 1.040 mm
Gewicht  : 8,4 kg

liefern und inkl. zugelassenem Befestigungsmaterial betriebsfertig montieren
Menge: 12,000 St
Kostengruppe - DIN 276/2008: 444

**2.8.110 Behinderten-WC-Set + zusätzliche Signalisierung**
Behinderten-WC-Set m. Netzteil f. Unterputz-
Montage, aktivweiß glänzend, System M

Set besteht aus:

- einem Ruf-Taster mit LED-Beruhigungslampe
  (rot) und 2 m Zugschnur inklusive Zentralplatte
  im Design System M
- einem Abstelltaster mit LED-Erinnerungs-
  lampe inklusive Zentralplatte im Design
  System M
- einer Zimmersignalleuchte (weiß) zur optischen (rote LEDs) und akustischen Signalisierung
- einem UP-Netzteil zur Bereitstellung der
  Systemspannung 24 VDC, 0,5A

Für eine zusätzliche optische und akustische
Signalisierung kann eine ELSO SIGMA/WC-
Ruf-Gruppensignalleuchte, ELSO Art. 740020,
angeschlossen werden.

Einsatz ohne Krallenbefestigung.

Material  : Thermoplast brillant, antibakteriell.
  Glatte und selbstdesinfizierende
  Oberfläche mit antibakterieller Wirkung.

Farbe  : ähnlich RAL 9016
  : aktivweiß glänzend

liefern und inkl. aller Nebenarbeiten und benötigtem Zubehör betriebsfertig montieren
Menge: 2,000 St
Kostengruppe - DIN 276/2008: 444

**2.8.120 Decken-Präsenzmelder 360°, Dali, Quattro HD**
Präsenzmelder IR Quattro für Büros,
Besprechungsräume, Klassenräume, Hörsäle, sowie
Sport- und Lagerhallen.

Präsenzmelder mit quadratischem
Erfassungsbereich, 4800 Schaltzonen
auf 13 Ebenen für optimale Erfassungsqualität,
automatische Anpassung der
Nachlaufzeit an die Raumnutzung

Versorgungsspannung  : 220  240 V / 50  60 Hz

Reichweite  : Präsenz max. 8 x 8 m
  (64 m2) Radial max.
  8 x 8 m (64 m2)
  tangential max. 20 x 20 m
  (400 m2) mechanisch
  einstellbar
Montage  : Deckenmontage
Montagehöhe  : 2,5  10 m
Material  : UV-beständiger Kunststoff
Einstellungen  : Fernbedienung
Lichtkanäle
Licht 1  4  : Schalten/Dimmen, Schaltbetrieb,  Konstantlichtreglung,
  Nachlaufzeit
Grundhelligkeit  : Dauer-EIN, 1  255 Min.,
  1  100%, ganze Nacht
Nachlaufzeit  : 1 Sek.  255 Min.
Ausgänge  : HLK, Präsenznachlaufzeit,
  Licht, Präsenz, Entfernung,
  Bewegungsprofil,
  Dämmerungsschalter,
  Helligkeitswert, Sabotageschutz
Schutzart/
Schutzklasse  : IP20 bei UP und IP54 mit
  AP Box / Schutzklasse II
Prüfzeichen  : CE, VDE-GS
Betriebstemperatur  : -25°C - +55°C
Abmessungen
(H x B x T)  : 120 x 120 x 70 mm
Farbe  : weiß
Garantie  : 5 Jahre

liefern, und inkl. aller Nebenarbeiten und benötigtem Zubehör betriebsfertig montieren
und programmieren
Menge: 30,000 St
Kostengruppe - DIN 276/2008: 445

**2.8.130 Anbau-Adapter für Quattro HD**
Anbau-Adapter für Quattro HD und Dual HF.
Geeignet für die Deckenanbau-Montage
von LiveLink Sensoren.
Mit vierfacher Leitungseinführung und
großzügigem Verdrahtungsraum für die Installation.
Staub- und spritzwassergeschützt.
DALI Zu- und Weiterleitung.

Schutzart  : IP20
Schutzart  : IP54
liefern, und inkl. aller Nebenarbeiten und benötigtem Zubehör betriebsfertig montieren
und programmieren
Menge: 6,000 St
Kostengruppe - DIN 276/2008: 445

**2.8.140 Schutzkorb für Quattro HD**
Schutzkorb für Sensoren IR Quattro HD und Dual HF.
Zur Verhinderung von Beschädigung,
z.B. durch Bälle oder Vandalismus.

liefern, und inkl. aller Nebenarbeiten und benötigtem Zubehör betriebsfertig montieren
Menge: 9,000 St
Kostengruppe - DIN 276/2008: 445

**2.8.150 Decken-Präsenzmelder, 360°, Dali, Wc´s**
Präsenzmelder  HF 360 für WC´s etc. Präsenzmelder mit quadratischem Erfassungsbereich,
HF-Sensortechnik durchdringt auch Glas, Holz
und Leichtbauwände

Versorgungsspannung: 220  240 V / 50  60 Hz
Reichweite: Radial Ø 12 m (113 m²)
  mechanisch
  einstellbar
Montage: Deckenmontage
Montagehöhe: 2,5  3,5 m
Material: UV-beständiger Kunststoff
Einstellungen: Fernbedienung
Lichtkanäle
Licht 1  4: Schalten/Dimmen, Schaltbetrieb, Konstantlichtreglung,
  Nachlaufzeit
Nachlaufzeit: 30 Sek.  30 Min.
Schutzart/
Schutzklasse: IP20 bei UP und IP54 mit
  AP Box / Schutzklasse II
Prüfzeichen: CE, VDE-GS
Betriebstemperatur: -25°C - +55°C
Abmessungen
(H x B x T): 120 x 120 x 65 mm
Farbe: weiß
Garantie: 5 Jahre

liefern, und inkl. aller Nebenarbeiten und benötigtem Zubehör betriebsfertig montieren
und programmieren
Menge: 10,000 St
Kostengruppe - DIN 276/2008: 445

**2.8.160 Programmierung Master Slave**
Programmierung der vorgenannten
Präsenz- und Bewegungssensoren.
Menge: 34,000 St
Kostengruppe - DIN 276/2008: 445

**2.8.170 Bewegungsmelder IP54**
Passiv Infrarot, für Wand, Ecke,
on/off Lichtsteuerung potentialgebunden,
Bewegungsmelder im Innen- und
Außenbereich mit COM1  Schnittstelle,
Erfassungsbereich 300 °, mit 1360 Schaltzonen,
zusätzlicher Unterkriechschutz,
mechanische Reichweiteneinstellung,
Reichweite von 2 - 20 m in 3 Richtungen
(je 100 °) einstellbar,
geeignet für Montagehöhe 2,00  5,00 m
optionale Montagehöhe 2 m,
Reichweite Radial: r = 4 m (42 m²),
Reichweite Tangential: r = 20 m (1047 m²),
Lichtmessung 2  1000 lx; Teachfunktion, Versorgungsspannung: 100  240 V / 50  60 Hz,
max. 500VA, 120 V; Schutzart: IP54;
1 Schließer, 2000 W; Zeiteinstellung: 5 s  15 Min.
Einstellung via: Fernbedienung, Potis,
Smart Remote; Vernetzung via Kabel
Art der Vernetzung: Master/Master;
Farbe: Weiß; RAL-Farbe: 9010;
Abmessungen (L x B x H): 128 x 114 x 74 mm
VDE Zertifikat
Inklusive Eckwandhalter und Fernbedienung

liefern, und inkl. aller Nebenarbeiten und benötigtem Zubehör betriebsfertig montieren
und programmieren
Menge: 8,000 St
Kostengruppe - DIN 276/2008: 445

**2.8.180 Fernbedienung Smart Remote**
Fernbedienung Smart Remote als universales
Einrichtungswerkzeug der Control Pro Sensorik.

Einfache Benutzung in 2 Schritten  App downloaden
und diese per Bluetooth mit Smart Remote verbinden.
Ansteuerung der Sensoren per Infrarot mit der
Smart Remote Fernbedienung.

Laden u. Speichern von Einrichtungsprofilen.

Abmessungen ( L x B x H ):  26 x 52 x 115 mm
liefern und inkl. aller Nebenarbeiten und benötigtem
Zubehör betriebsfertig montieren und programmieren
und zum weiteren Verbleib beim AG hinterlegen.
Menge: 1,000 St
Kostengruppe - DIN 276/2008: 445

**2.8.190 LiveLink LAN DR**
Direkter Netzanschluss
Touch-Dim fähig
DALI-Steuergerät mit integrierter DALI-Linie und
Ethernet-IP-Schnittstelle zur Netzwerkintegration.
Im Schaltschrank installiert, ermöglicht das
Steuergerät eine raumübergreifende
Beleuchtungssteuerung.

DALI-2-zertifiziert. Die Zertifizierung erlaubt
den Einsatz beliebiger DALI-2 Teilnehmer im
Rahmen der unterstützten Systemfunktionen.
Die DALI-Linien haben eine integrierte
Busspannungsversorgung mit 180 mA und
können je Linie max. 64 Leuchten und zusätzlich
max. 64 Sensoren/Taster adressieren.
Pro DALI-Linie ist die Leitungslänge
auf max. 300 m bei der Verwendung von min. 1,5 mm2
basisisolierter Kupferleitung begrenzt.
Die max. Teilnehmeranzahl ergibt sich aus der Summe
der individuellen Stromaufnahmen der Teilnehmer.
2 LAN- bzw. WAN-Ethernet-Schnittstellen. Mithilfe
eines Netzwerkrouters kann eine Verbindung zu
einem Mobilgerät mit App zur Inbetriebnahme und
Bedienung aufgebaut sowie eine Cloud-Verbindung
eingerichtet werden.
Weitere digitale I/O-Schnittstelle: Taster-Eingang.
Die Schnittstelle kann frei programmiert und in Regelungen eingebunden werden.
Systemprüfung, Statusauswertung und System-Reset
durch integrierte Taster und Signal-LEDs.

Das System bietet folgende
Lichtmanagement-Grundfunktionen:
Kompatibilität verschiedener DALI-Teilnehmer basierend
auf DALI-2.
Alle DALI-2 Leuchten, Sensoren,
Notlicht-Batterie-Systeme und Bedienschnittstellen
kombiniert in einem gemeinsamen Netzwerk.
Automatisierter Betrieb sowie verschiedene
Bedienschnittstellen zum manuellen Schalten und
Dimmen der Beleuchtung oder zum Aufruf von Lichtszenen.
Energieeinsparung durch Anwesenheitserfassung und
tageslichtabhängige Regelung in Verbindung
mit unterschiedlichen Sensoren.
Erstellen von Lichtszenen und Lichtsequenzen sowie
individuellen und eventbasierten Zeitplänen,
beispielsweise abhängig von der integrierten
Echtzeituhr mit Astro-Funktion oder einem
Dämmerungsschalter⁣.
Manuelle Farbtemperatursteuerung und
automatisiertr HCL-Kurve.
Komfortfunktionen mit optionalem Grundlicht
und automatischer Steuerung von benachbarten
Beleuchtungsbereichen.

Das Steuergerät ermöglicht im System mit den
verbundenen DALI-Teilnehmern folgende
spezifische Funktionen: Flexible Gruppierung und
Regelung von jedem Teilnehmer über Beleuchtungsplan
oder Gebäudestruktur.
Mehrraumsteuerungen sowie individuelle Bedienung
einzelner Leuchten und Beleuchtungsgruppen.
Inbetriebnahme, Bedienung und Monitoring via App,
verfügbar für iOS, Android und Windows-Systeme.
Jederzeit änder- oder erweiterbare Konfiguration.
Netzwerkverbindung mit der Cloud zur Nutzung des
„Light Monitoring“ Services über Ethernet-IP / Router.
Dashboard inkl. Live-View und Remote-Control-Funktion.
Optionale Prüfung und Protokollierung der Systemnutzung,
Energieverbräuche und Status der
Teilnehmer und Funktionen.
Netzwerkintegration in Gebäudemanagement-Systeme
über Ethernet-IP.
Systemübergreifende Regelungs- und
Datenaustauschfunktionen.
Netzwerkintegration von Funk-Komponenten / -
Leuchten (Bluetooth, EnOcean) über Gateways
auf der DALI-Linie zur Ansteuerung von drahtlos
verbundenen Systemteilnehmern.

Reiheneinbaugerät mit einer 6 TE Breite zur Montage im Schaltschrank auf Hutschiene.

Netzspannungsversorgung  : 220 - 240 VAC.
Gehäusemaße (L x B x H)  : 106 mm x 90 mm x 60 mm.
Schutzart  : IP20.
Schutzklasse  : I

liefern und inkl. aller Nebenarbeiten und benötigtem
Zubehör betriebsfertig montieren und programmieren
und zum weiteren Verbleib beim AG hinterlegen.
Menge: 3,000 St
Kostengruppe - DIN 276/2008: 445

**2.8.200 WLAN-Router für Lichtmanagementsysteme**
WLAN-Router für Lichtmanagementsysteme,
 4-Port-Switch
WLAN-Router als Systemkomponente für gewerbliche
Lichtmanagementsysteme (LMS) zur drahtlosen und
kabelgebundenen IP-Vernetzung von Steuergeräten,
Gateways und Bedieneinheiten (z. B. Trilux LiveLink
Systemumgebungen).
Ausführung als kompakter Netzwerk-Router mit integriertem
4-Port-Fast-Ethernet-Switch (RJ45) zum direkten Anschluss
lokaler Netzwerkkomponenten. Ausgestattet mit einem
integrierten Access Point zur Bereitstellung eines lokalen,
passwortgeschützten WLAN-Netzwerks zur
Systemkonfiguration, Inbetriebnahme und drahtlosen
Steuerung mittels mobiler Endgeräte (Smarphones/Tablets).
Unterstützung gängiger Verschlüsselungs- und
Sicherheitsstandards im IP-Netzwerk. Geeignet für den
professionellen Einsatz in der Gebäudeautomatisierung.
Menge: 1,000 St
Kostengruppe - DIN 276/2008: 445

**2.8.210 DALI-Tasterkoppler**
DALI-Tasterkoppler zum Anschluss von bis zu
4 handelsüblichen Installationstastern über die
DALI-Schnittstelle an ein Steuergerät.
Funktionen der Taster/Schalter frei wählbar im
Rahmen der Inbetriebnahme: TouchDim-Funktion
einer oder mehrerer Leuchtengruppen, Aufruf von
programmierter Lichtszenen.
Der Anschluss an das Steuergerät erfolgt über die
DALI-Leitung. Leitungslänge zwischen Installationstaster
und Tasterkoppler bis zu 25 m, in separater
Mantelleitung zu verlegen. Das Tastsignal erfolgt potentialfrei.
Elektrische Versorgung über die DALI-Schnittstelle
des Steuergerätes mit einer zu berücksichtigenden
Stromaufnahme von 4 mA. Kein zusätzlicher Netzanschluss
erforderlich

Geeignet zur Installation hinter einem
Installationstaster/-schalter in Verbindung mit einer
tiefen Hohlwanddose (min. 60 mm).
Menge: 3,000 St
Kostengruppe - DIN 276/2008: 445

**2.8.220 Potentialausgleichsschiene**
Potentialausgleichsschiene nach DIN VDE
0618, Teil 1, für den Hauptpotentialausgleich
nach DIN VDE 0100 Teil 410 / 540 und dem
Blitzschutzpotentialausgleich nach DIN V
VDE V 0185 : 11.2002, mit kammförmiger Cu-
Kontaktschiene und Aufsteckklemmen, Kunststoffhaube plombierbar

Maße  : 161 x 57 x 47 mm
  kompl. inkl. benötigtem Zubehör

liefern und inkl. zugelassenem Befestigungsmaterial betriebsfertig montieren
Menge: 4,000 St
Kostengruppe - DIN 276/2008: 444

#### Titel 2.9 Anschlussarbeiten

**2.9.10 Anschluss Jalousienmotor**
Anschluss von bauseitigen, einphasigen
Motoren betriebsfertig herstellen, inkl.
allem notwendigen Zubehör und Kleinmaterial.
Menge: 5,000 St
Kostengruppe - DIN 276/2008: 444

**2.9.20 Elektrischer Anschluss, 400V, dreiphasig**
Anschluss von bauseitigen, dreiphasigen
Betriebsmitteln betriebsfertig herstellen,
inkl. allem notwendigen Zubehör und Kleinmaterial.
Menge: 18,000 St
Kostengruppe - DIN 276/2008: 444

**2.9.30 Elektrischer Anschluss, 230V, einphasig**
Anschluss von bauseitigen, einphasigen
Betriebsmitteln betriebsfertig herstellen,
inkl. allem notwendigen Zubehör und Kleinmaterial.
Menge: 56,000 St
Kostengruppe - DIN 276/2008: 444

#### Titel 2.10 Blitzstrom,- Überspannungsschutzableiter

*Hinweis: Hinweistext*
Ausführungshinweis Überspannungsschutzableiter:

Nachfolgend beschriebene Ü-Ableiter sind an
den Stellen wo Leitungen/Kabel das Gebäude
verlassen, z.B. Wetterstation, etc. zu installieren.

Es sind betriebsfertige Ü-Ableiter mit sämtlichem zur betriebsfertigen und systemzugehörigen Montage benötigtem Klein- und Be-
festigungsmaterial anzubieten.

*Hinweis: Hinweistext*
Ausführungshinweis Blitz- und Überspannungsschutz

Bei der Auswahl der Blitz- und Überspannungsableiter (SPD) ist zwingend das Blitz- und Überspannungsschutzkonzept des Gebäudes zu beachten. Bei einem Wechsel oder einer Neuinstallation eines SPD muss die energetische Koordination
zu allen in der elektrischen Anlage errichteten
SPD sichergestellt werden.

**2.10.10 Kombi-Ableiter Typ 1+2 für Energieversorgung**
4-poliger Kombi-Ableiter für 230/400 V-
TN(C)-S-Systeme, Breite 4TE, mit Fernmeldekontakt.

Anwendungsoptimierter Einsatz in kompakten
Elektroinstallationen.

- TN(C)-S-Systeme, Breite 2TE
- Funkenstrecken-Technologie mit Folgestrombegrenzung

Ableiterklasse
nach EN 61643-11  : Typ 1 + Typ 2
nach IEC 61643-11  : Class I + Class II
Energetisch koordinierte Schutzwirkung zum Endgerät  : Typ1 + Typ2
Höchste Dauerspannung  : 255 V AC
Schutzpegel  : <= 1,5 kV
Blitzstoßstrom (10/350 µs)
[L1+L2+L3+N-PE] (Itotal )  : 25 kA
Blitzstoßstrom (10/350 µs)
[L, N-PE] (Iimp )  : 12,5 kA
Folgestromlöschfähigkeit AC (Ifi): 25 kAeff
Max.netzseitiger
Überstromschutz  : 160 A gG
Funktions-/ Defektanzeige  : grün / rot

Energetische Koordination nach DIN EN 62305-4
Ableiter der Red/Line-Familie, sowie direkt zum
Endgerät
liefern und inkl. aller Nebenarbeiten und
benötigtem Zubehör betriebsfertig montieren
Menge: 16,000 St
Kostengruppe - DIN 276/2008: 446

**2.10.20 Kombi-Ableiter-Modul, Typ 1/ P1 für 2-Draht Bussysteme TGA-Anlagen**
Kombi-Ableiter-Schutzmodul der Ableiterklasse
Type 1 / P1, geprüft nach EN 61643-21 und energetisch koordiniert nach IEC 61643-21 zum Schutz
zweier Doppeladern erdpotentialfreier Bussysteme
oder Videoübertragungen. Für hohe Datenraten geeignet. Mit integriertem LifeCheck für berührungslose
Ableiterprüfung. LifeCheck erkennt thermische oder
elektrische Überlastzustände nach denen der Ableiter
auszutauschen ist.

Ableiterklasse  : Typ 1 / P1
Ableiterüberwachung  : LifeCheck
Nennspannung  : 5 V
Höchste Dauerspannung DC  : 6,0 V
Höchste Dauerspannung AC  : 4,2 V
Nennstrom bei 45°C  : 1,0 A
C2 Nennableitstoßstrom
pro Ader (8/20 µs)  : 10  kA
C2 Nennableitstoßstrom
Gesamt (8/20 µs)  : 20 kA
D1 Blitzstoßstrom
pro Ader(10/350 µs)  : 2,5 kA
D1 Blitzstoßstrom
Gesamt (10/350 µs)  : 10 kA
Einsteckbar über  : Basisteil BXT BAS
  BSP BAS 4

liefern und inkl. zugelassenem Befestigungsmaterial betriebsfertig montieren
Menge: 14,000 St
Kostengruppe - DIN 276/2008: 446

**2.10.30 Kombi-Ableiter für Datennetze und Ethernet-Anwendungen**
Kompakter Kombi-Ableiter der Übertragungsklasse
EA nach ISO/IEC 11801 zum Schutz von Datenschnittstellen vor Blitzströmen und Überspannungen in Ethernet Anwendungen bis 10 GBit und Powerover-Ethernet (bis 4PPoE). Schutz von 4 Aderpaaren
über RJ45-Buchsen voll geschirmte Ausführung geprüft nach EN/IEC 61643-21. Ableiterklasse Typ 1/
P2, Impulskategorie: D1, C1, C2, C3, B2
integrierte Statusanzeige, Überwachung über separate FM-Einheit, platzsparend, Baubreite 19 mm,
Erdung über 35 mm Hutschiene oder über gehäuseseitigem Schraubanschluss.
Ableiterklasse  : Typ 1 / P1
Ableiterüberwachung  : LifeCheck
Nennspannung  : 3,3 V
Höchste Dauerspannung  : 3,3 V DC
Nennstrom bei 70°C  : 1,5 A
Übertragungsklasse
nach ISO/IEC 11801  : EA
Grenzfrequenz (fG )  : 500 MHz
C2 Nennableitstoßstrom
pro Ader (8/20 µs)  : 2,5 kA
C2 Nennableitstoßstrom
gesamt (8/20 µs)  : 10 kA
D1 Blitzstoßstrom (10/350 µs)
pro Ader  : 0,5 kA
Leitungsanschluss  : RJ45 Buchsen

liefern und inkl. zugelassenem Befestigungsmaterial betriebsfertig montieren
Menge: 3,000 St
Kostengruppe - DIN 276/2008: 446

**2.10.40 Blitzstromtragfähiges DRL-Steckmagazin für 100 V Lautsprecherleitung**
Blitzstrom-Ableiter-Steckmagazin der Ableiterklasse
Type 1 ... LSA für 10 DA LSA-Trennleisten,
komplett bestückt mit 10 GDT 230 B3 FSD, geprüft
nach EN 61643-21, erweiterbar mit DRL-Schutzstecker
zum Kombi-Ableiter, integrierte Trennleistenkontakte
für Prüfen, Messen und Patchen bei gleichzeitigem
Schutz. Ableiter mit Fail-safe-Funktion und optischer
Defektanzeige.

Höchste Dauerspannung DC  : 180 V
Nennstrom  : 0,4 A

liefern und inkl. aller Nebenarbeiten und
benötigtem Zubehör betriebsfertig montieren
Menge: 20,000 St
Kostengruppe - DIN 276/2008: 446

**2.10.50 Überspannungs-Schutzstecker DRL 1DA für 100 V Lautsprecherleitung**
Überspannungs-Schutzstecker, der Ableiterklasse
Type 3 / P1 DEHNrapid LSA, geprüft nach
EN 61643-21 und energetisch koordiniert nach
IEC 61643-22 zu DRL-Steckmagazin Type 1,
zum Schutz einer Doppelader. Zusammen mit
Erdungsrahmen einsteckbar in LSA-Trennleisten
der Baureihe 2/10 oder direkt in das DRL-Steck-
magazin als Erweiterung zum Kombi-Ableiter.

max. Dauerspannung DC  :180 V
Nennstrom  : 0,4 A
liefern und inkl. aller Nebenarbeiten und
benötigtem Zubehör betriebsfertig montieren
Menge: 80,000 St
Kostengruppe - DIN 276/2008: 446

**2.10.60 PA-Anschlussklemme für Hutschiene**
Anschlussblock, Steckverbinder 2 Positionen
Erde grün/gelb 6-16 AWG

liefern, auf Putz montieren und inkl. aller Ne-
benarbeiten und benötigtem Zubehör betriebsfertig anschließen
Menge: 22,000 St
Kostengruppe - DIN 276/2008: 446

**2.10.70 Funktions-/Automatengehäuse mit Hutschiene bis 2 x 6 TE**
Isolierstoffgekapselte Niederspannungs-Schaltgeräte-
kombination in Kastenbauform nach IEC 61439 -2 für
Wandaufbau mit systembedingtem Klein- und Befestigungsmaterial, zugehöriger Hutschiene sowie Kabelverschraubungen.

Kastenunterteile und -deckel aus schlagfestem Polycarbonat, halogen- und silikonfrei Farbe RAL 7035,
Deckel transparent mit Schnellverschlüssen für Werkzeugbetätigung.

Höhe  : 300 mm
Breite  : 150 mm
Tiefe  : 170 mm
Farbe  : RAL 7035
Schutzart  : IP 65 nach IEC 60529
Schutzklasse  : Schutzklasse II
Schlagfestigkeit  : IK08
Werkstoff  : Polycarbonat
Halogenfreiheit  : ja

liefern, auf Putz montieren und inkl. aller Nebenarbeiten und benötigtem Zubehör betriebsfertig
anschließen
Menge: 14,000 St
Kostengruppe - DIN 276/2008: 443

**2.10.80 Funktions-/ Automatengehäuse mit Hutschiene bis 2 x 12 TE**
Isolierstoffgekapselte Niederspannungs-Schaltgeräte-
kombination in Kastenbauform nach IEC 61439 -2 für
Wandaufbau mit systembedingtem Klein- und Befestigungsmaterial, zugehöriger Hutschiene sowie Kabelverschraubungen.

Kastenunterteile und -deckel aus schlagfestem Polycarbonat, halogen- und silikonfrei Farbe RAL 7035,
Deckel transparent mit Schnellverschlüssen für Werkzeugbetätigung.

Höhe  : 300 mm
Breite  : 300 mm
Tiefe  : 170 mm
Farbe  : RAL 7035
Schutzart  : IP 65 nach IEC 60529
Schutzklasse  : Schutzklasse II
Schlagfestigkeit  : IK08
Werkstoff  : Polycarbonat
Halogenfreiheit  : ja

liefern, auf Putz montieren und inkl. aller Nebenarbeiten und benötigtem Zubehör betriebsfertig
anschließen
Menge: 2,000 St
Kostengruppe - DIN 276/2008: 443

**2.10.90 E30 Abzweigkasten LSA 200 x 200 x 112 mm**
Abzweigkasten, mit Schutzart IP 66, Ui=450 V AC,
M25, (4 seitlich), außenliegende Befestigungsstellen,
mit zeitsparender (löt-, schraub- und abisolierfreier)
Anschlusstechnik für Kabel mit Funktionserhalt nach
DIN 4102 Teil 12

Verbindungskasten bestückt mit zwei LSA-Plus-An-
schlussleisten, jeweils für 10 Doppeladern (2 x 10 DA),
die LSA-Plus-Kontakte sind für Massivleiter mit 0,4 - 0,8 mm
Durchmesser und einem Isolierungsaußendurchmesser
von 0,7 -1,6 mm geeignet.
Höhe  : 200 mm
Breite  : 200 mm
Tiefe  : 112 mm
Schutzart  : IP 66
Schutzklasse  : Schutzklasse II
Fu-Klasse  : E30
Farbe  : orange

liefern und inkl. aller Nebenarbeiten und benötigtem, zugelassenem Zubehör betriebsfertig montieren
Menge: 10,000 St
Kostengruppe - DIN 276/2008: 446

#### Titel 2.11 RWA-Anlage

**2.11.10 RWA-Zentrale**
RWA-Zentrale

1x Rauch-Module für 1x RWA-Bereich mit:
- 1x Aufschaltung der BMA
- 1x manuelle RWA-Auslösungslinie

2x Lüftungs-Module für 3x Lüftungsbereiche mit:
- 3x Lüftungstasterlinie
- 1x Lüftungstasterlinie (Alles)

4x Motor-Module für 12x Motorlinien mit:
 - 12x Motorkreis a. 1,A

1x Akku-Modul für folgende Meldungen:
- 1x RWA-Ausgelöst
- 1x Störung an GLT
- 1x Betriebsbereit

74x 2,5mm² Signal- und Motorklemmen
Schaltschrankgröße:
- 600x800x210 (BxHxT in mm)
Selbstüberwachendes modulares RWA-BUS-System.
Energieversorgung zertifiziert nach EN 12101-10 und
Funktionen nach prEN 12101-9, was im Wesentlichen
den Anforderungen der jeweiligen VdS-Prüfung
entspricht.

In Abhängigkeit vom Aufbau und Konfiguration
zum Anschluss von:
- 24V/DC RWA-Sicherheitsantrieben und 24V/DC

Lüftungsantrieben
- max. 15 RWA-Tastern, Typ RBH/.. je RWA-Bereich
- max. 15 Automatischen Meldern, Typ MSD u.

UTD 523 je RWA-Bereich
- Lüftungstastern, Typ LT/.., LTA/.. mit und
ohne "Klappen Auf" und "Wind/Regen" Anzeige
- Temperatursensoren, Typ TS/..
- Regenmelder RM/2 24V und Wind/Regenmeldern
WRM/2 24V - optional !

Die MZ3 Funktionen ermöglichen die
Schnittstellenlösungen zu LON, KNX und Kopplungen
von MZ3 Zentralen über CAN und LON Bus.
Servicefreundlicher Aufbau durch Signalisierung
und Speicherung von Ereignissen und Zuständen.

Alle Funktionen und Komponenten sind
vorkonfiguriert und Installationsfertig eingebaut im:
- Stahlblechgehäuse (Farbe RAL 7035)
- Schutzart IP55
- mit Schloss
- mit Notstromakkus und Ladeeinrichtung
 Mit Überwachungsfunktionen der
- Leitungsüberwachung der Melderkreise
(autom. Melder und RWA-Bedienstellen)
- Leitungsüberwachung der Motorkreise
- Netz- und Akkuüberwachung
- mit Störungsmeldung in der Zentrale und
an den RWA-Bedienstellen
- Datenbusleitung
Menge: 1,000 St
Kostengruppe - DIN 276/2008: 456

**2.11.20 RWA-Bedinstelle**
Druckknopf-Notauslösetaster mit Überwachung
für alle RWA-Steuerungen mit Funktionen
RWA-Auf und Reset/RWA-Zu und
Anzeigen RWA-Auf,Störung u.Betrieb
Menge: 1,000 St
Kostengruppe - DIN 276/2008: 456

### Abschnitt 3 Beleuchtungsanlagen

*Hinweis: Hinweistext*
Ausführungshinweis:

Nachfolgend aufgeführte Leuchten sind komplett betriebsfertig montiert und angeschlossen
anzubieten.

Bemusterungen sind vor Bestellung durchzuführen und werden nicht gesondert vergütet.
Zudem ist die Lichtfarbe abzustimmen.

In den nachfolgenden Positionen sind anteilig
sämtliche zur betriebsfertigen und systemzugehörigen Montage benötigten Klein- und Be-
festigungsmaterialien einzurechnen.

#### Titel 3.1 Beleuchtungsanlagen Halle

**3.1.10 Bestands Hallenbeleuchtung reinigen, montieren und wieder in betrieb nehmen**
Bereits demontierte Hallenbeleuchtung
fachgerecht reinigen und von
Verschmutzungen befreien.
Leuchten, Abdeckungen und sonstige Bauteile
auf sichtbare Beschädigungen prüfen.
Nach erfolgter Reinigung sämtliche Leuchten
wieder montieren, ausrichten und elektrisch anschließen.
Anschlussleitungen sowie Befestigungsmaterial auf
ordnungsgemäßen Zustand prüfen und vorhandene
Komponenten wiederverwenden.

Abschließend Funktionsprüfung der kompletten
Beleuchtungsanlage durchführen und
betriebsfertig übergeben.
Menge: 60,000 St
Kostengruppe - DIN 276/2008: 445

#### Titel 3.2 Beleuchtungsanlagen Innen

**3.2.10 LED-Einbauleuchte, DALI, 2500 lm, 4000 K**
Rundes Einbau-Downlight geringer Blendung (UGR<19)
Leuchtengehäuse aus Aluminium,
weiß pulverbeschichtet, mit integriertem Kühlkörper
und mattiertem Aluminiumreflektor

Farbe Leuchtenkörper  : weiß, RAL 9016
Leuchtenlichtstrom  : 2500 lm
Bemessungsleistung  : 31 W
Lichtausbeute  : 116 lm/W
Farbwiedergabeindex  : Ra > 80
Lebensdauer  : L80(tq 25 °C) = 50.000 h
Lichtfarbe  : neutralweiß
Farbtemperatur  : 4000 K
Maße (Ø x H)  : 160 mm x 109 mm,
  Leuchtenhöhe 35.5 mm
Schutzklasse  : II
Schutzart  : IP 65
Mit elektronischem Betriebsgerät, digital
dimmbar (DALI).
liefern und inkl. zugelassenem Befestigungsmaterial betriebsfertig montieren
Menge: 161,000 St
Kostengruppe - DIN 276/2008: 445

**3.2.20 LED-Einbauleuchte, DALI, 3950 lm, 4000 K**
LED-Einlegeleuchte Schutzart IP20
Leuchtengehäuse aus Aluminium-Profil,
weiß pulverbeschichtet, mit umlaufenden
Lichtkammern

Farbe Leuchtenkörper  : weiß, RAL 9016
Leuchtenlichtstrom  : 4950 lm
Bemessungsleistung  : 33 W
Lichtausbeute  : 116 lm/W
Farbwiedergabeindex  : Ra > 80
Lebensdauer  : L80(tq 25 °C) = 50.000 h
Lichtfarbe  : neutralweiß
Farbtemperatur  : 4000 K
Maße (L x B)  : 625 mm x 625 mm
  Leuchtenhöhe 15 mm
Schutzklasse  : I
Schutzart  : IP 20

Mit elektronischem Betriebsgerät, digital
dimmbar (DALI).

liefern und inkl. zugelassenem Befestigungsmaterial betriebsfertig montieren
Menge: 4,000 St
Kostengruppe - DIN 276/2008: 445

**3.2.30 LED-Anbauleuchte, DALI, 7400 lm, 4000 K**
LED-Feuchtraum-Anbauleuchte IP 66.
Für Decken- und Wand- sowie abgehängte
Montage. Abgehängte Montage über optionales Zubehör möglich. Montage über beiliegende Edelstahl-Befestigungsklammern.

Farbe Leuchtenkörper  : lichtgrau, RAL 7035
Leuchtenlichtstrom  : 7400 lm
Bemessungsleistung  : 58 W
Lichtausbeute  : 128 lm/W
Farbwiedergabeindex  : Ra > 80
Lebensdauer  : L80(tq 25 °C) = 50.000 h
Lichtfarbe  : neutralweiß
Farbtemperatur  : 4000 K
Maße (L x B)  : 1.500 x 74 mm
Leuchtenhöhe  : 63 mm
Schutzklasse  : I
Schutzart  : IP 66

Mit elektronischem Betriebsgerät, digital
dimmbar (DALI).

liefern und inkl. zugelassenem Befestigungsmaterial betriebsfertig montieren
Menge: 21,000 St
Kostengruppe - DIN 276/2008: 445

**3.2.40 Koordination und Abstimmung Lichtwände**
*** Pauschalposition
Koordination und Abstimmung mit dem
Trockenbaugewerk für sämtliche Lichtwände
und beleuchtete Trockenbaukonstruktionen,
einschließlich Aussparungen, Unterkonstruktionen,
Kabelwegen und Einbaupositionen der
Beleuchtungskomponenten.

liefern und inkl. zugelassenem Befestigungsmaterial betriebsfertig montieren
Menge: 1,000 psch
Kostengruppe - DIN 276/2008: 445

#### Titel 3.3 Beleuchtungsanlagen Außen

*Hinweis: Hinweistext*
Ausführungshinweis:

Die nachfolgenden LED-Leuchten sollen am
Gebäude, an der Fassade montiert werden.
In den nachfolgenden Positionen sind anteilig,
sämtliches zur betriebsfertigen und systemzugehörigem Montage benötigtes Klein- und
Befestigungsmaterial einzurechnen.

Montagehöhe LED-Leuchten  : ca. 2,20 m

**3.3.10 LED-Anbauleuchte,DALI, 1700 lm, 4000 K, IP 65**
Runde, dekorative LED-Anbauleuchte für Wand-
und Deckenmontage mit Schutzart IP 65.

Farbe Leuchtenkörper  : weiß, (RAL 9010)
Montageort  : Outdoor Wand
  ohne Einbauöffnung
Leuchtenlichtstrom  : 1700 lm
Bemessungsleistung  : 9 W
Lichtausbeute  : 100 lm/W
Farbwiedergabeindex  : Ra > 85
Lebensdauer  : L80(tq 25 °C) = 50.000 h
Lichtfarbe  : warmweiß, neutralweiß
Wählbare Farbtemperatur  : 3000 K, 4000 K
Leuchtendurchmesser  : 265 mm
Leuchtenhöhe  : 75 mm
Schutzklasse  : I
Schutzart  : IP 65
Glühdrahttest  : 650 °C
Stoßfestigkeitsgrad  : IK 10

Mit elektronischem Betriebsgerät, digital
dimmbar (DALI)

liefern und inkl. zugelassenem Befestigungsmaterial betriebsfertig montieren
Menge: 12,000 St
Kostengruppe - DIN 276/2008: 445

#### Titel 3.4 Rettungszeichenbeleuchtung

*Hinweis: Ausführungshinweis:*
Ausführungshinweis:
Nennbetriebsdauer: 3 h

In den nachfolgenden Positionen sind anteilig
sämtliche, zur betriebsfertigen und systemzugehörigen Montage benötigten, Klein- und Be-
festigungsmaterialien mit einzurechnen.

**3.4.10 Wireless Control Zentrale**
WirelessControl-Zentrale V3
WirelessControl System gem. DIN EN 62034,
VDE 0711-400 und DIN EN 60598-2-22 mit Zu-
lassung im 868MHz Band gem. ETSI EN 300
220.
Überwachung für Einzelbatterie Rettungszeichen- und Sicherheitsleuchten im Wireless
Control Funk-System mit automatischer Leuchtenerkennung.

Der Systemkontrollknoten ist durch folgende
Merkmale gekennzeichnet:
- Überwachung von Einzelbatterieleuchten
  mittels kabelloser Leuchtenüberwachung
- Überwachung von bis zu 240 Leuchten im
  Basis-Auslieferzustand.
- erweiterbar auf bis zu 1.000 Leuchten
- Abstände der Funkteilnehmer bis 30 m
  innerhalb von Gebäuden ohne den Einsatz
  von Repeatern möglich.
- jeder Funkteilnehmer fungiert ebenfalls
  als Repeater.
- mehrsprachige Benutzeroberfläche der
  Software
- Benutzeroberfläche mit verschieden autorisierbaren Benutzerebenen
- Status- und Fehlermeldungen via E-mail
  möglich
- Fernzugriff per Internet möglich
- Leuchten sind in Gruppen oder individuell
  durch die Zentraleinheit per Funk schaltbar
- Energiespar-Schaltung aller Dauerleuchten
  in Bereitschaft
- bis zu 300 Timer programmierbar
- Visualisierung von Leuchten auf Gebäudeplan per drag-and-drop
- Speicherung aller Testdaten, Export als
  Textdatei jederzeit möglich

Automatische Anmeldung der Leuchten an
Zentraleinheit mit Übermittlung von:
1. Leuchtentyp mit Bildinformation
2. Akkutyp
3. Bemessungsbetriebsdauer
4. Schaltungsart (Dauerschaltung /
  Bereitschaftsschaltung)

- Detailfenster für jede Leuchte zur Anzeige
  der Anmeldeinformation
- Abruf- und Ausdruckmöglichkeit der alten
  Tests
- integriertes Pegelmessgerät zur Anzeige
  der Funkfeldstärke von Funkteilnehmern
- automatischer Funktionstest mit täglichem/
  wöchentlichem Intervall und frei wählbaren
  Testzeiten
- automatische jährliche Betriebsdauerprüfung
  (Testdauer bis 8 Std.)
- Möglichkeit der manuellen Auslösung von
  Funktionstests bzw. Betriebstd.-prüfungen
- Sicherheitsfunktion auch bei Ausfall der
  Kommunikationsschnittstelle gewährleistet

Folgende differenzierte Fehlermeldungen der
Notleuchte werden gemeldet:
-Ladestörung
-Leuchtmittel defekt
-Betriebsdauer nicht erreicht
-Leuchte OK
-Keine Antwort

System besteht aus :
13" Netbook mit vorinstallierter WirelessControl
Software und USB  Koordinator

liefern und inkl. zugelassenem Befestigungsmaterial betriebsfertig montieren
Menge: 1,000 St
Kostengruppe - DIN 276/2008: 445

**3.4.20 Wandgehäuse für WL Zentrale**
Wandaufbaugehäuse zur Unterbringung der
vorher beschriebenen Position.

Abschließbares Wandgehäuse aus Aluminium-Druckguss und Kunststoff für die
Wireless-Control Zentrale (EL-WLTOUCH3).

Der Touch-PC, das Netzteil und das Funkmodul (EL-WLKOR1) werden durch die Unterbringung im Gehäuse gegen Fremdzugriff geschützt.

Abmessungen  : 354 x 261 x 71 mm
Farbe  : weiß / grau
liefern und inkl. zugelassenem Befestigungsmaterial betriebsfertig montieren
Menge: 1,000 St
Kostengruppe - DIN 276/2008: 445

**3.4.30 RZ-Leuchte WL LED 30 m/230 V/3 h**
LED-Rettungszeichenleuchte für Notbeleuchtung
nach DIN EN 1838
Lieferbar als selbsttestende
Einzelbatterieleuchte
Auswahl der Autonomie von 1h, 3h
und 8h über Dip-Schalter
Adressierbar (optional) ? DALI,
potentialfrei oder Wireless
Piktogramme im Lieferumfang enthalten

Akkulebensdauer von bis zu 10 Jahren
techn. Lebensdauer der LED
> 100.000 Stunden
Einfache und schnelle Montage
Wartungsfreundlich
Lichtaustritt an der Unterseite des Gehäuses

Technische Daten:
Erkennungsweite: 30m (doppelseitig)
Betriebsspannung: 220-240 V AC / 50-60 Hz
Akku: 4,8/ 1,2 Ah
Akku Überladeschutz / Tiefentladeschutz
Überbrückungszeit Akku: 1h/3h/8h
(über Dip-Schalter)
Lichtquelle: 24 LED
Lichtstärke Notbetrieb:
1h = 350 lm / 3h = 240 lm / 8h = 100 lm

Zulassungen: EN 60598-1, EN 60598-2-22,
EN 55015, EN 61547, EN 61000-3-2,
EN 61000-3-3

Umgebungstemperatur: 5 ... 40 °C
Luftfeuchtigkeit: Bis zu 95 %
Schutzgrad: IK03
Schutzart: IP40

Maße: B: 310 mm H: 215 mm T: 35 mm
liefern und inkl. aller Nebenarbeiten und benötigtem Zubehör betriebsfertig montieren.
Menge: 7,000 St
Kostengruppe - DIN 276/2008: 445

**3.4.40 RZ-Leuchte WL LED 24 m/230 V/3 h**
LED-Rettungszeichenleuchte für Notbeleuchtung
nach DIN EN 1838
Lieferbar als selbsttestende
Einzelbatterieleuchte
Auswahl der Autonomie von 1h, 3h
und 8h über Dip-Schalter
Adressierbar (optional) ? DALI,
potentialfrei oder Wireless
Piktogramme im Lieferumfang enthalten

Akkulebensdauer von bis zu 10 Jahren
techn. Lebensdauer der LED
> 100.000 Stunden
Einfache und schnelle Montage
Wartungsfreundlich
Lichtaustritt an der Unterseite des Gehäuses

Technische Daten:
Erkennungsweite: 30m (doppelseitig)
Betriebsspannung: 220-240 V AC / 50-60 Hz
Akku: 4,8/ 1,2 Ah
Akku Überladeschutz / Tiefentladeschutz
Überbrückungszeit Akku: 1h/3h/8h
(über Dip-Schalter)
Lichtquelle: 24 LED
Lichtstärke Notbetrieb:
1h = 350 lm / 3h = 240 lm / 8h = 100 lm

Zulassungen: EN 60598-1, EN 60598-2-22,
EN 55015, EN 61547, EN 61000-3-2,
EN 61000-3-3

Umgebungstemperatur: 5 ... 40 °C
Luftfeuchtigkeit: Bis zu 95 %
Schutzgrad: IK03
Schutzart: IP40
Maße: B: 310 mm H: 215 mm T: 35 mm

liefern und inkl. aller Nebenarbeiten und benötigtem Zubehör betriebsfertig montieren.
Menge: 10,000 St
Kostengruppe - DIN 276/2008: 445

**3.4.50 SL-Leuchte WL LED 230 V/3 h Deckeneinbau**
LED-Sicherheitsleuchte für Notbeleuchtung
nach DIN EN 1838
Bereitschaftsschaltung
Lieferbar als selbsttestende
Einzelbatterieleuchte
Auswahl der Autonomie von 1h, 3h oder
8h über DIP-Schalter
Adressierbar (optional) ? DALI,
potentialfrei oder Wireless
Austauschbare Linse für Fluchtwege /
Antipanik Bereiche
Große Montageabstände

Akkulebensdauer von bis zu 10 Jahren
techn. Lebensdauer der LED
> 100.000 Stunden
Einfache und schnelle Montage
Wartungsfreundlich

Technische Daten:
Betriebsspannung  : 220-240 V AC / 50-60 Hz
Leistungsaufnahme  : 4 W / 4,2 VA
Akku  : 6,4 V/1,2 Ah
Akku Überladeschutz / Tiefentladeschutz
Ladedauer  : 16 Stunden
Überbrückungszeit Akku : 1h/3 h/8h
(über Dip-Schalter)
Lichtquelle  : 1 weiße Power-LED
Lichtstärke Notbetrieb  : 1h = 300 lm / 3h = 200 lm
  8h = 90 lm

Zulassungen  : EN 60598-1
  EN 60598-2-22
  EN 55015
  EN 61547
  EN 61000-3-2,
  EN 61000-3-3

Umgebungstemperatur  : 5 ... 40 °C
Luftfeuchtigkeit  : Bis zu 95 %
Schutzgrad  : N/A
Schutzart  : IP40
Maße  : Ø 130 mm H: 37mm
  Ø 122mm (Deckenausschnitt)
Gewicht  : ca. 360 g
Farbe  : Weiß, RAL 9010
Materialien  : PC/ABS
Montageart  : Deckeneinbau

liefern und betriebsfertig inkl. aller Nebenarbeiten und benötigtem Zubehör montieren
Menge: 28,000 St
Kostengruppe - DIN 276/2008: 445

**3.4.60 SL-Leuchte WL LED 230 V/3 h Deckenaufbau**
LED-Sicherheitsleuchte für Notbeleuchtung
nach DIN EN 1838
Bereitschaftsschaltung
Lieferbar als selbsttestende
Einzelbatterieleuchte
Auswahl der Autonomie von 1h, 3h oder 8h
über DIP-Schalter
Adressierbar (optional) ? DALI,
potentialfrei oder Wireless
Austauschbare Linse für Fluchtwege /
Antipanik Bereiche
Große Montageabstände

Akkulebensdauer von bis zu 10 Jahren
techn. Lebensdauer der LED
> 100.000 Stunden
Einfache und schnelle Montage
Wartungsfreundlich

Technische Daten:
Betriebsspannung  : 220-240 V AC / 50-60 Hz
Leistungsaufnahme  : 4 W/4,2 VA
Akku  : 6,4 V/1,2 Ah
Akku Überladeschutz / Tiefentladeschutz
Ladedauer  : 16 Stunden
Überbrückungszeit Akku : 1h/3 h/8h
(über Dip-Schalter)
Lichtquelle  : 1 weiße Power-LED
Lichtstärke Notbetrieb  : 1h = 300 lm / 3h = 200 lm
  8h = 90 lm

Zulassungen  : EN 60598-1
  EN 60598-2-22,
  EN 55015
  EN 61547,
  EN 61000-3-2
  EN 61000-3-3

Umgebungstemperatur  : 5 ... 40 °C
Luftfeuchtigkeit  : Bis zu 95 %
Schutzgrad  : N/A
Schutzart  : IP40
Maße  : Ø 110 mm H: 40 mm
Gewicht  : ca. 330g
Farbe  : Weiß, RAL 9010
Materialien  : PC/ABS
Montageart  : Deckenanbau
liefern und betriebsfertig inkl. aller Nebenarbeiten und benötigtem Zubehör montieren.
Menge: 3,000 St
Kostengruppe - DIN 276/2008: 445

**3.4.70 SI-Leuchte WL LED 230V/3h 5 Lux Deckeneinbau**
LED-Sicherheitsleuchte für Notbeleuchtung
nach DIN EN 1838
Bereitschaftsschaltung
Lieferbar als selbsttestende Einzelbatterieleuchte
Auswahl der Autonomie von 1h, 3h oder 8h über
DIP-Schalter, DALI, potentialfrei oder Wireless
5 Lux Linse für Erste-Hilfe-Stellen,
Feuerlöscherausrüstung und Feuermelder.
techn. Lebensdauer der LED
100.000 Stunden, einfache und schnelle Montage,
Wartungsfreundlich

Technische Daten:

Betriebsspannung  : 220-240 V AC / 50-60 Hz
Leistungsaufnahme  : 2,7 W / 3,4 VA
Akku  : 4,8 V/1,7 Ah NiMH
  Akku Überladeschutz /
  Tiefentladeschutz
Ladedauer  : 23 Stunden
Überbrückungszeit Akku : 1h/3 h/8h
  (über Dip-Schalter)
Lichtquelle  : 1 weiße Power-LED
Lichtstärke Notbetrieb  : 1h = 300 lm
  3h = 240 lm
  8h = 110 lm
Umgebungstemperatur  : 5 ... 40 °C
Luftfeuchtigkeit  : Bis zu 95 %
Schutzgrad  : N/A
Schutzart  : IP40
Maße  : Ø 130 mm H: 37 mm
  Ø 122mm (Deckenausschnitt)
Gewicht  : ca. 360 g
Farbe  : Weiß, RAL 9010
Materialien  : PC/ABS
Montageart  : Deckeneinbau

liefern und betriebsfertig inkl. aller Nebenarbeiten und Zubehör montierten
Menge: 5,000 St
Kostengruppe - DIN 276/2008: 445

**3.4.80 SL-Leuchte WL LED 230 V/3 h Deckenaufbau**
LED-Sicherheitsleuchte, für
Notbeleuchtung nach DIN EN 1838
Für eine großflächige Abdeckung und
große Montagehöhen
Lieferbar als selbsttestende Einzelbatterieleuchte
Auswahl der Autonomie von 1h, 3h
und 8h über Dip-Schalter
Adressierbar (optional) ? DALI,
potentialfrei oder Wireless

Akkulebensdauer von bis zu 10 Jahren
techn.
Lebensdauer
der LED  : 100.000 Stunden

Einfache und schnelle Montage
Wartungsfreundlich

Technische Daten:
Betriebsspannung  : 220-240 V AC / 50-60 Hz
Leistungsaufnahme  : 3 W / 3,4 VA
Akku Überladeschutz / Tiefentladeschutz
Ladedauer  : 16 h.
Überbrückungszeit Akku : 1h/3h/8h
(über Dip-Schalter)
Lichtquelle  : 1 weiße Power-LED
Lichtstärke Netzbetrieb  : N/A
Lichtstärke Notbetrieb  : 1h = 360 lm
  3h = 170 lm
  8h = 170 lm

Zulassungen  : EN 60598-1
  EN 60598-2-22
  EN 55015
  EN 61547
  EN 61000-3-2
  EN 61000-3-3

Umgebungstemperatur  : 5 ... 40 °C
Luftfeuchtigkeit  : Bis zu 95 %
Schutzgrad  : IK08
Schutzart  : IP20
Abmessungen  : B: 160mm H: 160mm T: 48mm
Gewicht  : ca. 618g
Farbe  : Weiß, RAL 9010
Materialien  : ABS/PC
Montageart  : Deckenmontage

liefern und inkl. aller Nebenarbeiten und benötigtem Zubehör betriebsfertig montieren.
Menge: 21,000 St
Kostengruppe - DIN 276/2008: 445

**3.4.90 SI-Leuchte WL LED 230V/3h sym. Wandanbau IP 65**
LED-Sicherheitsleuchte für Notbeleuchtung nach
DIN EN 1838, Bereitschaftsschaltung.
Lieferbar als selbsttestende Einzelbatterieleuchte
Auswahl der Autonomie von 1h, 3h und 8h über
Dip-Schalter, DALI, potentialfrei oder Wireless
Umgebungstemperatur bis -25 °C, Montage ohne
separates Batteriegehäuse oder Akkuheizung.
Techn. Lebensdauer der LED 100.000 Stunden,
Einfache und schnelle Montage, wartungsfreundlich,
zusätzlicher Akku wird benötigt

Technische Daten:
Betriebsspannung  : 220-240 V AC / 50-60 Hz
Leistungsaufnahme  : 4,8 W / 5 VA
Akkudaten  : 1h/3h: 4,8 V/1 Ah
  8h: 2 x 4,8 V/1 Ah
Akku Überladeschutz / Tiefentladeschutz
Ladedauer  : 16 Stunden
Überbrückungszeit Akku : 1h/3h/8h
  (über Dip-Schalter)
Lichtquelle  : 1 Power LED
Lichtstärke Netzbetrieb  : n. v.
Lichtstärke Notbetrieb  : 1h = 280 lm
  3h = 120 lm
  8h = 110 lm
Umgebungstemperatur  : -25 ... 40 °C
Luftfeuchtigkeit  : Bis zu 95 %
Schutzgrad  : IK10
Schutzart  : IP 65
Maße (BxHxT)  : 160 x 160 x 70 mm
Gewicht  : ca. 618 g
Farbe  : Weiß RAL 9010
Materialien  : ABS/PC, PC
Montageart  : Wandaufbaumontage

liefern und inkl. aller Nebenarbeiten und
benötigtem Zubehör betriebsfertig montieren
Menge: 6,000 St
Kostengruppe - DIN 276/2008: 445

**3.4.100 Schutzkorb für RZ und SL-Leuchte**
Schutzkorb zur vorgenannter Position

liefern und betriebsfertig inkl. aller Nebenarbeiten
und benötigtem Zubehör montieren
Menge: 24,000 St
Kostengruppe - DIN 276/2008: 445

**3.4.110 Inbetriebnahme und Programmierung Erweiterung**
*** Pauschalposition
Programmierung und Inbetriebnahme der Notleuchten
Überprüfung des gesamten Sicherheitsbeleuchtungsanlagesystems auf Betriebs- und Funktionssicherheit.
In Betrieb nehmen der RZ/SI-Bel. mit den für den Einsatzort notwendigen Systemparametern.

Erstellung Inbetriebnahmeprotokoll mit entsprechendem
Funktionsprobenachweis aller Teilnehmer.

Vernetzung der Zentrale mit allen erforderlichen Daten,
die einen Betrieb und eine eindeutige Raumzuordnung
ermöglichen.

Erstellen der notwendigen Einträge in das Betriebsbuch
und Aushändigung an den Betreiber.
Menge: 1,000 psch
Kostengruppe - DIN 276/2008: 445

**3.4.120 Messung und Nachweis der Beleuchtungsstärke**
Menge: 1,000 St
Kostengruppe - DIN 276/2008: 445

**3.4.130 Instandhaltung der Sicherheits- und Rettungszeichenbeleuchtung**
*** Bedarfsposition ohne GB
Für die vorher beschriebene Rettungszeichenbeleuchtung ist zur Aufrechterhaltung der Funktion, eine Instandhaltung für den Zeitraum von
4 Jahren, nach Inbetriebnahme der Anlage, zu
übernehmen.

Der Bauherr behält sich vor, die Instandhaltung
zusammen mit den Bauleistungen zu beauftragen.

Grundsätzlich sind eine Wartung im Jahr und
eine Inspektionen im Jahr in etwa gleichen Zeitabständen durchzuführen.

Alle notwendigen Arbeitsmaterialien, Fahrtzeiten, Fahrtkosten sind in den Preis mit einzurechnen und werden nicht gesondert vergütet.

Über jede durchgeführte Inspektion und Wartung ist ein Bericht anzufertigen und dem Bauherrn unverzüglich in 2-facher Ausfertigung
zu überreichen. Ein Anlagenbetriebsbuch ist
zu führen.

Die Wartungsarbeiten sind gemäß den aktuell,
gültigen DIN VDE/ DIN EN Normen, den Herstellerangaben sowie den allgemeinen, anerkannten Regeln der Technik durchzuführen.

Es ist ein Jahres-Instandhaltungs-Preis anzugeben, welcher die jährlichen Wartungen beinhaltet.

Dem Angebot ist ein Instandhaltungsvertrag
beizufügen!
Menge: 4,000 St
Kostengruppe - DIN 276/2008: 445

### Abschnitt 4 Informationstechnische Anlagen

#### Titel 4.1 Datentechnik

*Hinweis: Beschreibung einer anwendungsneutralen Kommunikationskabelanlage*
Für das Projekt ist eine anwendungsneutrale
Kommunikationskabelanlage zu errichten und
die Funktion nachzuweisen.

Beschreibung eine Kupferleiter-Kommuni-
kationskabelanlage Stand 2019

Wie in DIN EN 50173-2 und in DIN EN 50173-6
gefordert, muss die Kommunikationskabelanlage ohne Einschränkungen einen funktionsgerechten Betrieb von mehr als 10 Jahren ermöglichen.

Die technischen Vorgaben für die Kommunikationskabelanlage sind nach DIN EN 50173 einzuhalten. Die Anforderungen zur Installationsplanung sowie Installationspraktiken sind in der DIN
EN 50174 beschrieben und nachzuweisen. Es
ist der Nachweis für die Funktion der installierten
Verkabelung wie in DIN EN 50346 beschrieben
zu erbringen. Nach Inbetriebnahme können Störeinkopplungen zu Fehlern in anwendungsneutralen Kommunikationskabelanlagen führen.

DIN EN 50310 beschreibt die Maßnahmen für
Erdung und Potentialausgleich in Gebäuden mit
Einrichtungen der Informationstechnik. Durch
diese Maßnahmen können Fehler in der anwendungsneutralen Kommunikationskabelanlage verringert/beseitigt werden.

Das Leistungsvermögen der Übertragungsstrecken in der Kommunikationskabelanlage ist für
dieNetzanwendung 10 GBASE-T nach IEEE
802.3:2015 auszulegen. Daher müssen die Da-
tenkabel die Werte nach DIN EN 50288, Teile
-10-1: 2013
-10-2: 2016
-11-1: 2013
-11-2: 2016
erfüllen.

Produkte der Kategorie 8 bieten optimierte
Leistungsmerkmale bis 2000 MHz. RJ-45-Kom-
ponenten bis 2000 MHz müssen die Vorgaben
der DIN EN 60603-7-81:2016, Installationskabel
die der IEC 61156-9:2016-02 und flexible Leitungen die der IEC 61156-10:2016-02 erfüllen. Eine
Verkabelung mit Cat.8.1 Komponenten nach IEC
60603-7-81, DIN EN 60603-7-81 Berichtigung
1:2017-12; sind abwärts kompatibel von 40GBase-T
bis 1GBase-T und bietet dem Anwender dadurch
einen großen Einsatzbereich.

Bei der Verlegungen von Datenkabeln und Niederspannungskabeln sind die Empfehlungen der DIN
EN50174-2:Beiblatt 1:2015 zu berücksichtigen,
besonders im Hinblick auf Fernspeisung von Endgeräten nach IEEE 802.3:2015 (Remote Powering).
Ferner sind die Festlegungen der Trennklasse DIN
EN 50174-2:2015 durch Berechnung nachzuweisen.
Das verwendete Datenkabel muss die geforderte
Eurobrandklasse erfüllen, die in der Leistungserklärung (engl. Declaration of Performance, kurz DoP)
beschrieben ist. Diese Leistungsklasse wird im
Leistungsverzeichnis angegeben und muss nachgewiesen werden.

Um ein Automatisiertes Infrastruktur Managementsystem(AIM) wie in Anhang A2 der DIN EN 50174-
1:2015 beschrieben nachrüsten zu können, sind
Verteiler mit 19“ Frontblenden mit Bohrungen zu
verwenden, die das nachträgliche Anbringen von
RFID-Antennen ermöglicht. Die Tüllen der Stecker
am Patchkabel müssen so konstruiert sein, dass
die nachträgliche Anbringung einer Transponderhalterung zur Aufrüstung zu einem AIM-System realisiert werden kann. Die bestehende anwendungsneutrale Kommunikationskabelanlage soll nur mit
zusätzlichen AIM-Komponenten zu einem AIM-
System erweitert werden.

Die nachfolgen Parameter und Funktionen sind bei
Angebotsabgabe durch Datenblätter nachzuweisen.

Vorwort für Messtechnik einer anwendungsneutralen Kommunikationskabelanlage 2019

Abnahmemessungen von informationstechnischen
Verkabelungen mit  Kupfer Twisted Pair und LWL
(Lichtwellenleiter) -Kabel sind ein wichtige Bestandteil eines Projektes. Diese sind für alle am Projekt
beteiligten Parteien aus den folgenden Gründen
wichtig:

- Abnahmemessungen geben Bauherren und
  Planern die Sicherheit, dass die installierte
  Verkabelung die im Pflichtenheft spezifizierten
  Übertragungseigenschaften einhält.
- Für den Errichter der Anlage dienen die Abnahmemessungen als Nachweis, dass alle Strecken
  die im Pflichtenheft spezifizierten Übertragungseigenschaften einhalten.

- Die Abnahmemessungen dienen auch als Nachweis über die Anzahl, Benennung nach Vorgabe
  des Bauherren und Längen der installierten
  Strecken.

Vorwort für Messtechnik bei einer Kupfer-Ver-
kabelung 2019

Bei der Abnahmemessung von Kupfer-Verkabelun-
gen werden mit sog. Zertifizierern verschiedene
Gleichstrom und Hochfrequenz Parameter jeder
Strecke gemessen und mit den Normvorgaben verglichen.

Die wichtigen Gleichstromwerte sind hier der Verdrahtungsplan, Schleifenwiderstand, Laufzeit und
Laufzeit-Differenz. Die Hochfrequenz-Parameter
umfassen die Einfügedämpfung, Nahnebensprechdämpfung (engl. NEXT), Rückflussdämpfung (engl.
Return Loss), Dämpfungs-Nahnebensprechdämp-
fungs-Verhältnis (engl. ACR-N) und Dämpfungs-
Fernnebensprechdämpfungs-Verhältnis (engl. ACR
-F). Da NEXT, ACR-N und ACR-F zwischen zwei
Aderpaaren gemessen werden, der Einfluss aller
vier Paare aufeinander jedoch auch berücksichtigt
werden muss, berechnen die Geräte für NEXT, ACR
-N und ACR-F auch die sog. leistungssummierten
Werte, z.B. die leistungssummierte Nahnebensprechdämpfung (PS NEXT). Eine vollständige
Liste der zu messenden Parameter befindet sich
in DIN EN 50173-1:2011, Anhang I.

Messtechnik bei einer Kupfer-Verkabelung mit
RJ-45 Anschlusskomponenten Cat.8 und Installationskabellänge von 1-90 m

Bei der Abnahmemessung von Kupfer-Verkabelun-
gen werden mit sog. Zertifizierern verschiedene
Gleichstrom und Hochfrequenz Parameter jeder
Strecke gemessen und mit den Normvorgaben verglichen.
Hierzu gehören:
- Verdrathungsplan
- Gleichstrom-Schleifenwiderstand (engl. DCLR)
- Gleichstrom-Widerstandsunterschied
- Laufzeit
- Laufzeitunterschied
- Einfügedämmung
- Rückflussdämpfung (engl. Return Loss
- Nehnebensprechdämpung (engl. NEXT)
- leistungssummierte Nahnebensprechdämpfung (PS NEXT)
- Dämpfungs-Nahnebensprechdämpfungs-Ver-
  hältnis (engl. ACR-N)
- leistungsummiertes Dämpfungs-Nahneben-
  sprechdämpfungs-Verhältnis (engl. PSACR-N)
- Dämpfungs-Fernnebensprechdämpfungs-Ver-
  hältnis (engl. ACR-F)
- leistungssummiertes Dämpfungs-Fernneben-
  sprechdämpfungs-Verhältnis (engl. PSACR-F)

Bei geschirmten Verkabelungen der Klasse I
sind zusätzlich folgende Parameter zu messen:
- Unsymmetriedämpfung am nahen Ende
  (engl. TCL)
- pegelgleiche Unsymmetriedämpfung am fernen
  Ende (engl. ELTCTL)

Weitere berechnete Parameter befinden sich in
DIN EN 50173-1.Für die Linkklasse I (bis 2000MHz),
bestehend aus RJ45-Komponenten der Kategorie
8.1 und Datenkabel der Kategorie 8 sind folgende
Mindestanforderungen bezüglich der Streckenlänge
nachzuweisen:
- Verkabelungsstreccke (engl. permanent link) =
  fest installierte Strecke; die maximal zulässige
  Länge beträgt 24 m

- Übertragungsstrecke (engl. channel)  = fest installierte Strecke inklusive aller Schnüre; die max.
  zulässige Länge beträgt 30 m

Für die Linkklasse EA (bis 500MHz) bestehend
aus RJ45-Komponenten der Kategorie 6A oder-8.1
undDatenkabel der Kategorie 6A, oder höher sind
folgende Mindestanforderungen bezüglich der Streckenlänge nachzuweisen:
- Verkabelungsstrecke (engl. permanent link) =
  fest installierte Strecke; die maximal zulässige
  Länge beträgt 90 m
- Übertragungsstrecke (engl. channel)  = fest
  installierte Strecke inklusive aller Schnüre; die
  maximal zulässige Länge beträgt 100 m

Hinweis:
Bei Messung der Übertragungsstrecke (engl.
channel) müssen die jeweiligen Schnüre der
jeweiligen Strecke verwendet werden. Die
Schnüre müssen nach der Messung vor Ort
bleiben. Werden diese von der Strecke entfernt,
ist die Messung nicht mehr gültig. Deshalb
muss eine Messung für die fest installierte
Strecke (Verkabelungsstrecke, engl. permanent link) durchgeführt werden.

Beschreibung einer anwendungsneutralen
Kommunikationskabelanlage
Für das Projekt ist eine anwendungsneutrale
Kommunikationskabelanlage zu errichten und
die Funktion nachzuweisen.
Beschreibung einer Lichtwellenleiter-Kom-
munikationskabelanlage Stand 2019
Für das Projekt ist eine anwendungsneutrale
Kommunikationskabelanlage zu errichten. Wie
in DIN EN 50173-2 und in DIN EN 50173-6 gefordert, muss die Kommunikationskabelanlage
ohne Einschränkungen einen funktionsgerechten
Betrieb von mehr als 10 Jahren ermöglichen.

Die technischen Vorgaben für die Kommunikationskabelanlage  sind nach DIN EN 50173 einzuhalten.
Die Anforderungen zur Installationsplanung sowie
Installationspraktiken sind in der DIN EN 50174
beschrieben und nachzuweisen. Es ist der Nachweis für die Funktion der Installierten Verkabelung
wie in DIN EN 50346 beschrieben zu erbringen.

Es sind überwiegend vorkonfektionierte Kabel
einzusetzen. In der DIN EN 50174-2 wird ein verbessertes Übertragungsverhalten mit vorkonfektionierten Kabel beschrieben. Die Zugbelastung
des Faseraufteilers soll die Zugbelastung von
400Nm unterstützen.
Für Standard-Netzanwendungen sind je nach
Übertragungslänge und Dämpfungsbudget OM3-
oder OM4-Fasern einzusetzen. Wenn die Netzanwendung eine zusätzliche Übertragungswellenlänge von 953nm benötigt sind OM5 Fasern
einzusetzen. Um ein Automatisiertes Infrastruktur Managementsystem (AIM) wie in Anhang A2
der DIN EN 50174-1:2015 beschrieben nachrüsten zu können, sind Verteiler mit 19“.

Frontblenden mit Bohrungen zu verwenden, die
das nachträgliche Anbringen von RFID-Antennen
ermöglicht. Die Tüllen der Stecker am Patchkabel
müssen so konstruiert sein, dass die nachträgliche
Anbringung einer Transponderhalterung zur Aufrüstung zu einem AIM-System realisiert werden kann.
Die bestehende anwendungsneutrale Kommunikationskabelanlage soll nur mit zusätzlichen AIM-
Komponenten erweitert werden.

Die nachfolgen Parameter und Funktionen sind
bei Angebotsabgabe Datenblätter nachzuweisen.

Vorwort für Messtechnik einer anwendungsneutralen Kommunikationskabelanlage 2019
Abnahmemessungen von informationstechnischen
Verkabelungen mit  Kupfer Twisted Pair und LWL
(Lichtwellenleiter) -Kabel sind ein wichtiger Be-
standteil eines Projektes. Diese sind für alle am
Projekt beteiligten Parteien aus den folgenden
Gründen wichtig:
- Abnahmemessungen geben Bauherren und
  Planern die Sicherheit, dass die installierte
  Verkabelung die im Pflichtenheft spezifizierten
  Übertragungseigenschaften einhält.
- Für den Errichter der Anlage dienen die Abnahmemessungen als Nachweis, dass alle Strecken
  die im Pflichtenheft spezifizierten Übertragungseigenschaften einhalten.
- Die Abnahmemessungen dienen auch als Nachweis über die Anzahl, Benennung nach Vorgabe
  des Bauherren und Längen der installierten
  Strecken.

Vorwort für Messtechnik bei einer LWL-Ver-
kabelung 2019
Vor den Messungen ist die Qualität der Stecker-
Endflächen durch eine optische Steckerprüfung
durchzuführen. Bei der Abnahmemessung an LWL
Verkabelungen wird die Einfügedämpfung  jeder
Faserstecke mittels einer Lichtquelle und einem
Leistungsmesser gemessen. Optional kann so
auch die Länge der Strecke ermittelt werden. Die
Messung der Einfügedämpfung und Länge der
Strecke ist maßgeblich dafür  welche Applikationen später auf der Strecke übertragen werden
können. Wie in DIN EN 50173-1 gefordert und in
EN 50346 festgelegt muss der Nachweis der Po-
larität erfolgen.
Zusätzlich kann noch eine Messung mit einem
OTDR (Optical Time Domain Reflectometer =
Optisches Zeitbereichs Reflektometer) durchgeführt werden. Mit der OTDR-Messung können einzelne Ereignisse entlang der Strecke gemessen
werden, z.B. ob Spleiße oder Steckverbindungen
auf der Strecke den Normvorgaben entsprechen.
Ein OTDR ermittelt zudem auch den genauen Ort
jedes Ereignisses und ist somit auch sehr gut zur
Fehlersuche geeignet.

*Hinweis: Hinweistext*
Ausführungshinweis Netzwerkschränke
(NWS):

Die einzelnen NWS-Komponenten müssen
mit einer dauerhaften und wischfesten Be-
schriftung versehen werden.

Als Fronttür eines NWS ist eine Sichttür mit
Verglasung vorzusehen. Die Erdung der NWS-
Komponenten muss sternförmig über die Po-
tentialausgleichschiene des Schrankes erfolgen.

**4.1.10 19" Wandgehäuse 27HE**
Wandgehäuse 27HE 19" mit Sichttüre

Maße (BxHxT)  : 600 x 600 x 500 mm

Gehäuse in Flat-Pack-Verpackung:
1 Wandteil
2 Grundträger
2 Dach-/Bodenbleche, mit Ausbrüchen zur Kabeleinführung über Bürstenleisten
2 Seitenwände, abschließbar
1 Sichttür, abschließbar, Sicherheitsschließung
3524 E, Türanschlag frei wählbar

Verbindungselemente zur werkzeuglosen Schnellmontage Erdungssatz zur systemgerechten Erdung
aller Gehäuseteile 2 19"-Profilschienen

liefern und inkl. zugelassenem Befestigungsmaterial betriebsfertig montieren
Menge: 1,000 St
Kostengruppe - DIN 276/2008: 457

**4.1.20 Erdungsschiene**
Für den Einbau in Netzwerkschränken oder
Wandverteiler-Gehäusen.

liefern und inkl. zugelassenem Befestigungsmaterial betriebsfertig montieren
Menge: 1,000 St
Kostengruppe - DIN 276/2008: 457

**4.1.30 Anschlussleiste 230V**
Anschlussleiste 230V, RAL 7035, 16A/
3600W, Anschlussleitung 3 m, IP 20, mit
Wippschalter

liefern und inkl. zugelassenem Befestigungsmaterial betriebsfertig montieren
Menge: 1,000 St
Kostengruppe - DIN 276/2008: 457

**4.1.40 Überspannungsschutz-Adapter zum Schutz der Netzversorgung**
Überspannungsschutz-Adapter zum Schutz
der Netzversorgung elektronischer Geräte vor
transienten Überspannungen Ableiter Typ 3
nach EN 61643-11

optische Funktionsanzeige  : grün
optische
Defektanzeige  : rot
Höchste Dauerspannung  : 255 V ac
Schutzpegel  : <= 1,5 kV
Gesamtableitstoßstrom  : 5 kA
max. netzseitiger
Überstromschutz: 16 A gL/gG oder B 16 A

Energetische Koordination nach DIN EN
62305-4 (VDE 0185-305-4) mit Typ 2- Ab-
leiter und Kombi-Ableiter Typ 1 der Red/Line-
Familie.

liefern und inkl. zugelassenem Befestigungsmaterial betriebsfertig montieren
Menge: 1,000 St
Kostengruppe - DIN 276/2008: 457

**4.1.50 Datenleitung 2-fach, Cat. 7a, halogenfrei**
Cu-Datenkabel bis 1.500 MHz, halogenfrei
2 x 4 x 2 x AWG22 für die strukturierte Ge-
bäudeverkabelung nach EN 50173-1, ISO/
IEC 11801, IEC 61156-5 und EN 50288-4-1

Datenkabel für die strukturierte Gebäudeverkabelung. Für die Übertragung von digitalen
und analogen Sprach-, Bild-, Multimedia-
und Datensignalen. Einsetzbar für alle ICT-
Netzanwendungen bis zur Klasse FA
(1.000 MHz) gemäß EN 50173-1 und ISO/IEC
11801, darüber hinaus auch für Multimedia-
Anwendungen im CATV-Frequenzbereich bis
862 MHz gemäß IEC 15018.

Aufgrund des erhöhten Leiterquerschnitts hervorragend für Power over Ethernet (PoE) /
PoE+ geeignet.
Garantierte Grenzwerte nach Cat.8a

Mantel  : FRNC/LS0H
Farbe  : orange RAL 2003

liefern und inkl. zugelassenem Befestigungsmaterial betriebsfertig montieren
Menge: 1250,000 m
Kostengruppe - DIN 276/2008: 457

**4.1.60 LWL-Universalkabel**
LWL-Universalkabel, A/I-DQ(ZN)BH 1 x
12G50/125 OM4, Faseranzahl: 8, Fasertyp:
G50/125 OM 4, orange, halogenfrei, nach IEC
60793-2-10, zum Aufbau von Übertragungsstrecken OF300 bei Anwendung 10GBase-LX4
gem. Tabelle F.4 in EN50173-1: 2011-09;

Anforderung:

Kabeldurchmesser  : max. 6,1 mm
Zugbelastung  : max. 1500 N kurzzeitig
Querdruckfestigkeit  : max. 10.000 N/m
  dauernd
Mantelfarbe  : orange

UV-Beständig-
keit  : gem. ISO 4892-2
Halogenfreiheit  : gem. IEC 60754-2
Längswasserdichtigkeit  : gem. IEC 60794-
  1-2-F5B
Flammwidrigkeit  : gem. ISO/IEC
  60332-1;
Fasertyp  : gem. IEC 60793-2-10
Dämpfung  : max. 1,0 dB/km
  1300 nm
Bandbreite  : max. 3500 MHz x km
  850 nm
Kabellänge  : ca. 180 lfm.

liefern und in Sammelhalter, Abhangdecken,
Kabelpritschen, Kanälen, Leerohren etc. betriebsfertig verlegen
Teilweise erfolgt die Verlegung in vorhandenen
Bestands-Sammelhaltern.
Menge: 180,000 m
Kostengruppe - DIN 276/2008: 457

**4.1.70 19" LWL-Rangierverteiler 1HE, 12xLC**
19" LWL-Rangierverteiler 1HE, 12xLC zur Aufnahme von konfektioniertem Kabel mit metallischen Kabelaufteilern.

Rückversetzung min. 50 mm aus 19"-Befesti-
gungsebene; Kevlarbefestigungsmöglichkeit
mit min. 2 Bolzen; geeignet für die Aufnahme
von bis zu 4 Spleißkassetten; min. 4 Kabelöffnungen rückseitig zum Einlegen von Kabeln
von oben; abnehmbare Frontblende; geeignet
für Beschriftungsfeld unter transparenter Abdeckung; Frontblende bestückt mit min. 12 LCD-
Kupplungen; LCD-Kupplungen geschraubt und
montiert.

Anforderungen:
Einbautiefe  : min. 265 mm
Materialien:
Gehäuse  : Stahlblech, pulverbeschichtet
Frontblende  : Aluminium, 1,5 mm
Farbe  : lichtgrau, ähnlich RAL 7035
LCD-Kupplung:
Standard  : gem. IEC 61754-20
Hülse  : Phosphorbronze
Gehäuse  : Kunststoff, schwarz;

- geeignet für OM4-Anwendungen
- Staubschutzkappen

liefern und inkl. zugelassenem Befestigungsmaterial betriebsfertig montieren
Menge: 2,000 St
Kostengruppe - DIN 276/2008: 457

**4.1.80 19" Modulträger unbestückt, passend für 24xAMJ-S Modul Cat. 6a**
19" Modulträger 1 HE leer 24 x AMJ-S Modul
Cat.6A T568A,

19"-24-fach Modulträger 1HE, sz, Cat. 6A,
T568B Modulträger metallisch, mit integrierter Kabelabfangung für mind. 24 Kabel;
Frontblende für die Bestückung von mind.
24 Buchseneinbauplätze; PE-Leitung am
Modulträger vorinstalliert;

zu bestücken mit:
RJ45 Modul Cat. 6A, gem. EN 60603-7-51,
durch Zertifikat nachzuweisen; Qualitätsüberwachung durch PVP-Programm
erforderlich; Anwendungen gem. EN 50173-2,
Anlage F (10Gbit/s, PoE+); Optimiertes
Kontaktdesign zur Vermeidung von Abreißfunken im Kontaktruhebereich; IDC-Schneid-
klemmen: geeignet für Massiv- und Litzenleiter;
Kabel-, Adernmontage ohne modulabhängiges
Spezialwerkzeug; Steckbare Potentialanschlussmöglichkeit am Gehäuse; Zugentlastung mind.
an zwei Stellen möglich; separate Schirmkontaktierung; kreuzungsfreie Anordnung der Adernpaare möglich; Metallfolie der Paarschirmung
ist bis zur Adernfixierung im Kabelmanager
zu führen. Dienstekennzeichnung durch
steckbare Schutzkappen in mind. 5 Farben;

Anforderungen:
Buchse:
- Einbautiefe: ≤ 32,2 mm
- Einbaubreite: ≤ 17,9 mm
- Eigenschaften Cat6A gem. EN 60603-7-51
- Kompatibilität: zu RJ45-/12-/11-Steckern
  durch Überbiegeschutz
- Lebensdauer: ≥ 750 Steckungen
- Kabeldurchmesser: geeignet für ≥ 9 mm
- Anschluss: 8-adrig
- Kontaktdesign: Optimierung im Datenblatt
  nachzuweisen
- Adernanschluss: IDC-Schneidklemmen
- Aderndurchmesser: 0,9-1,6mm
- Leiterdimension: massiv: AWG26/1-22/1
  Litze: AWG27/7-22/7
- Farbcode: gem. T568B
- Potentialanschluss: 6,3 mm gem.
  DIN 46342-1
- Farben für Dienstekodierung: schwarz,
  orange, grün, blau, gelb

Modulträger:
- Einbautiefe: ≤ 115 mm
- Material Modulträger: Stahlblech, pulverbeschichtet
- Farbe Modulträger: schwarz, ähnlich
  RAL 9005
- Anzahl Cat6A-Buchsen: ≥ 24
- Anzahl Kabelbinder: ≥ 24

liefern und inkl. zugelassenem Befestigungsmaterial betriebsfertig montieren.
Menge: 2,000 St
Kostengruppe - DIN 276/2008: 457

**4.1.90 RJ45-Modul Cat. 6A; Typ S, T568A**
RJ45-Modul Cat.6A; Typ S, T568A, gem.
EN 60603-7-51,durch Zertifikat nachzuweisen;
Anwendungen gem. EN 50173-2, Anlage F
(10Gbit/s, PoE+); Optimiertes Kontaktdesign
zur Vermeidung von Abreißfunken im Kontaktruhebereich; Rastnase metallisch aus
Federstahl IDC-Schneidklemmen: geeignet
für Massiv- und Litzenleiter; Kabel-, Adernmontage ohne modulabhängiges Spezialwerkzeug; steckbare Potentialanschlussmöglichkeit am Gehäuse; Zugentlastung per
unverlierbaren, rastenden Kabelbügel; separate Schirmkontaktierung; kreuzungsfreie
Anordnung der Adernpaare möglich; Metallfolie der Paarschirmung ist bis zur Adernfixierung im Kabelmanager zu führen. Dienstekennzeichnung durch steckbare Schutzkap
pen in mindestens 5 Farben;

Anforderungen:
Einbautiefe  : ≤ 32,0 mm
Breite  : ≤ 14,8 mm
Eigenschaften  : Cat6A gem. EN 60603-7-51
Kompatibilität  : zu RJ45-/12-/11-Steckern
  durch Überbiegeschutz
Lebensdauer  : ≥ 750 Steckungen
Kabeldurchmesser  : geeignet für ≥ 9 mm
Anschluss  : 8-adrig

Kontaktdesign  : Optimierung im Datenblatt
  nachzuweisen
Adernanschluss  : IDC-Schneidklemmen
Aderndurchmesser  : 0,9-1,6 mm
Leiterdimension  : massiv: AWG26/1-22/1
Litze  : AWG27/7-22/7
Farbcode  : gem. T568A
Potentialanschluss  : 2,8 mm gem.
  DIN 46342-1
Material
Rastnase  : Federstahl
Farben für Dienstekodierung  : schwarz, orange, grün,
  blau, gelb

liefern und inkl. zugelassenem Befestigungsmaterial betriebsfertig montieren
Menge: 80,000 St
Kostengruppe - DIN 276/2008: 457

**4.1.100 2-fach Modulaufnahmen**
2-fach Modulaufnahme, Modul-Aufnahme
metallisch, mit 60 mm, Befestigungsspur
horizontal und vertikal, zusätzliche,
abbrechbare Diagonalbefestigungen;
Potentialanschlussmöglichkeit 2-fach;
designfähig mit Standard-Schalterpro-
grammen; zur Aufnahme von bis zu
2 Modulen AMJ-S

Anforderungen:

Einbautiefe  : max. 17,0 mm
Material Modul-
Aufnahme  : Zinkdruckguss
Potentialanschluss  : 2 x 6,3 mm,
  gem. DIN 46342-1

liefern und inkl. zugelassenem Befestigungsmaterial betriebsfertig montieren
Menge: 20,000 St
Kostengruppe - DIN 276/2008: 457

**4.1.110 Aufputz-Gehäuse 1-fach rws**
Aufputz-Gehäuse 1-fach rws, zur Aufnahme
der vorher beschriebenen Positionen,

liefern und inkl. zugelassenem Befestigungsmaterial betriebsfertig montieren
Menge: 14,000 St
Kostengruppe - DIN 276/2008: 457

**4.1.120 Rangierpanel 1 HE**
Rangierpanel 1 HE, mit 5 Kabelführungsbügel Kunststoff

liefern und inkl. zugelassenem Befestigungsmaterial betriebsfertig montieren
Menge: 2,000 St
Kostengruppe - DIN 276/2008: 457

*Hinweis: Hinweistext Meßprotokoll*
Hinweis Meßprotokoll:

Messung einer Übertragungsstrecke der Tertiärverkabelung. Alle installierten Kabelstrecken
sind gegen die Werte der EN50173, für Übertragungsstrecken (Chanel-Link) / Installationsstrecke (Permanent-Link) der Klasse F zu
messen.

Folgende Parameter sind zu messen
und mit grafischen Daten zu übergeben:

- Länge der Strecke (NVP gemäß Datenblatt des Kabellieferanten)
- Laufzeitdifferenz
- Gleichstromwiderstand
- Dämpfung
- NEXT (beidseitig)
- PSNEXT (beidseitig)
- ACR (beidseitig)
- PSACR (beidseitig)
- ELFEXT (beidseitig)
- PSELFEXT (beidseitig)
- RL (beidseitig)

Sollte die gemessene Strecke den Anforderungen der Messung nicht genügen, sind die An-
schlüsse nachzuarbeiten, bis die geforderten
Messwerte erreicht werden.

Als Messleitung dürfen nur einzeln vermessene
Rangierkabel mit folgenden Anforderungen benutzt werden:

- Messprotokoll für Messleitung muss in Papierform vorliegen;
- Zuordnung des Messprotokolls zur Messleitung
  muss über eine eindeutige,nicht manipulierbare
  Seriennummer, hergestellt werden können.
- Die vom Hersteller freigegebenen Steckzyklen
  dürfen nicht überschritten werden.
- Zuordnung der Messleitung zur jeweiligen Messung der Übertragungsstrecke muss über eine
  eindeutige nicht manipulierbare Seriennummer
  hergestellt werden können.

Die Messprotokolle der Übertragungsstrecken sind
mit grafischer Auswertung zu speichern.

Die Messprotokolle der Übertragungsstrecken /
Installationsstrecken (auf Datenträger) sind zusammen mit den Messleitungen und den Messprotokollen der Messleitungen zu übergeben.

**4.1.130 Meßprotokoll Datennetzwerk**
Erstellung und Dokumentation eines Meßprotokolls und Dokumentation für das komplette
Datennetzwerk, wie im Hinweistext beschrieben.
Menge: 1,000 St
Kostengruppe - DIN 276/2008: 457

### Abschnitt 5 Sprachalarmierungsanlage nach DIN VDE 0833-4

#### Titel 5.1 Lautsprecher 100V zertifiziert nach EN 54-24

**5.1.10 Wandaufbaulautsprecher WA-AB 06-100/T-EN54V**
A/B-Linien-Wandaufbaulautsprecher für Sprachalarmierung bietet maximale Sicherheit für Sprachalarmierungsprojekte.
Ermöglicht die kostengünstige Versorgung über zwei
getrennte (A/B-) Leitungen. Bei Ausfall einer Leitung
wird durch die Lautsprecher-Redundanz der Bereich
weiterhin dauerhaft beschallt. Bei jeder Installations-
Position ist sowohl die A- als auch die B-Linie vorhanden und bietet dadurch eine Redundanz.
Das hochverdichtete MDF-Holzgehäuse (in weiß) sorgt
für einen resonanzarmen Klang.

Leistungsmerkmale:
- Zugelassen nach EN 54-24
- Zwei voneinander unabhängige Chassis mit zwei
  100 V Ausgangsübertragern
- Ballwurfsicher
- Geeignet für Wand bzw. Deckenmontage
- Einsetzbar in schwierigen Umweltbedingungen IP 54
- Je A/B-Linien-Lautsprecher
  2 integrierte Keramikklemmen und
  2 Thermosicherungen
- Chassis nachhaltig geschützt gegen Feuchtigkeit
  durch Imprägnierung

Technische Daten:
- Nennbelastbarkeit 12 W
- Transformatoranzapfung 2x6 / 3 / 1,5 W
- Nennspannung (Linie) 100 V
- Kennschalldruck
- EN 54-24, 1 W / 1 m 89,5 dB
- EN 54 (double) 92,6 dB
- EN 54-24 max (double) 100,1 dB
- EN 54-24, max 1 m 97 dB

Übertragungsbereich  : 227 ... 14.600 Hz (-10 dB)
Öffnungswinkel  : 80°(H), 77°(V) @ 1 kHz
Umgebungstemperatur  : -20 °C ... 80 °C
Schutzart  : IP 54 (zertifiziert)
Farbe  : weiß, ähnlich RAL 9010
Gewicht  : ca. 2,3 kg
Maße (BxHxT)  : 252 x 192 x 82 mm

liefern und inkl. zugelassenem Befestigungsmaterial betriebsfertig montieren

Fabrikat  : Honeywell
Art.-Nr.  : 582422
Menge: 28,000 St
Kostengruppe - DIN 276/2008: 456

**5.1.20 Deckeneinbaulautsprecher AB EN54 2 x 6W Metall, Feuertopf**
Hochwertiger Lautsprecher für Sprachalarmanwendungen mit EN 54-24 Zulassung. Optimierte Audioeigenschaften für eine gute Sprachverständlichkeit
und einen hervorragenden Klang. Er lässt sich flach
in die Decke integrieren und das klassische Design
eignet sich hervorragend für nahezu alle Anwendungen,
wie Hotels, Einkaufszentren, Konferenzräume, Bürogebäude, usw.

Leistungsmerkmale:
- Formschöner und kompakter AB Deckeneinbaulautsprecher
- Zwei komplette und unabhängige Lautsprechersysteme in einem Gehäuse
- Passt für nahezu jedes Deckendesign
- Stabiles Metallgehäuse mit Feuertopf
- Bajonett Deckeneinbau
- Einfache und zeitsparende Montage und Installation
- Schnelle und übersichtliche Anpassung der Lautsprecherleistung
- Zulassung gemäß EN 54-24

Technische Daten:
Nennbelastbarkeit  : 2 x 6 W
Transformatoranzapfung  : 2 x 6 / 3 / 1,5 W
Nennimpedanz  : 2 x 1.67 / 3.33 / 6.67 k Ohm
Kennschalldruck:  : EN 54-24, 1 W / 1 m
  92 dB (A oder B)
  98 dB (A und B)
Kennschalldruck  : EN 54-24, 1 W / 4 m
  80 dB (A oder B)
  86 dB (A und B)
Kennschalldruck  : EN 54-24, 6 W / 4 m
  87 dB (A oder B)
  93 dB (A und B)
Übertragungsbereich  : 300 Hz ... 13.000 Hz (-10 dB)
Öffnungswinkel (max.)  : 180°
Umgebungstemperatur  : -25 °C ... 55 °C
Lagertemperatur  : -40 °C ... 70 °C
Farbe  : weiß, ähnlich RAL 9010
Gewicht  : ca. 2.47 kg
Abmessungen  : d: 262 mm T: 135 mm

liefern und inkl. zugelassenem Befestigungsmaterial betriebsfertig montieren
Menge: 36,000 St
Kostengruppe - DIN 276/2008: 456

**5.1.30 End of line Modul**
End of line Module zum Abschluss von Lautsprecherleitungen um diese normgerecht auf
Kurzschluss und Unterbrechung zu überwachen, unabhängig von der Anzahl der angeschlossenen Lautsprecher und unabhängig
der Lautsprecherleitungstopologie.

Leistungsmerkmale:
- zugelassen nach EN 54-16
- normgerechte Überwachung
- Abschlusselement für 100 V-Laut-
  sprecherlinie in 2-Draht-Technik
- verschiedene Anschlussmöglichkeiten für
  optimale Linienanpassung (3 Anschlüsse)
- optimaler Feuchtigkeitsschutz (Modul vergossen)

Technische Daten:
Gewicht  : ca. 20 g
Maße (LxBxT)  : 40 x 29 x 11 mm

liefern und inkl. zugelassenem Befestigungsmaterial betriebsfertig montieren
Menge: 10,000 St
Kostengruppe - DIN 276/2008: 456

**5.1.40 Schutzkorb für A/B Lautsprecher Turnhalle**
Schutzkorb zur vorgenannten Positionen

liefern und betriebsfertig inkl. aller Nebenarbeiten
und benötigtem Zubehör montieren
Menge: 21,000 St
Kostengruppe - DIN 276/2008: 456

#### Titel 5.2 Handfeuermelder

**5.2.10 Handmelder Elektronikmodul m. Trenner**
Elektronikmodul zum Einbau in ein Handmeldergehäuse zur manuellen Auslösung eines Brandalarmes bzw. einer Gefahrenmeldung.

Geeignet zur Anwendung in trockenen Räumen. Ausgestattet mit einem Mikroprozessor verfügt es bereits in der Grundausführung
über eine Alarmspeicherung, Alarmanzeige,
und die Anschlussmöglichkeit weiterer externer Standard-Handmelder.

Zum Betrieb mit Einzeladressierung in Ringbussystemen. Der Leitungstrenner ist im
Melder integriert. Ohne Busanbindung arbeitet das Modul wie ein Standard-Handmelder.

Leistungsmerkmale:
- Flache Bauform
- Zulassung nach EN54 Teil 11 als Handfeuermelder
- Steckbare Anschlussklemmen
- 2 Kabeleinführungen jeweils oben, unten
  und rückseitig
- Testfunktion durch Handmelderschlüssel

Technische Daten:
Betriebsspannung  : 8 ... 42 V DC
Ruhestrom  : 19 V DC, ca. 45 µA
Alarmstrom ohne
Kommunikation  : ca. 18 mA
Alarmanzeige  : LED, rot
Betriebsanzeige  : LED, grün
Melderanzahl/Gruppe  : 10 Melder/Gruppe
  127 Melder/Ring (gemäß VdS)
Anwendungstemperatur  : -20 °C ... 70 °C
Lagertemperatur  : -30 °C ... 75 °C
Anschlussklemmen  : max. 2,5 mm²
  (AWG 26-14)
Schutzart  : IP 44 (im Gehäuse),
  IP 55 (mit Zubehör)
Gehäuse  : PC ASA-Kunststoff
Rel. Luftfeuchte  : max. 95 %
  (nicht kondensierend)
Gewicht  : ca. 236 g (mit Gehäuse)
Melderspezifikation  : EN 54-11, Typ B
Maße (BxHxT) ca.  : 133 x 133 x 36 mm

liefern und inkl. aller Nebenarbeiten und
benötigtem Zubehör betriebsfertig montieren
Menge: 5,000 St
Kostengruppe - DIN 276/2008: 456

**5.2.20 Handmelder Gehäuse mit Glas, blau**
Gehäuse für Handmelder mit Piktogramm
nach EN54 Teil 11.

Im Lieferumfang enthalten sind Glasscheibe und Kunststoffschlüssel.

Technische Daten:
Schutzart  : IP 44 (mit Elektronikmodul)
Gehäuse  : PC ASA-Kunststoff
Montage  : aP
Farbe  : blau, ähnlich RAL 5015
Gewicht  : ca. 83 g (ohne Elektronikmodul)
Maße (BxHxT)  : 133 x 133 x 36 mm

liefern und inkl. aller Nebenarbeiten und
benötigtem Zubehör betriebsfertig montieren
Menge: 5,000 St
Kostengruppe - DIN 276/2008: 456

**5.2.30 Melderkennzeichnungsschild NAM**
Melderschild zur Kennzeichnung eines nichtautomatischen Brandmelders mit Meldernummer und Meldergruppe.

Typenbeschreibung:
- Beschriftung nach DIN 1450
- Ausführung nach geltender TAB

liefern und inkl. aller Nebenarbeiten und
benötigtem Zubehör betriebsfertig montieren
Menge: 5,000 St
Kostengruppe - DIN 276/2008: 456

#### Titel 5.3 Abnahmen und Inbetriebnahme

**5.3.10 Inbetriebnahme und Programmierung**
*** Pauschalposition
Programmierung und Inbetriebnahme

Überprüfung des gesamten Sprachalarmierungssystems auf Betriebs- und Funktionssicherheit.
In Betrieb nehmen der SAA mit den für den Einsatzort notwendigen Systemparametern. Das
sind insbesondere Meldergruppen, Meldertypen,
Melderanzahl und kundenspezifische sowie
Verknüpfungen mit und ohne Steuerfunktionen.

Erstellung Inbetriebnahmeprotokoll mit entsprechendem Funktionsprobenachweis aller
Meldergruppen und Steuerfunktionen.

Vernetzung der Zentrale mit allen erforderlichen Daten, die einen Betrieb ermöglichen.

Erstellen der notwendigen Einträge in das Be-
triebsbuch und Aushändigung an den Betreiber.
Menge: 1,000 psch
Kostengruppe - DIN 276/2008: 456

**5.3.20 Inbetriebnahme und Sprachverständlichkeitsmessung**
*** Pauschalposition
Inbetriebnahme und Sprachverständlichkeitsmessung an 30, durch den Sachverständigen
vorgegebenen Positionen, durch den Anlagenerrichter inklusive anschließender Dokumentation der Messung.
Menge: 1,000 psch
Kostengruppe - DIN 276/2008: 456

**5.3.30 Abnahme mit dem Betreiber**
*** Pauschalposition
Abnahme des gesamten Sprachalarmierungssystems mit dem Betreiber, inklusive einer
einmaligen Einweisung des Bedienpersonals
in die Funktion der Anlage

Erstellung und Klärung aller benötigten Dokumente und die Zurverfügungstellung eines
sach- und ortskundigen Technikers für die
Zeit der Abnahme, Übergabe und Einweisung.

Übergabe aller erforderlichen Dokumentationen
nach VDE0833 und DIN14675.

Unterweisung Betreiberpflichten:

Einweisung einer berechtigten Person in Be-
dienung, Handhabung und Alarmorganisation
des Brandmeldesystems in Verbindung mit
allen system- und objektspezifischen Meldungen.
Menge: 1,000 psch
Kostengruppe - DIN 276/2008: 456

**5.3.40 Abnahme mit der Prüfsachverständigen**
*** Pauschalposition
Abnahme der Sprachalarmierungsanlage mit dem
Prüfsachverständigen.

Erstellung und Klärung aller benötigten Dokumente
und die Zurverfügungstellung eines sach- und ortskundigen Technikers.

Übergabe der erforderlichen Dokumentation.

Der Auftragnehmer ist verpflichtet, die erforderlichen Unterlagen für die Abnahme vorzubereiten, anzumelden und sofern erforderlich die notwendigen Unterschriften des Nutzers oder
Planers einzuholen und die Abnahme rechtzeitig
zu betreiben.
Menge: 1,000 psch
Kostengruppe - DIN 276/2008: 456

**5.3.50 Werkplanung/Dokumentationsunterlagen nach DIN VDE 0833**
Werkplanung/Dokumentationsunterlagen nach
DIN VDE 0833 geordnet inkl. Register (DIN A4)
sowie in digitaler Form auf USB-Stick.

Die Mindestanforderungen der DIN VDE 0833
Teil 1, 2 und 4 sind zu berücksichtigen.

Installationsplan und Montageplan mit:

Eingezeichneten Grenzen des Sicherungsbereiches, Alarmierungsbereiche, Nutzungsart
der Alarmierungsbereiche, Bezeichnung der
zugeordneten Alarmierungsbereiche.

Liste der Anlagenteile Blockdiagramm, welches
eine Zuordnung für Benennung und Nummerierung
der Alarmierungsbereiche und Lautsprechergruppen
enthält.

Anlagenbeschreibung bestehend aus:
- Lautsprechergruppenverzeichnis
- Liste der Anlagenteile
- Hinweise für besondere Bereiche
- Verknüpfung zwischen den Alarmzuständen
  der Meldergruppen (Alarmierungsmatrix)
Menge: 1,000 St
Kostengruppe - DIN 276/2008: 456

#### Titel 5.4 Wartung der Sprachalarmierungsanlage gemäß AMEV

**5.4.10 Instandhaltung der Sprachalarmierungsanlage gemäß DIN VDE 0833-4**
*** Bedarfsposition ohne GB
Instandhaltung nach Instandhaltungsvertrag

Für die vorher beschriebene Sprachalarmierungsanlage ist zur Aufrechterhaltung der
Funktion, eine Wartung für den Zeitraum von
4 Jahren, nach Inbetriebnahme der Anlage,
zu übernehmen.

Die Instandhaltungsarbeiten sind gemäß
DIN VDE 0833-1, DIN
VDE 0833-4, den Herstellerangaben sowie den allgemeinen anerkannten Regeln der Technik durchzuführen.

Der Bauherr behält sich vor, die Instandhaltungsarbeiten zusammen mit den Bauleistungen zu beauftragen.

Alle notwendigen Arbeitsmaterialien, Fahrtzeiten, Fahrtkosten sind in den Preis mit einzurechnen und werden nicht gesondert vergütet.

Über jede durchgeführte Inspektion und Wartung
ist ein Bericht anzufertigen und dem Bauherrn
unverzüglich in 2-facher Ausfertigung zu überreichen. Ein Anlagenbetriebsbuch ist zu führen.

Es ist ein Jahres-Instandhaltungs-Preis anzugeben,
welcher die vierteljährliche Inspektion und die jährlichen Wartungen beinhaltet.

Dem Angebot ist ein Instandhaltungsvertrag
beizufügen!
Menge: 4,000 St
Kostengruppe - DIN 276/2008: 456

### Abschnitt 6 Blitzschutz-und Erdungsanlage

*Hinweis*
Ausführungsbeschreibung:

Für das gesamte Gebäude soll eine Erdungsanlage
nach DIN 18014 und eine Blitzschutzanlage gemäß
DIN VDE 0185-305/ DIN EN 62305-3 errichtet werden.

Blitzschutzklasse  : III

Ein Ringerder mit einer Maschenweite von 10 x 10 m
soll für das gesamte Gebäude unterhalb der Bodenplatte erstellt worden sein.

Zudem wurde ein Fundamenterder mit einer
Maschenweite von 20 x 20 m innerhalb der
Bodenplatte errichtet.

Die Kosten für An- und Abfahrten sowie sämtliche Klemm,- und Nebenarbeiten sind mit in
die Einzelpreise einzukalkulieren und werden
nicht gesondert vergütet.

Notwendige Maßnahmen zur Absturzsicherung sind in die entsprechenden Positionen
einzukalkulieren.

Mit den Einheitspreisen ist die Lieferung so-
wie eine betriebsfertige Montage und der An-
schluss der genannten Materialien abgegolten.

#### Titel 6.1 Erder

**6.1.10 Anpassung und Überarbeitung Fangeinrichtungen**
*** Pauschalposition
Position: Anpassung und Überarbeitung
der Fangeinrichtungen
Vorhandene Fangeinrichtungen der
Blitzschutzanlage entsprechend den
örtlichen Gegebenheiten und den aktuellen
normativen Anforderungen überprüfen,
anpassen und überarbeiten.

Leistungsumfang umfasst insbesondere:

- Aufnahme und Prüfung der bestehenden
  Fangeinrichtungen.
- Demontage und Wiederherstellung
  erforderlicher Teilbereiche.
- Anpassung der Leitungsführung an
  geänderte Dachaufbauten, technische
  Anlagen und Durchdringungen.
- Ergänzung fehlender Fangstangen,
  Fangleitungen, Halter und Verbindungselemente.
- Herstellung normgerechter Trennungsabstände
  und Anschlussverbindungen.
- Befestigung sämtlicher Bauteile entsprechend den
  Herstellerangaben und den geltenden Vorschriften.
- Funktions- und Sichtprüfung der überarbeiteten
  Fangeinrichtungen.
Menge: 1,000 psch
Kostengruppe - DIN 276/2008: 446

**6.1.20 Tiefenerder 4.500 mm**
Tiefenerder zum Errichten von Erdungsanlagen
für Ableitungen, L = 4.500 mm; Rd 25 mm;
Werkstoff NIRO (4A)

liefern und inkl. aller Nebenarbeiten und benötigtem Zubehör betriebsfertig montieren
Menge: 2,000 St
Kostengruppe - DIN 276/2008: 446

**6.1.30 Kopfloch für Tiefenerder**
Erstellen eines Kopfloches für Tiefenerder
zum Errichten von Erdungsanlagen.

liefern und inkl. aller Nebenarbeiten und benötigtem Zubehör betriebsfertig montieren
Menge: 2,000 St
Kostengruppe - DIN 276/2008: 446

**6.1.40 Kopfloch für Anschluss an Bestandserdungsanlage**
Erstellen eines Kopfloches für Anschluss an
Bestandserdungsanlage oder an Tiefenerder
zum Errichten von Erdungsanlagen.

liefern und inkl. aller Nebenarbeiten und benötigtem Zubehör betriebsfertig montieren
Menge: 6,000 St
Kostengruppe - DIN 276/2008: 446

**6.1.50 Trennstellen**
Trennstellen für Flachdach

liefern und inkl. aller Nebenarbeiten und benötigtem Zubehör betriebsfertig montieren
Menge: 12,000 St
Kostengruppe - DIN 276/2008: 446

**6.1.60 Nummernschild**
Nummernschild aus Alu.
liefern und inkl. aller Nebenarbeiten und benötigtem Zubehör betriebsfertig montieren
Menge: 14,000 St
Kostengruppe - DIN 276/2008: 446

**6.1.70 Verschließen von Bohrungen in den Außenbereich**
Fachgerechtes Verschließen von Bohrungen in den
Außenbereich nach Einbringen der Durchführungsteile.

Wand- / Deckenstärke bis ca. 50 cm
Menge: 6,000 St
Kostengruppe - DIN 276/2008: 446

**6.1.80 Ringerder**
Runddraht 10 mm nicht rostend

Werkstoff-Nr.  : 1.4571 (V4A),

einlegen in bauseitigen Graben, komplett. mit
allen Anschluss-, Verbindungs-, Kreuzklemmen, in Teillängen, gemäß Baufortschritt,

liefern und inkl. aller Nebenarbeiten und benötigtem Zubehör betriebsfertig montieren
Menge: 242,000 m
Kostengruppe - DIN 276/2008: 446

**6.1.90 Ringerder Runddraht 10 mm V4A verlegung inkl. Befestung**
Runddraht 10 mm nicht rostend

Werkstoff-Nr.  : 1.4571 (V4A)

Motage in Krichkeller ca. 1m Deckenhöhe

liefern und inkl. aller Nebenarbeiten und benötigtem Zubehör betriebsfertig montieren
Menge: 150,000 m
Kostengruppe - DIN 276/2008: 446

**6.1.100 Erdeinführungsstange**
Erdeinführungsstange zum Verbinden der Ab-
leitung mit der Erdungsanlage.

Rundstahl  : 16 mm,
Länge  : 2.000 mm,
Werkstoff-Nr.  : 1.4571 (V4A )

komplett mit Trenn-, Verbindungsklemme,
Korrosionsschutzbinde

liefern und inkl. aller Nebenarbeiten und benötigtem Zubehör betriebsfertig montieren
Menge: 4,000 St
Kostengruppe - DIN 276/2008: 446

**6.1.110 Erdungsfestpunkt**
Erdungsfestpunkt mit Achse und Doppelgewinde
Erdungsfestpunkt zum Herausführen von
Anschlussfahnen aus der Wand,
als Anschlusspunkte für Ableitungen und
den Potentialausgleich.

Werkstoff  : Edelstahl (V4A )
Dimension  : M10/M12
Durchmesser der
Anschlussplatte  : 80 mm

liefern und inkl. aller Nebenarbeiten und benötigtem Zubehör betriebsfertig montieren
Menge: 3,000 St
Kostengruppe - DIN 276/2008: 446

**6.1.120 Anschlussfahnen**
Anschlussfahnen gerichtet für den Anschluss
der Ableitungen an die Erdungsanlage.

Ringerder
Flachmaterial  : 30 x 3,5 mm aus NIRO
Werkstoff-Nr.  : 1.4571 (V4A)
Länge  : 3.000 mm

korrosionsbeständig komplett

liefern und inkl. aller Nebenarbeiten und benötigtem Zubehör betriebsfertig montieren
Menge: 4,000 St
Kostengruppe - DIN 276/2008: 446

#### Titel 6.2 Ableitungen

**6.2.10 Ableitung mit Kunststoffmantel**
Ableitung mit Kunststoffmantel, Rundaluminium-Knet-
legierung (AlMgSi) 8 mm nach DIN EN 62561-2,
komplett mit Wandleitungshalter, Trenn- und Verbindungsklemmen, Nummernschildern,
Halterabstand < 1,00 m

liefern und inkl. aller Nebenarbeiten und benötigtem Zubehör betriebsfertig montieren
Menge: 68,000 m
Kostengruppe - DIN 276/2008: 446

**6.2.20 Trennstellen**
Trennstellen für Flachdach

liefern und inkl. aller Nebenarbeiten und benötigtem Zubehör betriebsfertig montieren
Menge: 10,000 St
Kostengruppe - DIN 276/2008: 446

**6.2.30 Nummernschild**
Nummernschild aus Alu.

liefern und inkl. aller Nebenarbeiten und benötigtem Zubehör betriebsfertig montieren
Menge: 10,000 St
Kostengruppe - DIN 276/2008: 446

#### Titel 6.3 Fangeinrichtung

**6.3.10 Fangeinrichtung für Flachdächer**
Fangeinrichtung für Flachdächer Rundaluminium-
Knetlegierung (AlMgSi) 8 mm nach DIN VDE 0185.
Teil 202, mit Flachdach-Leitungshalter aus frostbeständigem Beton nach DIN 18501, Kunststoff- und
Betonteil getrennt recyclebar, lose Leitungsführung,
komplett mit Verbindungsklemmen, Dehnungsstücken.

liefern und inkl. aller Nebenarbeiten und benötigtem Zubehör betriebsfertig montieren
Menge: 110,000 m
Kostengruppe - DIN 276/2008: 446

**6.3.20 Fangstange L: 1.000 mm, 16 mm rund**
Fangstange 16 mm rund Alu-Knetlegierung
(AlMgSi)

Länge  : 1.000 mm

Betonsockel mit Keiltechnik, komplett mit Be-
tonsockel 17 kg und Unterlegplatte, Anschlussklemme

liefern und inkl. aller Nebenarbeiten und benötigtem Zubehör betriebsfertig montieren
Menge: 4,000 St
Kostengruppe - DIN 276/2008: 446

**6.3.30 Fangstange L: 3.500 mm, 16 mm rund**
Fangstangen für Lichtkuppeln, Aufbauten, etc.
16 mm d, Aluminium mit Verbinder und Standfuß 350 mm aus frostbeständigem Beton, Länge 3.500 mm inkl. Schutzunterlage für Foliendach.

liefern und inkl. aller Nebenarbeiten und benötigtem Zubehör betriebsfertig montieren
Menge: 8,000 St
Kostengruppe - DIN 276/2008: 446

**6.3.40 Trennstellen**
Trennstellen für Flachdach

liefern und inkl. aller Nebenarbeiten und benötigtem Zubehör betriebsfertig montieren
Menge: 12,000 St
Kostengruppe - DIN 276/2008: 446

**6.3.50 Nummernschild**
Nummernschild aus Alu.

liefern und inkl. aller Nebenarbeiten und benötigtem Zubehör betriebsfertig montieren
Menge: 14,000 St
Kostengruppe - DIN 276/2008: 446

#### Titel 6.4 Klemmen und Kleinmaterial

**6.4.10 Anschlusslasche**
Anschlusslasche zum Anschließen und Verbinden
von Metallverkleidungen, Dachaufbauten und Kanälen,
Aluminium, Befestigung mit 4 Blindnieten, komplett
mit Verbindungsmaterial, Anschlussklemme.

liefern und inkl. aller Nebenarbeiten und benötigtem Zubehör betriebsfertig montieren
Menge: 5,000 St
Kostengruppe - DIN 276/2008: 446

**6.4.20 Anschlussklemme**
Anschlussklemme, schwere Ausführung für den An-
schluss von Stahlkonstruktionen und Stahlblechen,
Temperguss feuerverzinkt.

Klemmbereich  : 1 - 12 mm

liefern und inkl. aller Nebenarbeiten und benötigtem Zubehör betriebsfertig montieren
Menge: 5,000 St
Kostengruppe - DIN 276/2008: 446

#### Titel 6.5 Allgemeinkosten

**6.5.10 Dokumentation und Prüfprotokoll**
Dokumentation der zu errichtenden Blitzschutz-
und Erdungsanlage.

Blitzschutz-Risiko-Management nach DIN
62305-2.

Dokumentation der Erdungsanlage nach DIN
18014. Messung, Kontrolle und Abnahme der
Blitzschutzgesamtanlage nach DIN 62305-3
(VDE 0185-305-3) und DIN 18384 und der
einzelnen Erdungen mit Auflistung der gemessenen Widerstandswerte und Ausarbeitung des Prüfprotokolls sowie Anfertigung
der erforderlichen maßstabgerechten Zeichnungen der Anschlüsse bzw. Erstellung der
Revisionsunterlagen in 3-facher Ausfertigung.
Menge: 1,000 St
Kostengruppe - DIN 276/2008: 446

**6.5.20 Montage-und Detailplanung**
Erstellen und Fortschreiben der Ausführungs-,
Montage-, Detail- und Werkstattzeichnungen.
Alle Änderungen die vor und während der Ausführung auftreten, sind vom Auftragnehmer
eigenverantwortlich laufend in die Ausführungs-,
Montage und Werkstattzeichnungen einzuarbeiten und mit dem Auftraggeber abzustimmen.
Als Grundlage hierzu dienen die dem Leistungsverzeichnis zugehörigen Planunterlagen.
Menge: 1,000 St
Kostengruppe - DIN 276/2008: 446

**6.5.30 Einweisung und Übergabe an den Betreiber**
*** Pauschalposition
Einweisung und Übergabe der Anlage an den Betreiber.

Die Einweisung wird durch den Errichter der Anlage
organisiert und durch einen fachlich versierten, mit
der Anlage vertrauten Mitarbeiter(in) oder Beauftragten
des Auftragnehmers, unter Einbeziehung der Revisionsunterlagen, durchgeführt.

Die gewünschten Teilnehmer des Bauherrn sind im
Vorfeld abzufragen.

Der Termin ist vom AN rechtzeitig zu koordinieren,
so dass der Betrieb der Anlage mit der Abnahme
an den Bauherrn übergehen kann.
Der AN fertigt ein Protokoll der Einweisung mit Be-
nennung des Einweisenden und der Eingewiesenen.
Weiterhin werden die Inhalte der Einweisung detailliert aufgeführt.
Nach erfolgter Einweisung ist die Bestätigung der
Teilnehmer auf dem Einweisungsprotokoll (durch
persönliche Unterschrift) einzuholen.

Das Einweisungsprotokoll wird der Fachbauleitung
vorgelegt und den Revisionsunterlagen beigefügt.
Menge: 1,000 psch
Kostengruppe - DIN 276/2008: 446

*Hinweis*
Hinweis Stundenlohnarbeiten:

Grundsätzlich werden Stundenlohnarbeiten
nur vergütet, wenn es sich um außervertragliche Arbeiten handelt, welche nicht nach
Einheitspreisen abgerechnet werden und von
der Fachbauleitung besonders angeordnet
werden.

Die Arbeiten müssen per Stundenzettel (täglicher Nachweis) unmittelbar nach Durchführung der Arbeiten (spätestens an der folgenden Baubesprechung), der Bauleitung zur
Unterzeichnung vorgelegt werden.

Hat der Auftraggeber die Stundenzettel des
Auftragnehmers länger als 6 Werktage unbeanstandet gelassen, damit nach VOB/B§15
anerkannt und die Rechnungsbeträge schon
gezahlt, so kann sich dieser noch nachträglich auf die Unrichtigkeit der Stundenlohnzettel berufen, wenn er dies bei Ablauf der Frist
nicht gewußt hat.

**6.5.40 Montagestunden Blitzschutz-Monteur**
Montagestunden für Monteur einschl. Obermonteur,
wie vor beschrieben, einschl. aller Zuschläge zum
Nachweis und nach vorheriger Genehmigung durch
die Fachbauleitung.

Der Stundensatz ist einschl. aller Kostenzuschläge,
wie Arbeiten außerhalb der normalen Arbeitszeit,
Auslösungen, Fahrgelder Verdienstspannen u. dergleichen anzusetzen.
Menge: 12,000 St
Kostengruppe - DIN 276/2008: 446

**6.5.50 Montagestunden Blitzschutz-Helfer**
Montagestunden wie vor beschrieben, jedoch für
Helfer bzw. Auszubildenden bis 4. Ausbildungsjahr.
Menge: 12,000 St
Kostengruppe - DIN 276/2008: 446

### Abschnitt 7 Nebenarbeiten

#### Titel 7.1 Bohrungen und Brandschottungen

*Hinweis*
Ausführungshinweis Bohr- und Stemmarbeiten

Bohrungen durch Decken und Wände sind in
Hinblick auf die Durchführungszeit und Lage
mit der Bauleitung abzustimmen.

Alle Schlitz- und Stemmarbeiten sind nach
DIN 1053 auszuführen bzw. mit der Bauleitung zu koordinieren und rechtzeitig anzumelden.

Beschädigungen und Verunreinigung der betroffenen Räume sind durch geeignete Maßnahmen zu verhindern.

Ausbesserungs- und Reparaturarbeiten, aufgrund unsachgemäßer oder fahrlässiger
Ausführung gehen zu Lasten des Auftragnehmers und sind durch nachweislich, fachlich
geeignetes Personal durchzuführen.

Mit den nachfolgenden Positionen können
keine Bohrungen für normale Installations-
und Befestigungsarbeiten abgerechnet werden.

Diese sind Bestandteil der Einheitspreise
und werden nicht gesondert abgerechnet.

**7.1.10 Wanddurchbohrung Stahlbeton 30 mm / 45 cm**
Deckendurchbohrung Stahlbeton, gebäudeschonend, bis zu einer Montagehöhe von
3,5 mtr. ausführen als:

Durchmesser  : 30 mm
Wandstärke  : 20 cm
Menge: 4,000 St
Kostengruppe - DIN 276/2008: 444

**7.1.20 Wanddurchbohrung Mauerwerk 30 mm / 45 cm**
Deckendurchbohrung Mauerwerk, gebäudeschonend, bis zu einer Montagehöhe von
3,5 mtr. ausführen als:

Durchmesser  : 30 mm
Wandstärke  : 20 cm
Menge: 24,000 St
Kostengruppe - DIN 276/2008: 444

**7.1.30 Wandschlitz / Steigschlitz 35 x 35 mm in Stahlbeton**
Wandschlitz / Steigschlitz 35 x 35 mm in
Mauerwerk erstellen, inkl. Absaugung und
Entsorgung des anfallenden Schmutzes.
Menge: 78,000 m
Kostengruppe - DIN 276/2008: 444

**7.1.40 Kernbohrung 100 - 150 mm**
Bohrung im Beton oder Mauerwerk, als Kernbohrung mit Durchmesser 100 bis 150 mm
bei einer Decken- / Wandstärke von bis ca.
250 mm, gebäudeschonend, inkl. absaugen
von Oberflächenwasser, Abtransport des Bohrkernes und Reinigung, herstellen.
Menge: 32,000 St
Kostengruppe - DIN 276/2008: 444

*Hinweis: Brandschutzmaßnahmen*
Ausführungshinweis Brandschottungen

Kabelschottungen für Durchführungen mit
Kabel und Leitungen sind mit Brandschutzmaterialien, die den erforderlichen Beanspruchungen S30 und S90 genügen müssen, auszuführen. Bauausführung nachweislich, entsprechend den Zulassungsbescheiden des Prüfinstitutes.

Es ist vom Auftragnehmer darauf zu achten,
dass die Brandschottungen entsprechend
dem Zulassungsbescheid bzw. der Montagehinweise der einzelnen Hersteller nach auszuführen sind.

Alle Kabeldurchführungen sind Brandschutztechnisch zu verschließen. Die Wahl der
Materialien hat entsprechend der jeweiligen
Anforderungen, der entsprechenden Wände
und Decken zu erfolgen. Grundlage hierfür
ist das Brandschutzgutachten mit den Brandschutzplänen.

Liegt kein Brandschutzkonzept vor, ist unbedingt Rücksprache mit der Fachbauleitung
"Hochbau" zu nehmen.

Verschluss von Öffnungen in brandschutztechnisch, klassifizierten Bauteilen mit bauaufsichtlich zugelassenen Kabelabschottungen, gemäß DIN 4102, Teil 9. Die Kabelabschottungen
müssen geprüft sein und über eine"Allgemeine
bauaufsichtliche Zulassung" des Deutschen In-
stitutes für Bautechnik (DIBt), Berlin, verfügen.

Für alle nachfolgend aufgeführten Systeme
muss eine Möglichkeit zur späteren Nachinstallation, gemäß Zulassung, gegeben sein.
Ebenso muss der Einbau sowohl in Wand-, als
auch in Deckendurchbrüchen zugelassen sein.
Bei allen Systemen muss ein Durchführen von
Kabeln aller Art, auch Lichtwellenleiter, mit
Ausnahme von sog. Hohlleiterkabeln zugelassen sein.

Dürfen durch die Schottungen Kabeltragsysteme geführt werden, so müssen diese aus
Stahl-, Aluminium oder Kunststoffprofilen bestehen. Eine maximale Kabelbelegung von
60 % muss gemäß Zulassung möglich sein.

In den Zulassungen dürfen keine Forderungen
nach speziellen Schulungsmaßnahmen für das
Montagepersonal gestellt werden. Ausnahmen
sind sog. Kombiabschottungen, d.h. gemeinsame Durchführung von brennbaren und/oder
nicht brennbaren Rohren zusammen mit Ka-
beln und Kabeltragsystemen.

Unter Beachtung der Vorgaben der jeweiligen
Zulassung und der Montageanleitungen dürfen
die Schottsysteme ansonsten von jedem montiert werden.

Folgende Unterlagen sind den Bestandsunterlagen beizufügen:

- Allgemeine bauaufsichtliche Zulassung
  (AbZ)
- vollständig ausgefüllte Übereinstimmungsbestätigung
- evtl. zusätzliche gutachtliche Stellungnahmen
- jede Kabelabschottung ist mit einem
  vollständig ausgefüllten Kennzeichnungsschild dauerhaft zu kennzeichnen.

Das Schild muss folgende Angaben enthalten:
- Art der Schottung
- Feuerwiderstandsklasse
- DIBt Zulassungsnummer
- Hersteller / Errichter
- Herstellungsjahr

**7.1.50 Brandschutzschaum 2-Komponenten**
2-Komponenten Brandschutzschaum in Kartusche, für Kernbohrungen bzw. Wanddurchbrüche, zur Erstellung von Kabel- und Kombiabschottungen; Verarbeitung unbedingt mit
Kartuschenpistolen FBS-PH oder FBS-PA.

liefern und inkl. aller Nebenarbeiten und benötigtem Zubehör einschließlich Kennzeichnungsschild etc. betriebsfertig montieren
Menge: 12,000 St
Kostengruppe - DIN 276/2008: 444

**7.1.60 Brandschutzspachtel zum verschließen von Durchbohrungen nach MLAR pro Bohrung**
Brandschutzspachtel auf Dispersionsbasis
für den Innenbereich, zum Verfüllen von
Restfugen und zum Öffnungsverschluss.

Zugelassener Baustoff für den Verschluss
von Kernbohrungen bei Einzelkabeldurchführungen. Baustoffklasse DIN 4102 - B2
normal entflammbar. Als Kartusche zum
verschliessen von mehreren Durchbohrungen gemäß MLAR!
pro Bohrung

Einsetzbar in den Systemen:

- Mörtelschott PYROMIX®
- Kleinschott PYROMIX® Screed
- Dämmschichtbildender Baustoff
  nach MLAR
liefern und inkl. aller Nebenarbeiten und
Zubehör, einschließlich Kennzeichnungsschild etc. betriebsfertig montieren
Menge: 30,000 St
Kostengruppe - DIN 276/2008: 444

#### Titel 7.2 Baustellenbeleuchtung

*Hinweis: Hinweistext*
Für die gesamte Bauzeit ist eine ausreichende
Beleuchtung für die Ausbau-Handwerker zu
installieren.

Die nachfolgenden Geräte und Leitungen für
die Baustromversorgung sind als Mietpreise
für den aufgeführten Zeitraum anzubieten.

Die Miete beinhaltet den Auf- und Abbau so-
wie die notwendigen Sicherheitsprüfungen,
die durch Messprotokolle nachzuweisen sind.

*Hinweis*
Hinweis Leitungsverlegung allgemein:

Die Kabel und Leitungen der nachfolgend aufgeführten Positionen sind in Teillängen und
entsprechend der Installationsart zu verlegen
und beidseitig, betriebsfertig anzuschließen.

In den Preisen sind alle erforderlichen Klein-
und Befestigungsmaterialien sowie alle erforderlichen Bohr-/, Stemm-/ und Fräßarbeiten,
die zur Leitungsverlegung erforderlich sind,
einzurechnen.

Zu allen Arbeiten sind Revisionspläne und
Dokumentationen zu erstellen.

**7.2.10 H07RN-F 3 x 2,5 mm² Gummikabel**
H07RN-F 3 x 2,5 mm² nach DIN VDE 0282,
in Teillängen

liefern und inkl. zugelassenem Befestigungsmaterial betriebsfertig montieren
Menge: 150,000 m
Kostengruppe - DIN 276/2008: 444

**7.2.20 Abzweigdose 88 x 88 mm, rws halogenfrei**
Feuchtraum-Isolierstoff-Abzweigdose DIN VDE
0606, aus Isolierstoff, als Abzweigdose, halogenfrei, Grundfläche bis 88 mm x 88 mm,
Schutzart IP 54, mit ca. 4 Würgestutzen, mit
ca. 5 Klemmen bis 4 mm², in Aufputzausführung, reinweiss

liefern und inkl. zugelassenem Befestigungsmaterial betriebsfertig montieren und anschließen
Menge: 10,000 St
Kostengruppe - DIN 276/2008: 444

**7.2.30 Sammelhalterung Kunststoff 10 Ltg.**
Sammelhalterung aus Kunststoff flammwidrig
nach DIN VDE 0471/DIN IEC 695 Teil 2-1,
Fassungsvermögen max. 10 Leitungen
NYM- 3 x 1,5 mm² inkl. Befestigunsmaterial.

liefern und inkl. zugelassenem Befestigungsmaterial betriebsfertig montieren
Menge: 70,000 St
Kostengruppe - DIN 276/2008: 444

**7.2.40 Aus-/Wechselschalter AP IP 44**
Aus-/Wechselschalter 10 A 250 V ~mit Fe-
derklemmen für Leiter bis 2,5 mm², Verbindungsklemmen nach DIN VDE 0620

Material  : Thermoplast, IP 44,
  Aufputz-Ausführung

liefern und inkl. zugelassenem Befestigungsmaterial betriebsfertig montieren und anschließen
Menge: 2,000 St
Kostengruppe - DIN 276/2008: 444

**7.2.50 Installations-Kleinverteiler AP 36 TE**
Installations-Kleinverteiler, mit Stahlblechtüre
IP 30, DIN 43871, VDE 0606, auf Putz Ausführung, inkl. N und PE Schienen, 36 TE

liefern und inkl. aller Nebenarbeiten und benötigtem Zubehör betriebsfertig auf Putz
montieren und anschließen
Menge: 2,000 St
Kostengruppe - DIN 276/2008: 444

**7.2.60 Sicherungslasttrennschalter, D02, 35A, 3-pol.**
Sicherungslasttrennschalter D02, 3-polig für
Hutschienenmontage nach DIN VDE 0660/
107 und IEC 947-3, inkl. Sicherung und Passringeinsatz nach Anforderung, geeignet für
D0-Sicherungseinsätze nach DIN 43620/1.

In  : 63 A, 690V AC

liefern und inkl. zugelassenem Befestigungsmaterial betriebsfertig montieren
Menge: 2,000 St
Kostengruppe - DIN 276/2008: 444

**7.2.70 FI-LS Schalter 16A, 30mA, 6KA, B**
Fehlerstrom-Leitungsschutzschalter nach DIN
VDE 0664-20 / EN61009-1 mit Quick-Connect
Klemme nach DIN EN 60898-1; VDE 0641-11,
am Abgang bis 20A und am Zugang bis 63A,
Berührungsschutz nach IP2 x DIN VDE 0106,
Teil 100 Prüftaste, Gerät mit VDE Zeichen.
Kurzschlussfestigkeit bei 63 A gL Vorsicherung bis 6 kA pulsstromsensitiv und stoßstromfest bis 250 A

Bemessungsspannung  : 240 V
Bemessungsstrom  : 16 A
Fehlerstrom-
Typ  : A
Energiebegrenzungsklasse  : 3
Bemessungsschaltvermögen
nach EN 60898  :6 kA
Bemessungsschaltvermögen
nach IEC
60947-2  : 10 kA
Frequenz  : 50 Hz
Auslösecharakteristik  : B
mitschaltender Neutralleiter

liefern und inkl. zugelassenem Befestigungsmaterial betriebsfertig montieren
Menge: 2,000 St
Kostengruppe - DIN 276/2008: 444

**7.2.80 CEE-Stecker 32 A, 400V**
CEE-Stecker 32 A, 400V, 5-pol., IP 65

liefern und inkl. zugelassenem Befestigungsmaterial betriebsfertig montieren und anschließen
Menge: 2,000 St
Kostengruppe - DIN 276/2008: 444

**7.2.90 H07RN-F 5 x 16 mm²**
H07RN-F 5 x 16 mm² nach DIN VDE 0282,
in Teillängen

liefern und inkl. zugelassenem Befestigungsmaterial betriebsfertig montieren
Menge: 20,000 m
Kostengruppe - DIN 276/2008: 444

**7.2.100 LED-Feuchtraum-Anbauleuchte, 2300 lm, 4000 K, IP 66**
LED-Feuchtraum-Anbauleuchte IP 66. Für
Ecken- und Wand- sowie abgehängte Montage. Abgehängte Montage über optionales
Zubehör möglich. Montage über beiliegende
Edelstahl-Befestigungsklammern. Mit symmetrisch breitstrahlender Lichtstärkeverteilung.

Farbe Leuchtenkörper  : RAL 7035, lichtgrau
Leuchtenlichtstrom  : 2300 lm
Bemessungsleistung  : 19 W
Lichtausbeute  : 137 lm/W
Farbwiedergabeindex  : Ra > 80
Lebensdauer  : L80(tq 25 °C) = 35.000 h
Lebensdauer  : L70(tq 25 °C) = 50.000 h
Lichtfarbe  : neutralweiß
Farbtemperatur  : 4000 K
Maße (L x B)  : 1257 x 102 mm
Leuchtenhöhe  : 91 mm
Schutzklasse  : I
Schutzart  : IP 66
Glühdrahtfestigkeit  : 850 °C
Stoßfestigkeitsgrad  : IK09/6 J

Mit elektronischem Betriebsgerät, schaltbar.

liefern und inkl. zugelassenem Befestigungsmaterial betriebsfertig montieren
Menge: 18,000 St
Kostengruppe - DIN 276/2008: 444

#### Titel 7.3 Allgemeinkosten

**7.3.10 Baustelleneinrichtung**
*** Pauschalposition
Einrichten der Baustelle für alle Leistungen des AN,
Vorhalten über die gesamte Bauzeit, Räumen der
Baustelle, einschl. Entfernung von Verunreinigungen,
mit folgenden in den Pauschalpreis einzurechnenden
Leistungen:
- Herrichten der erforderlichen Lager- und
  Arbeitsplätze
- notwendige Geräte, Werkzeuge und
  Hilfsmittel, Aufzüge, Hebezeuge, erforderliche
  Schutz- und Treppengeländer
- Material-Vorhaltekosten, Lohnkosten, Personalkosten
- alle sonstigen Kosten, die der AN zur ordnungsgemäßen Durchführung der Bauaufgabe zu erbringen hat.
- Sicherungsmaßnahmen, insbesondere der Verkehrswege auf und vor dem Grundstück, im Gebäude, auf
  Zufahrten, Bürgersteigen, inkl. Säuberung usw.;

Anderen an der Baustelle tätigen Unternehmern ist die
Mitbenutzung der Baustelleneinrichtung zu gestatten.
Sämtliche Materialien, Werkzeuge und Hilfsmittel
dürfen nach Beendigung der täglichen Arbeiten nicht
im Schulgebäude oder auf dem Gelände der Schule
verbleiben. Gesicherte Lagermöglichkeiten müssen
durch den AN vor Ort abgestimmt werden. Während
der Arbeiten im laufenden Schulbetrieb müssen Ma.
terialien, Werkzeuge und Hilfsmittel vor Zugriff unbefugter gesichert werden. Maßgeblich sind ebenso die
Forderungen der Bauberufsgenossenschaft und sonstigen mitwirkenden Behörden, Amtsstellen und Körperschaften. Die Flächen für die Baustelleneinrichtung
werden in Abstimmung mit dem AN durch den AG
festgelegt.
Menge: 1,000 psch
Kostengruppe - DIN 276/2008: 444

**7.3.20 Quadratische Holzplatte**
Quadratische Holzplatte

Länge x Breite  : ca. 600 x 600 mm
Stärke/Dicke  : ca. 5 mm

mit diversen Kreisrunden Lochgrößen

zur Aufnahme von Downlights/Präsenzmel-
dern/Lautsprecher etc. in Akustik-/Raster-
decken.

liefern und inkl. zugelassenem Befestigungsmaterial betriebsfertig montieren
Menge: 212,000 St
Kostengruppe - DIN 276/2008: 444

**7.3.30 Arbeitsbühne / Gerüst**
*** Pauschalposition
Arbeitsbühne / Gerüst bis 8 m Arbeitshöhe
inkl. aller Transport- und Nebenkosten, für
sämtliche vorher beschriebenen Arbeiten.
Menge: 2,000 psch
Kostengruppe - DIN 276/2008: 444

**7.3.40 Montage-und Detailplanung**
Erstellen und Fortschreiben der Ausführungs-,
Montage-, Detail- und Werkstattzeichnungen.
Alle Änderungen die vor und während der Ausführung auftreten, sind vom Auftragnehmer
eigenverantwortlich laufend in die Ausführungs-,
Montage und Werkstattzeichnungen einzuarbeiten und mit dem Auftraggeber abzustimmen.
Als Grundlage hierzu dienen die dem Leistungsverzeichnis zugehörigen Planunterlagen.
Menge: 1,000 St
Kostengruppe - DIN 276/2008: 444

**7.3.50 Dokumentations- und Revisionsunterlagen**
Erstellen von Dokumentations- und Revisionsunterlagen der Gesamtanlage

Hierzu gehören mind. folgende Unterlagen:

- Übersichtsplan der Verteilungen einschl. Klemmenplan mit Leistungsangabe der angeschlossenen
  Verbraucher sowie Angabe der verlegten Querschnitte und Adern in den Verbindungsleitungen nach dem
  endgültigen fertiggestellten Stand.

- Maßstabgerechte Revisionszeichnungen der Installation, aus denen auch die Lage der Verteilungen, die
  Haupttrassenführung und schalttechnischen Einzelheiten hervorgehen.

- Bei Außenanlagen maßstabgerechte Revisionszeichnungen mit genauer Vermessung der Kabelstrecken und Kabelmerksteine sowie Kabel-Nr.
  und Farbe der Abdeckhauben.

- Maßstabgerechte Revisionszeichnungen der
  Blitzschutzanlage, soweit vorhanden, aus denen
  die genaue Leitungsführung und schalttechnischen
  Einzelheiten hervorgehen.
- Alle erforderlichen Betriebs- und Anlagenbeschreibungen sowie Bedienungs- und Wartungsanweisungen nach fertiggestelltem Stand.

- Quittierte Bescheinigung über die eingehende Einweisung des Bedienungs- u. Wartungspersonals
  in sämtliche technische Anlagenteile (3-fach).

- Aufstellen von Fernmelde- Kabellisten entsprechend
  den Verteilungen mit Zielpunkten, Kabeltyp, Adernzahl, Querschnitt und Länge.

- Übersichtsplan der gesamten Verteilungen mit Steigeleitungen, einschl. Angabe der verlegten Querschnitte
  und Adern sowie Entfernung zur NHV nach dem endgültig fertig gestellten Stand.

Die Planunterlagen / Revisionsunterlagen, Bedienungs-
und Wartungsanweisungen sind in Papierform, in einem
DIN A4 Ordner sowie digital auf USB-Stick dem Bauherrn zu übergeben. Ein ausführliches Inhaltsverzeichnis
für alle Unterlagen ist anzufertigen.
Menge: 1,000 St
Kostengruppe - DIN 276/2008: 444

**7.3.60 Bereitstellung einer CAD-Datei zur Dokumentation des aktuellen Planstandes**
Datei muss folgende Anforderungen erfüllen:
- Vollständiger und aktueller Architekten-Planstand
- Saubere Layerstruktur
- Eindeutige Benennung der Datei inkl. Datum und Versionsnummer
- Maßstäbliche Darstellung (1:50 oder projektspezifisch)
- Schriftfelder und Planstempel ausgefüllt
- Zeichnung frei von redundanten Elementen oder Altständen
Als Montageplaungs und Revsionsplanung
Menge: 2,000 St
Kostengruppe - DIN 276/2008: 444

**7.3.70 Prüfprotokoll gemäß DIN VDE 0100-600**
Prüf- und Messprotokoll für die gesamte
elektrotechnische Anlage nach DIN VDE
100, Teil 600:2017-06, erstellen und in
3-facher, digitaler Ausführung (CD, USB-
Stick, etc.) der Bauleitung übergeben.

Es sind die Prüfprotokolle des ZVEH zu
verwenden.

Zudem ist dem Verteiler eine Ausführung
in schriftlicher Form beizulegen.
Menge: 1,000 St
Kostengruppe - DIN 276/2008: 444

**7.3.80 Einweisung und Übergabe der elektrischen Anlage**
*** Pauschalposition
Einweisung und Übergabe der Anlage an
den Betreiber.

Die Einweisung wird durch den Errichter
der Anlage organisiert und durch einen
fachlich versierten, mit der Anlage vertrauten Mitarbeiter(in) oder Beauftragten
des Auftragnehmers, unter Einbeziehung
der Revisionsunterlagen, durchgeführt.

Die gewünschten Teilnehmer des Bauherrn sind im Vorfeld abzufragen.

Der Termin ist vom AN rechtzeitig zu koordinieren, so dass der Betrieb der An-
lage mit der Abnahme an den Bauherrn
übergehen kann.

Der AN fertigt ein Protokoll der Einweisung mit Benennung des Einweisenden
und der Eingewiesenen.

Weiterhin werden die Inhalte der Einweisung detailliert aufgeführt.

Nach erfolgter Einweisung ist die Bestätigung der Teilnehmer auf dem Einweisungsprotokoll (durch persönliche Unterschrift) einzuholen.

Das Einweisungsprotokoll wird der Fachbauleitung vorgelegt und den Revisionsunterlagen beigefügt.
Menge: 1,000 psch
Kostengruppe - DIN 276/2008: 444

*Hinweis: Stundennachweis*
Hinweis Stundenlohnarbeiten:

Grundsätzlich werden Stundenlohnarbeiten
nur vergütet, wenn es sich um außervertragliche Arbeiten handelt, welche nicht nach
Einheitspreisen abgerechnet werden und von
der Fachbauleitung besonders angeordnet
werden.

Die Arbeiten müssen per Stundenzettel (täglicher Nachweis) unmittelbar nach Durchführung der Arbeiten (spätestens an der folgenden Baubesprechung), der Bauleitung zur
Unterzeichnung vorgelegt werden.

Hat der Auftraggeber die Stundenzettel des
Auftragnehmers länger als 6 Werktage unbeanstandet gelassen, damit nach VOB/B §15
anerkannt und die Rechnungsbeträge schon
gezahlt, so kann sich dieser noch nachträglich auf die Unrichtigkeit der Stundenlohnzettel berufen, wenn er dies bei Ablauf der Frist
nicht gewusst hat.

**7.3.90 Montagestunden Projektleiter**
Montagestunden für Projektleiter, wie vor beschrieben, einschl. aller Zuschläge zum Nachweis und
nach vorheriger Genehmigung durch die Fachbauleitung.

Der Stundensatz ist einschl. aller Kostenzuschläge, wie Arbeiten außerhalb der normalen
Arbeitszeit, Auslösungen, Fahrgelder, Verdienstspannen u. dergleichen anzusetzen.
Menge: 25,000 St
Kostengruppe - DIN 276/2008: 444

**7.3.100 Montagestunden Obermonteur**
Montagestunden für Obermonteur, wie vor beschrieben, einschl. aller Zuschläge zum Nachweis und
nach vorheriger Genehmigung durch die Fachbauleitung.

Der Stundensatz ist einschl. aller Kostenzuschläge, wie Arbeiten außerhalb der normalen
Arbeitszeit, Auslösungen, Fahrgelder, Verdienstspannen u. dergleichen anzusetzen.
Menge: 30,000 St
Kostengruppe - DIN 276/2008: 444

**7.3.110 Montagestunden Monteur**
Montagestunden für Monteur, wie vor beschrieben,
einschl. aller Zuschläge zum Nachweis und nach vorheriger Genehmigung durch die Fachbauleitung.

Der Stundensatz ist einschl. aller Kostenzuschläge, wie Arbeiten außerhalb der normalen
Arbeitszeit, Auslösungen, Fahrgelder, Verdienstspannen u. dergleichen anzusetzen.
Menge: 30,000 St
Kostengruppe - DIN 276/2008: 444

**7.3.120 Montagestunden Helfer**
Montagestunden wie vor beschrieben, jedoch für
Helfer bzw. Auszubildende bis 4. Ausbildungsjahr.
Menge: 30,000 St
Kostengruppe - DIN 276/2008: 444

#### Titel 7.4 Demontage

**7.4.10 Demontage der vorhandenen elektrischen Zuleitung**
Demontage der vorhandenen elektrischen Zuleitung
einschließlich aller Befestigungen, Anschluss- und
Verbindungsteile.

Leitung fachgerecht außer Betrieb nehmen,
abklemmen, zurückbauen und entsorgen.
Inklusive Sammelhalterungen öffnen und schließen
sowie aller erforderlichen Nebenarbeiten.
Ordnungsgemäße Trennung und Entsorgung des
anfallenden Materials nach geltenden Vorschriften.

Kabeltyp: NYY-J 4 x 50mm² bis 70mm²
ca. 150 Meter
Menge: 150,000 m
Kostengruppe - DIN 276/2008: 444
